# Heizungsinstallation
Angebotsaufforderung (GAEB 90, DA83)
Vergabenummer: 007
Währung: EUR
Auftraggeber: Apfelböck GmbHIng.-Büro

## Zusätzlicher Text
LEISTUNGSVERZEICHNIS

Projekt:  Sanierung und Erweiterung der Grundschule
Oberschneiding

Bauleistung:  Heizungsinstallation

Bauherr:  Gemeinde Oberschneiding
  Pfarrer- Handwercher-Platz 4
  94363 Oberschneiding

Baustelle:  Im Bestand
  Waltingerstr. 8
  94363 Oberschneiding

## Zusätzlicher Text
ALLGEMEINE VORBEMERKUNGEN - BAUBESCHREIBUNG

ANGABEN ZUR BAUSTELLE:

Lage und Beschaffenheit des Objekts:

Bei der vorgesehenen Maßnahme handelt es sich um die Sanierung der
Grundschule Oberschneiding zzgl. eines Holzanbaus in Oberschneiding.

Die Gemeinde Oberschneiding, errichtet das betreffende Gebäude im Jahre
1982.
Das Gebäude  muss nun umgebaut und saniert werden. Ein kleiner Bereich
wird obergeschossig neu angebaut.
Der Holzbau steht auf Stützen und grenzt an das 1.OG an der Westseite.
Das Gebäude teilt sich in 3 Gebäudeteile ein. Schule, Mittelbau,
Mehrzweckhalle.
Beim Umbau/ Sanierung des Baukörpers handelt es sich um einen
1-geschossigen Bestandsbau (EG, 1. OG
sowie Speicher) der sowohl die Grundschule als auch die dazugehörige
Mehrzweckhalle beherbergt.
Im Zuge der Baumaßnahme ist ein barrierefreier Zugang zum bzw. im
Gebäude herzustellen; des Weiteren müssen die Vorgaben des
Brandschutzgutachtens und der EnEV-Berechnung umgesetzt werden. D. h.
eine
neu Deckung, sowie Dämmung und die Anbringung eines WDVS an der Fassade
müssen mit berücksichtigt werden.

Der Neubau umfasst zwei Klassenzimmer im 1.OG und eine Lagerfläche im
Dachgeschoss.

Das Grundstück befindet sich in Oberschneiding, unmittelbar am
Ortseingang vom Süden kommend, an der Waltinger Straße auf einer Höhe
von ca. 354 m üNN.

Beschreibung der baulichen Anlage:

Der Baukörper hat eine Größe von ca. 78,00 x 27,00 m und ist als
1-geschossiger Massivbau mit Dachgeschossausbau, errichtet worden.

Das Gebäude wird über den schuleigenen Parkplatz und Vorplatz von der
Waltingerstraße aus betreten.

Das Grundstück Waltinger Straße 8, 94363 Oberschneiding, Flurnummer 550
befindet sich per 1980 ab-geschlossenem Erbbaurecht für 99 Jahre im
Besitz der Gemeinde Oberschneiding. Die Erweiterung des Schulgebäudes um
2 Neubauklassen mit westlichem Anschluss bleibt auf dem Grundstück und
ist Teil der Flurnummer 550.
Die Erneuerung des Pausenhofes und des Vorplatzes (Schule und Turnhalle)
werden Teil der Sanierungs-maßnahme.

Allgemein:
- Einbau einer Aufzugsanlage
- Abbruch, Verschluss- und Umbauarbeiten in Ziegel, Beton und Gipskarton

- Erdarbeiten
- Grundleitungen
- Abdichtungsarbeiten
- Fliesen-und Plattenarbeiten
- Parkett- und PVC-Bodenbeläge
- GK-Ständerwände und Abhängedecken
- Anstricharbeiten an Decken und Wänden
- Schlosserarbeiten - Geländer und Metallbauarbeiten -
Flurabschlusstüren
- Sonnenschutzarbeiten
- Holzinnentüren in Stahlumfassungszargen

Untergeschoss:
- GK-Ständerwände
- Deckendämmung

Erdgeschoss:
- Sanierung und Einbau von neuen WC-Kernen
- Sanierung Klassenzimmer
- GK-Ständerwände
- Möblierung Regalwände, Teeküche,
- Neuer Deckenaufbau und Bodenaufbau in der Mehrzweckhalle

1. Obergeschoss:
- Sanierung und Einbau von neuen WC-Kernen
- Sanierung Klassenzimmer
- Schaffung neuer Klassenzimmer im neuen Anbau in Holzbauweise

Dachgeschoss:
- Umnutzung der Lagerfläche in eine Lüftungszentrale
- Schaffung neuer Lagerfläche durch den Holzanbau

Sanierung Gebäude nach EnEV-Berechnung:
- Abbruch bestehender Deckung und Dämmung + OSB-Plattenbelag über DG
- Neuer zimmermannsmäßiger Dachstuhl mit Ziegeldeckung
- Dämmung auf oberster Geschoßdecke
- Klempnerarbeiten
- Demontage sämtlicher Fenster und Neueinbau als Holz-Alu-Fenster mit
3-fach Verglasung
- Metallbauarbeiten - Eingangselemente
- Anbringung WDVS mit Armier- und Oberputz

Baustelleneinrichtung:

Für die notwendige Baustelleneinrichtung stehen vor dem Gebäude
ausreichend Flächen zur Verfügung.
Genaue Festlegungen sind in Abstimmung mit der Bauleitung zu treffen.
Zur besseren Orientierung liegt dem LVZ ein Lageplan M= 1/ 1000 bei.

Orientierung auf der Baustelle:
Dem Anbieter wird dringend empfohlen, vor Ausarbeitung der Kalkulation
die Baustelle bzw. das Baugrundstück zu besichtigen und sich mit den örtlichen Verhältnissen und
sonstigen Begleitumständen bekanntzumachen, die für die Kalkulation und Ausführung der Arbeiten wichtig sind.
Nachforderungen, die auf Grund von nicht auf der Baustelle eingeholten
Informationen beruhen, können in
keinem Falle anerkannt werden.

Wasser / Energie / Abwasser:
Der Auftragnehmer der Bauunternehmerarbeiten errichtet auf der Baustelle
einen Baustromkasten und eine
Entnahmestelle für Bauwasser.
Jeder Auftragnehmer kann Baustrom und Bauwasser entnehmen. - Die Kosten
hierfür übernimmt der Bauherr.

Abfall:
Der Anbieter hat die Baustelle täglich sauber zu hinterlassen und nach
Fertigstellung seiner Arbeiten dafür zu sorgen, dass sämtliches
Restmaterial von der Baustelle entfernt wird. Es steht bauseits kein
Container zur Verfügung. Für das Entsorgen von Abfall gelten die ATV der
VOB/C, DIN 18299 Punkt 4.1.11 und 4.1.12.
Kommt der Unternehmer dieser Verpflichtung nicht in ausreichendem Maße
nach, so werden Reinigungsarbeiten in Auftrag gegeben. Die anfallenden
Kosten werden auf sämtliche Firmen, die in dem betreffenden Bereich
tätig waren, umgelegt und in Abzug gebracht.

Lärmbekämpfung und Ruhezeiten:
Es wird ausdrücklich darauf hingewiesen, dass die Ruhezeiten von 22:00
Uhr nachts bis 07:00 Uhr früh bindend einzuhalten sind.
An Samstagen kann von 07:00 Uhr bis 12:00 Uhr mittags gearbeitet werden.

Sollte im Bereich der Gemeinde Oberschneiding eine Lärmschutzverordnung
bestehen, so hat diese absoluten Vorrang und Gültigkeit.

AUSFÜHRUNG:

Ausführungsfristen:

Den genauen Bauablauf regelt ein exakter Bauzeitenplan. Die in den
Ausführungsfristen genannten Termine
sind verbindlich

a) Beginn der Baumaßnahme - Bauunternehmerarbeiten
(Baustelleneinrichtung): KW 15/2026
b) Rohbaufertigstellung - MZH: KW 46/2026; ZWB, Schule und Anbau KW
41/2027
c) Beginn Ausbaugewerke - ca. KW 19/2026
d) Teilfertigstellung - MZH: KW 13/2027; ZWB, Schule und Anbau: KW
44/2027
e) Gesamtfertigstellung Generalsanierung und Umbau - KW 44/2027

Zusätzliche Vertragsbedingungen

Bautagebuch:
Der Bauunternehmer ist verpflichtet, für die Dauer seiner
Baustellentätigkeit ein Bautagebuch zu führen.
Die ausgeführten Leistungen und die Anzahl der jeweils auf der Baustelle
Beschäftigten sind vollständig einzutragen. Das Bautagebuch ist 1x
wöchentlich der Bauleitung zur Unterschrifts-Gegenzeichnung vorzulegen.
Die Führung des Bautagebuches ist zwingender Bestandteil des Auftrages.

Baustellenbesetzung:
Bedingt durch die kurze Bauzeit ist ein massiver Einsatz auf der
Baustelle erforderlich!
Der AN hat die Einhaltung der vorgegebenen Termine lt. Bauzeitenplan zu
gewährleisten.

Baustellenbesprechung:
Der Auftragnehmer hat zu den Baustellenbesprechungen, die der
Auftraggeber regelmäßig durchführt, einen
geeigneten bevollmächtigten Vertreter zu entsenden. Der Jour-Fixe-Termin
wird mit Auftragserteilung bekannt gegeben.

Allgemeine Vorbemerkungen zur Ausführung

Winterschutz
Bei eventuellen Arbeiten während der Wintermonate sind entsprechende
Vorkehrungen zu treffen, dass die einzubauenden Werkstücke keinen
Schaden nehmen. Bei allen Positionen ist die Lieferung der Materialien
und das Entfernen des Bauschutts/Verpackungsmaterials etc.
einzukalkulieren, auch wenn im LV nicht besonders darauf hingewiesen
wird.

Vergleichbarkeit
Besonders zu beachten: Soweit in der Leistungsbeschreibung auf
Technische Spezifikationen (z.B. Normen) Bezug genommen wird, werden
auch ohne den ausdrücklichen Zusatz "oder gleichwertig" immer
gleichwertige Spezifikationen in Bezug genommen.
Der Bieter muss in seinem Angebot mit geeigneten Mitteln nachweisen,
dass die der Norm entsprechende jeweilige Ware oder Dienstleistung den
Leistungs- oder Funktionsanforderungen des Auftraggebers entspricht. Als
geeignete Mittel gelten insbesondere eine technische Beschreibung des
Herstellers oder ein Prüfbericht einer anerkannten Stelle.

Vollständige Unterlagen
Mit Abgabe des Angebots erkennt der Bieter an, dass die im
Leistungsverzeichnis enthaltenen Unterla-gen eine genaue Kalkulation
ermöglichen. Bedenken über die vorgesehene Ausführungsart und -zeit sind
bei Angebotsabgabe schriftlich anzuzeigen und berechtigen nicht zu
Nachforderungen. Für die Konstruktions- und Funktionssicherheit der
fertigen Leistungen sowie für die Einhaltung der in dieser
Leis-tungsbeschreibung geforderten technischen Werte übernimmt der
Bieter die volle und uneingeschränkte Haftung.

Rechnungsstellung
Der Auftragnehmer hat seine Leistungen prüfbar abzurechnen. Er hat die
Rechnungen übersichtlich aufzustellen und dabei die Reihenfolge der
Positionen gemäß LVZ einzuhalten.
Bei der Rechnungstellung ist die Gebäudeunterteilung zu beachten. Dies
eist auch nochmal in den Plänen ersichtlich.

Die abzurechnenden Mengen sind mind. 14 Tage vor Rechnungsstellung
gemeinsamen durch Auftragnehmer und Bauleitung zu prüfen, sodass
Widersprüche in der Abrechnung vermieden werden. Abschlags- und
Schlussrechnungen können erst nach gemeinsamer Aufmaßprüfung zwischen
Bauleitung und Auftragnehmer gestellt werden, nur geprüfte und
freigegebene Aufmaße sind Grundlage der Rechnungsstellung. Jeglicher
Schriftverkehr und die Rechnungslegungen erfolgen an die jeweilige
Bauleitung (1 x Original). Als Eingangstermin derselben gilt der Tag des
Eingangs bei der Bauleitung.

Die Rechnungen sind jeweils in Kostengruppen aufzuteilen. Das heißt,
alle einzelnen Positionen sind einer Kostengruppe ersichtlich zuzuweisen
und dann in Kostengruppengesamtsummen aufzuteilen. Die
Kostengruppennummern sind aus den LV-Positionen zu entnehmen.

Alle Abschlags- und Schlussrechnungen sind getrennt zu erstellen und
müssen mit zugehörigen Mengenberechnungen, Zeichnungen und anderen
Belegen in jeweils 2-facher Fertigung beim Architekten bzw. Fachplaner
eingereicht werden. Alle Rechnungen, die nicht dieser Form entsprechen,
werden zurückgewiesen!

Anlagen
- Lageplan_Baustelleneinrichtungsplan
- Checkliste-Nachtragsprüfung_2026-02-11

## Zusätzlicher Text
TECHNISCHE VORBEMERKUNGEN (TVB)

1. Technische Baubeschreibung

(Ohne Verbindlichkeit im Detail zur gegenständlichen Leistung)
Sanierung und Erweiterung der Grundschule Oberschneiding

Anschrift der Baustelle:
Flurstücknummer: 550
Waltingerstr. 8
94363 Oberschneiding

Bauweise:
Massivbauweise, Ziegel, Holzbau, Trockenbau
Satteldach, Anbau mit Satteldach Holz

Fassade:
mit WDVS

Lage und Erschließung:
Das Baugelände liegt im südlichen Teil von Oberschneiding an der
Waltingerstr.
Aufgrund der Randlage ist eine ausreichende Baustelleneinrichtungsfläche
gegeben. (siehe beiliegender Baustelleneinrichtungsplan).

Gebäudehöhe Schule:  ca. +7m über OK Gelände EG
Gebäudehöhe Mehrzweckhalle:  ca. +12 m über OK Gelände EG

Funktionskonzept:
Im Baufeld befindet sich ein Bestandsgebäude welches in 3 Gebäudeteile
unterteilt wird. In Schule, Mittelbau und Mehrzweckhalle. Die Schule
wurde 1982 erbaut. Die Schüler und Verwaltung werden in ein externes
Geäude für die Zeit der Sanierung ausgelagert.

Schule:
Die Schule ist unterkellert. Im EG des Schulgebäudes befindet sich die
Aula, Klassenzimmer, Werkraum und die Sanitäranlagen. Im 1.OG gibt es
weitere Klassenzimmer und Lernlandschaften zzgl. WC-Kern. Angrenzend zum
1.OG des Schulgebäude schließt der Anabu in Holzbauweise an, welche
ebenfalls Klassenzimmer beinhaltet. Das DG diet als Lagerfläche und wird
als solches weiterverwendet.

Mehrzweckhalle:
Die Mehrzweckhalle beinhaltet Saniträranlagen, Duschräume und
Umkleideräume.
Ergänzend zur Halle sind Lagerflächen, Technikraum und Geräteräume in
der Mehrzweckhalle verortet.

Mittelbau:
Im Mittelbau welcher das Schulgebäude mit der Merhzweckhalle verbindet
sind neben einem WC-Kern, Büro und Besprechungsräume untergebracht.

UG:
Im UG befindet sich die Heizungs- und Sanitärzentrale. Im Bestand
befindet sich ein BHKW und zwei Spitzenlast-Gaskessel. Darüber hinaus
sind zwei Pufferspeicher mit je 1000L in der Zentrale aufgestellt. Die
Bestandswärmeerzeuger werden demontiert und und für den Abtransport frei
Bordsteinkante bereitgestellt. Als neuer Wärmeerzeuger wird ein
Pelletskessel aufgestellt. Als Pelletsbunker wird der unmittelbar
angrenzende Lagerraum verwendet. Der Lageraum wird mit Schrägböden und
einem Austragesystem mit Schnecken ausgestattet. Zur Aufstellung des
neuen Heizkessels muss der Bestandsverteiler versetzt werden, Darüber
hinaus wird die Druckhaltung versetzt. Das Frischwassermodul wird
demontiert und in der Technikzentrale in der Mehrzweckhalle neu
aufgebaut. Das besthehende Rohrleitungssystem wird in der
Heizungszentrale stellenweise demontiert und neu aufgebaut. Das Ventil
für den Heizkreis Heizkörper muss gegen ein Ventil mit passendem
kvs-Wert getauscht werden. Eine Beheizung der restlichen Kellerräume
entfällt auf Grund der Umstellung auf Kalträume. Ausgehend von der
Heizungszentrale wird das Gebäude über ein neues Heizungsnetz aufgebaut.
Die neuverlegten Heizungsleitungen sind gemäß BEG zu dämmen. Die
Verrohrung erfolgt in der AHD und Schächten.

EG:
Im Schulgebäude werden alle Räume mit Röhrenradiatoren ausgestattet.
Innenliegende Räume haben stellenweise keine Heizkörper. In der Aula
verziehen die Leitungen, welche weiter zum Mittelbau führen um die
dortigen Bereiche zu erschließen. Die Trasse zur Mehrzweckhalle wird
über das Dachgeschoss geführt. Die Heizkörper im Mittelbau (Verwaltung )
werden vom Dachgeschoss aus erschloßen. Die Verwaltung wird wird wie die
Schule mit Röhrenradiatoren ausgestattet. In der Mehrzweckhalle speist
die Versorgungsleitung in den dortigen Pufferspeicher ein. Von dem
Pufferspeicher aus wird das Frischwassermodul versorgt. Des weiteren
wird das dort Positionierte RLT-Gerät erschlossen. Neben dem
Heizregister  wird ein externes Heizregister im Luftkanalnetz
erschlossen. Als Wärmeüberträger werden in der Mehrzweckhalle
Deckenstrahlplatten verbaut. Die Regelung der Deckenstrahlplatten
erfolgt via Zonenventile. Der Raumfühler wird Aufputz in der
Mehrzweckhalle für die Deckenstrahlplatte positioniert.

1.OG:
Die Erschließung erfolgt gleich dem EG von den Steigsträngen aus, welche
vom DG ins EG führen. Bei den Deckendurchdringungen sind Brandschots
vorzusehen. Die Röhrenradiatoren werden gleich dem EG an den Trennwänden
der einzelnen Klassenzimmer positioniert. Dei Steigstränge werden
Aufputz verlegt. Die spätere Abkofferung erfolgt bauseits.

DG:
Das neu installierte Lüftungsgerät im Dachgeschoss wird mit einer neuen
Steigleitung erschlossen. Hier werden die Heizungsleitungen  ausgehend
vom Aufzugsschacht zum RLT-Gerät hin verlegt.

Allgemein:
Es wird ein komplett neues Heizungsnetz aufgebaut. Die Steigleitung
führt vom Keller ins Dachgeschoss wo eine horizontale Verteilung mit
Regelventilen aufgebaut wird. Die Verrohrung erfolgt komplett in
Edelstahl.
An Hoch- und Tiefpunkten sind entsprechende Entleerungen bzw.
Entlüftungen vorzusehen. Die Wärmedämmung erfolgt nach den neuesten
Vorschriften gemäß BEG. Die Dämmung wird in der Zentrale und in
stoßgefährdeten Bereichen mit Blechmantel, in sichtbaren Bereichen mit
Kunststoff-Mantel und in den abgehängten Decken und Schächten
alukaschiert ausgeführt.  Alle Stränge erhalten am höchsten Punkt
Strangentlüfter. Der hydraulische Abgleich erfolgt über
Mengeneinstellventile und voreinstellbare Thermostatventile an den
Heizflächen.

Folgende Systemtemperaturen wurden für die Heizkreise zugrunde gelegt:
  VL / RL
Heizkörper:  60°C / 40°C
Deckenstrahlplatten:  60°C / 40°C
Heizregister RLT:  60°C / 40°C
Warmwasserbereitung:  70°C / ~30°C
2. Vorschriften, Verordnungen
Nachstehende Unterlagen liegen der Ausschreibung zugrunde:
- Die Verdingungsordnung für Bauleistungen (VOB), Teil B und C in der
jeweils gültigen Fassung.
- Alle für die auszuführenden Arbeiten gültigen DIN-Normen und anderen
anerkannten Regeln der Technik.
- Besondere Geschäftsbedingungen des Bieters werden nicht anerkannt.
3. Einspruch, Alternativen, Vergütung
Einsprüche gegen das Leistungsverzeichnis sind schriftlich vor der
Abgabe des Angebotes zu erklären. Stillschweigen bedeutet Anerkennung in
allen Teilen. Alle Angebote müssen in deutscher Sprache vorgelegt
werden. Stundenlohnarbeiten müssen von der Objektüberwachung angefordert
werden. Es ist ein Stundennachweis zu führen, der innerhalb von sechs
Werktagen durch die Objektüberwachung gegenzuzeichnen ist. Für
Leistungen erforderliche Sondergenehmigungen (etwa Schichtbetrieb,
Spezialtransporte etc.) führt der AN auf eigenes Risiko und eigene
Kosten herbei.

Der AN hat alle in Bezug auf seine Leistungen nach
öffentlich-rechtlichen Vorgaben und technischen Regelungen erforderliche
Nachweise sowie technische Abnahmen und Übernahmeprüfungen durch
Behörden und Sachverständige auf eigene Kosten zu erledigen.
Samstagsarbeit ist vom AN mit allen Mehraufwendungen in den Preisen zu
berücksichtigen. Für erforderlich werdende zusätzliche, im
Leistungsverzeichnis nicht erfasste Arbeiten, muss vor deren Beginn ein
Nachtragsangebot eingereicht werden. Auch für dieses Angebot gelten die
Vorbemerkungen. Der Kalkulation des Nachtragsangebotes muss die
Kalkulation des Hauptangebotes zugrunde liegen. Der Auftragnehmer hat
auf Verlangen des Auftraggebers hierfür die Kalkulationsnachweise
vorzulegen. Die im Nachtrag angebotenen Leistungen dürfen erst nach
schriftlicher Freigabe durch den Bauherrn oder dessen Beauftragten
ausgeführt werden.

4. Arbeitsvorbereitung
Dem Auftragnehmer werden vor Arbeitsbeginn Ausführungsunterlagen
entsprechend der Gewerke bezogenen Anforderungen der VOB (C) zur
Verfügung gestellt. Der Auftragnehmer ist verpflichtet, vor
Montagebeginn alle vom Auftraggeber gelieferten Planungsunterlagen und
Berechnungen auf Richtigkeit und Vollständigkeit zu überprüfen.
Änderungen gegenüber der Ausführungsplanung des Fachingenieurs sind der
Objektüberwachung darzulegen und vom Fachingenieur zu prüfen und
anzuerkennen. Bedenken gegen die Ausführung, entdeckte oder vermutete
Mängel, hat der Auftragnehmer dem Fachingenieur vor Beginn der Arbeiten
mitzuteilen.

Baustellenzugang:
Der Zugang zur Baustelle ist mit der Bauleitung Vor-Ost festzulegen.
Zusatzkosten für die Einbringung von Material sowie der Zugang ins
Gebäude sind in den jeweiligen Positionen mit einzukalkulieren und
werden nicht separat vergütet. Die Umzäunung des Baustellenbereichs ist
ständig geschlossen zu halten. Der öffentliche Verkehr sowie der
Fußgängerverkehr müssen ständig gewährleistet sein.

Baustellensicherheit:
Dies ist bei der Baustellenabsicherung sowie bei der
Verkehrswegesicherheit zu beachten. Eine Gefährdung von Personal durch
Baufahrzeuge sowie Baustelleneinrichtungen ist unter allen Umständen
auszuschließen, die Baustelle ist ständig gegen Betreten von Unbefugten
abzusichern. Für die Baustelle selbst gelten die üblichen
Sicherheitsvorkehrungen und Absturzvorrichtungen, die Kosten dafür sind
in die Einheitspreise einzukalkulieren.

Zugänge, Zufahrten:
Besondere Zufahrten zu der Baustelle über das öffentliche Verkehrsnetz
hinaus werden nicht zur Verfügung gestellt. Die Zufahrten und Zugänge zu
den anliegenden Grundstücken müssen während der Bauzeit für die Anlieger
aufrechterhalten werden. Dies ist in die Einheitspreise mit
einzukalkulieren.

Für ausreichende Verlängerungsleitungen zum Anschluss von mehreren
Baustromverteilern hat der Auftragnehmer zu sorgen. Des Weiteren ist
beim Anschluss von evtl. mehreren Baustromverteilern untereinander, der
Kurzschlussstrom sowie die Selektivität zu beachten. Für ausreichende
Verlängerungen hat der Auftragnehmer zu sorgen.
Der AN muss mit den ihm zur Verfügung stehenden Energien sparsam
umgehen. Die Anschlüsse für Energie dürfen nur für den in Verbindung mit
den Ausführungsarbeiten stehenden Verbrauch benutzt werden. Die
Beleuchtung und Beheizung von Aufenthalts- und Sanitärräumen des
Auftragnehmers sind hierin eingeschlossen. Die behelfsmäßigen Anschlüsse
und Verteilungen müssen während der gesamten Bauzeit gewartet und vor
der Endabnahme abgebaut werden. Die benutzten Anlagen müssen wieder in
ihren ursprünglichen Zustand versetzt werden.

Lager- und Arbeitsplätze:
Auf dem Baugrundstück werden vom AG keine Lagerflächen zur Verfügung
gestellt. Benötigt der AN darüber hinaus Flächen als Lager-/ Arbeits-
sowie Parkplätze, so hat er sich diese selbst auf seine Kosten zu
beschaffen bzw. ihre Benutzung zu vereinbaren.

Öffentlicher Verkehr:
Die Baustelle liegt an einem Schulweg angrenzend zur Hauptstraße. Der AN
hat zu jeder Zeit der Baumaßnahme dafür Sorge zu tragen, dass der
Durchgangsverkehr aufrechterhalten bleibt. Notwendige halbseitige
Sperrungen sind durch den AN frühzeitig zu beantragen und sind in die
Positionen unter Bereich "Baustelleneinrichtung" einzurechnen.

5. Baustelleneinrichtung und Ausführung
Der Bieter hat für das Bauvorhaben eine Baustelleneinrichtung gemäß den
Unfallverhütungsvorschriften anzulegen. Der AN übernimmt ab Übergabe des
Baufeldes die Verkehrssicherungspflicht für die an Ihn übergebenen
Bereiche. Die Bereitstellung und das Anlegen der erforderlichen
Lagerplätze, Gerüste, Wege und sonstiger Montagehilfsmittel sind in die
Preise einzukalkulieren. Die Lagerplätze sind vom Bieter gegen Diebstahl
abzusichern. Sämtliche Leistungen für das Einrichten, Vorhalten und
Unterhalten sowie deren Wiederbeseitigung sind in die Einheitspreise der
jeweiligen Positionen mit einzurechnen, sofern dies nicht als separate
Position im Leistungsverzeichnis ausgewiesen ist. Ein mehrfaches
Umsetzen der Baustelleneinrichtung ist ebenfalls in die Positionen
einzurechnen. Gerüste (auch über einer Arbeitshöhe von 2,0 m),
Absturzsicherungen, Bautreppen, Abdeckungen von Bodenöffnungen sowie
Behelfsmittel zur Durchführung aller Baumaßnahmen sind, wenn im
Leistungsverzeichnis nicht anders erwähnt, ohne gesonderte Vergütung in
die jeweiligen Einheitspreise einzurechnen. Die Arbeitshöhe beträgt bis
zu 3 m und wird nichtseparat vergütet. Nebenleistung gem. VOB sind
einzukalkulieren und vorzuhalten für die Dauer der eigenen Bauzeit
Geräte, Maschinen, Aufzüge, (Bau-)Kräne, sonstige Förderanlagen, Lehr-
und Schalgerüste, Schutz- und Arbeitsgerüste, Absperrungen, einschl.
Warnschilder, Beleuchtung des eigenen Arbeitsplatzes. Der Bieter
verpflichtet sich, nur fachgerechte Montagehilfsmittel nach der
Unfallverhütungsvorschrift einzusetzen. Die unterzeichnende Firma
verpflichtet sich, die bei ihr bestellten Anlagen, Bauwerke, Maschinen,
Geräte, Fahrzeuge und dergl. gem. den Unfallverhütungsvorschriften des
zuständigen Unfallversicherungsverbandes oder der Berufsgenossenschaften
zu errichten und die erforderlichen Schutzvorrichtungen mitzuliefern.
Die Auflagen der Baugenehmigung sind in jedem Fall einzuhalten. Stellt
sich nach Prüfung heraus, dass die Anlagen, Bauwerke, Maschinen, Geräte,
Fahrzeuge und dergl. nicht den Unfallverhütungsvorschriften entsprechen,
so verpflichtet sich die Firma, nachträglich unentgeltlich die Mängel zu
beseitigen, fehlende Schutzvorrichtungen anzubringen oder ungeeignete
Schutzvorrichtungen in den vorgeschriebenen Zustand zu versetzen. Für
Beschädigungen an vorh. Gebäudeteilen, Anlagen und Bepflanzungen, die
aus der Verletzung der Sorgfaltspflicht des Auftragnehmers (AN)
resultieren, haftet der AN. Der AN ist zur Eigenkoordination seiner
Leistungen mit Nachbar - und Folgegewerken verpflichtet. Zu Leistungen,
die von Temperatur-, Witterungs- oder sonstigen klimatischen Bedingungen
abhängen, hat der AN die erforderlichen Vorsorge- und Schutzmaßnahmen
zur Fortsetzung der Arbeiten auszuführen. Bei Schweiß- und Brennarbeiten
hat sich der Ausführende zu vergewissern, dass durch Hitzeeinwirkung und
Schweißperlen keine Teile in Brand geraten können. Feuerlöschmittel sind
bereitzuhalten. Bei vorgenannten Arbeiten in feuergefährdeten
Anlagenteilen ist die Feuerwehr vor Ausführung der Arbeiten beratend
hinzuzuziehen. Erforderlichenfalls wird sie die Gestaltung eines
besonderen Brandschutzes veranlassen. Sämtlicher anfallender Bauschutt,
Abbruch-, Verpackungs- und sonstige Materialien sowie Müll sind getrennt
nach Mehrwegverpackungen, Bauschutt, Baustellenabfall, brennbaren
Materialien und Sondermüll in Containern zu sammeln und zu einer entspr.
Sammelstelle bzw. Deponie zufahren. Alle Kosten einschließlich Gebühren
hierfür sind in die Einheitspreise einzukalkulieren. Wird der
Reinigungspflicht nicht mindestens einmal wöchentlich nachgekommen,
veranlasst die Bauleitung die Reinigung durch einen Dritten zu Lasten
des AN.
Unterbrechung von vorhandenen Ver- und Entsorgungsleitungen:
Ist es im Zuge der Arbeiten notwendig, vorhandene Ver- und
Entsorgungsleitungen zu unterbrechen bzw. abzuschalten, ist dies der
Bauleitung und dem für die Ver- und Entsorgungsleitungen zuständigen
Träger mindestens 5 Werktage vorher, wenn nichts anderes vereinbart
wird, mündlich und schriftlich mitzuteilen. Es ist dafür Sorge zu
tragen, dass bei einer Unterbrechung der Ver- und Entsorgungsleitungen
die Ver- und Entsorgung benachbarter Bereiche unbeeinträchtigt bleibt.
Unvorhergesehene Unterbrechungen (Beschädigungen) von Ver- und
Entsorgungsleitungen durch den AN sind der Bauleitung und dem für die
Ver- und Entsorgungsleitungen zuständigen Verantwortlichen unverzüglich
mitzuteilen. Die Ansprechpartner werden dem AN für Schäden an
elektrischen Anlagen und Leitungen sowie für Schäden an Wasser-,
Abwasser-, Heizungs- oder Gasleitungen bei Auftragserteilung mitgeteilt.

6. Objektüberwachung
Der Bauherr betraut einen Fachingenieur seiner Wahl mit der fachlichen
Überwachung der Arbeiten und benennt diesen als Objektüberwachung. Der
Bieter benennt dem AG als Bauleitung des AN einen Projektleiter und
einen bauleitenden Monteur, der über die Gesamtbaumaßnahme in vollem
Maße unterrichtet ist und während der Bauzeit auf der Baustelle
verbleibt. An den stattfindenden Baubesprechungen nimmt der Bieter bzw.
ein von ihm bestellter Sachverständiger oder der bauleitende Monteur
teil. Dies ist in die Preise einzukalkulieren. Ein kompletter Satz
Montagezeichnungen ist auf der Baustelle auf dem laufenden Stand der
Ausführung zu halten. Änderungen gegenüber der Ausführungsplanung sind
einzutragen und die Montageplanung fortzuschreiben bis zu den
Revisionsunterlagen. Der Unternehmer hat die Montagearbeiten mit den
anderen am Bau beteiligten Firmen abzustimmen. Die Führung von Leitungen
in Schlitzen, Durchbrüchen, an Kreuzungspunkten und in Abhangdecken ist
zu koordinieren. Änderungsarbeiten, die auf mangelnde Koordination
zurückzuführen sind, werden nicht vergütet. Wenn Teilleistungen an
Nachunternehmer vergeben werden sollen, ist vor der Ausführung die
schriftliche Zustimmung der Objektüberwachung einzuholen. Voraussetzung
für eine Zustimmung ist die Eintragung des Nachunternehmers in der
Handwerksrolle, ggf. die Vorlage eines Nachweises der fachlichen Eignung
für die auszuführenden Arbeiten sowie die Angabe eines verantwortlichen
Ansprechpartners auf der Baustelle. Die Haftung für die fachgerechte
Ausführung der Leistungen des Nachunternehmers übernimmt der AN. Die
Leistungen von Nachunternehmern und bauliche Arbeiten des
Hochbauunternehmers für den AN müssen vom Bieter überwacht und
mitverantwortet werden. Diese Leistung hat auch dann zu erfolgen, wenn
die vom AN in diesem Zusammenhang zu leistender Garantie sich nicht auf
die Güte der Materialien, sondern lediglich auf eine fachliche
Beaufsichtigung der dazugehörigen Fremdarbeit in allen Bereichen
bezieht.

7. Stoffe, Bauteile, Ausführung
Technische Angaben im Leistungsverzeichnis dienen der Sicherung der
gewünschten Leistung und Qualität. Bestehen Zweifel an der
Gleichwertigkeit, so kann neben dem ausgeschriebenen Fabrikat ein
weiteres gesondert alternativ angeboten werden. Dies gilt besonders für
Ausstattung in Verkehrsbereichen. Für alle in der Anlage zur Verwendung
kommenden Einbauteile (Geräte, Maschinen, Armaturen, etc.), bei denen
das Fabrikat nicht vorgeschrieben ist oder alternativ angeboten wird,
müssen vom Anbieter vorher technische Datenblätter und Prospektmaterial
mit einer Spezifizierung aller technischen Details zur Prüfung und
Anerkenntnis der vorgesehenen Bauteile eingereicht werden, soweit durch
die Objektüberwachung keine andere Regelung getroffen wird.
Behördliche Genehmigungen, wie Prüfzeugnisse, Zertifikate und
dergleichen müssen unverzüglich dem Auftraggeber (AG) ausgehändigt
werden. Die Lieferung aller Materialien und Geräte ist frei
Verwendungsstelle, einschl. Abladen und Transport innerhalb der
Baustelle, unter Berücksichtigung der baulichen und örtlichen
Verhältnisse sowie der Zufahrts- und Abfahrtswege anzubieten. Die Kosten
für Hilfskräfte und Hilfsmittel für den Transport schwerer Teile sind in
die Einheitspreise mit einzurechnen.

8. Aufmaße
Jedes Aufmaßblatt muss die zugehörige Abschlagsrechnungsnummer aufweisen
und ist kumulierend aufzustellen. Das Aufmaß ist mit Datum vom
Auftragnehmer zu unterschreiben. Alle Aufmaße werden. wöchentlich an
einem noch zu vereinbarenden Tag mit der örtlichen Bauleitung
abgestimmt. Geprüfte und freigegebene Aufmaße sind als Grundlage der
Rechnungsstellungen zu verwenden. Die auf der Baustelle aufgenommenen
Aufmaße sind in einem Plan einzutragen und zu protokollieren. Nicht
freigegebene Aufmaße werden in der Rechnung nicht berücksichtigt.

Nachträge:
Grundsätzlich gelten die Regeln des Vergabehandbuchs.
Zusätzlich ist auf folgende Punkte zu achten:
- Nachtrag muss begründete Nachtragspositionen enthalten
- Auflistung der zusätzlichen Positionen mit Kosten
- Auflistung der entfallenden Positionen mit Kosten
- Mehr / Minderkosten angeben
- EFB Blatt (mit Einkaufspreis, Aufschlag, Zeitansatz / Montagezeit /
Kosten) für alle Positionen muss
  beiliegen

Urkalkulation:
Vom Bieter ist eine Urkalkulation zu erstellen, die alle Angaben zu
veranschlagten Arbeitsstunden, Lohn-, Material-, Geräte-, Gemein-,
Sozial- und sonstigen Zuschlagskosten für alle im LV beschriebenen
Leistungen enthalten muss. Diese ist vor evtl. Auftragserteilung dem AG
auf erstes anfordern in einem verschlossenen Umschlag innerhalb von 7
Kalendertagen zu übergeben.

Kalkulation:
Das Angebot ist nur wertbar, wenn alle Positionen vollständig ausgefüllt
sind (Preisangaben, ggf. Produkt mit gleichwertigen Eigenschaften
eintragen). Ist im Leistungsverzeichnis ein bestimmtes Fabrikat oder
gleichwertiger Art gefordert und fehlt die für das Angebot geforderte
Angabe, gilt das im Leistungsverzeichnis genannte Fabrikat als
vereinbart.
Für die angebotenen Leistungen übernimmt der Bieter die Verpflichtung
der Vollständigkeit, d. h. Leistungen, die sich mit der Ausführung der
angefragten Positionen zwangsläufig ergeben, hat er mit
einzukalkulieren, auch wenn Sie im Leistungsverzeichnis nicht
ausdrücklich erwähnt werden.

WICHTIG:
Der Baufortschritt kann mehrmaliges Anfahren und Einrichten der
Baustelle erfordern. Dies ist vom AN in die Einheitspreise mit
einzuberechnen und wird nicht gesondert vergütet. Die zeitliche Abfolge
der verschiedenen Arbeitsschritte ist vor Aufnahme der Arbeiten mit dem
AG abzustimmen, gleiches gilt für die Baustelleneinrichtung. In die
jeweiligen Einheitspreise ist ferner das angemessene Schützen
anzuschließender Bauelemente und zu erhaltender Bestands-Bauelemente
einzukalkulieren. Für Schäden oder Mehrkosten infolge von Nichtbeachtung
wird der AN zur Rechenschaft gezogen. Kostenansprüche durch
baustellenbedingten Mehraufwand werden nicht akzeptiert. Der AN hat
seine Leistungen bis zum endgültigen Fertigstellungstermin der
Baumaßnahme vor Schäden, z. B. durch Fremdeinwirkung
(Witterungseinflüsse, etc.) oder die Ausführungen anderer Gewerke, zu
schützen. Eventuelle Schutzmaßnahmen und Sichern der erbrachten
Leistungen sind in die Einheitspreise mit einzurechnen und werden nicht
separat vergütet.

9. Inbetriebnahme, Abnahme
Der Bieter hat eine betriebssichere und funktionstüchtige Anlage zu
liefern, die in der Leistungsbeschreibung festgelegten Anforderungen des
Bauherrn erfüllt. Er verpflichtet sich, die Anlagen einwandfrei
einzuregulieren und entsprechend der Betriebscharakteristik auf
wirtschaftliche Betriebsweise zu optimieren. Sämtliche Soll-
Leistungsdaten der Anlagen und deren Anlagenkomponenten sind während der
Inbetriebnahme, gegebenenfalls in Anwesenheit der beratenden Ingenieure,
durch Messungen zu überprüfen und die Ergebnisse zu protokollieren.

Der Bieter verpflichtet sich, dem Auftraggeber bzw. dessen Beauftragten
den Beginn der Inbetriebnahme sowie nach erfolgter Einregulierung die
Abnahmebereitschaft schriftlich mitzuteilen.

Die Abnahmebereitschaft ist gegeben, wenn folgende Punkte erfüllt sind:
- die Anlage ist mängelfrei, betriebsbereit und voll funktionstüchtig,
- die Anlage hat ihre vertraglich zugesicherten Eigenschaften,
- die Anlage erfüllt die vertraglich zugesicherten Leistungen,
- die Anlage entspricht den anerkannten Regeln der Technik,
- die Anlage ist nicht mit Fehlern behaftet, die den Wert oder die
Tauglichkeit zu dem gewöhnlichen oder
  nach Vertrag vorausgesetzten Gebrauch aufheben oder mindern,
- die Anlage entspricht den behördlichen und berufsgenossenschaftlichen
Vorschriften in vollem Umfang,
- die Revisionsunterlagen liegen zur Prüfung vor,
- der Umfang der Abnahmemessungen wurde mit den beratenden Ingenieuren
besprochen und die
  Messprotokolle sind fertig gestellt,
- die Beschilderung aller Anlagenteile ist abgeschlossen.

Der AN hat vor Beantragung der Abnahme die gesamte Anlage hinsichtlich
Funktion und Leistung sowie Einhaltung der geforderten Bedingungen zu
prüfen.

Evtl. erforderliche behördliche Abnahmen bzw. Abnahmen durch
Versorgungsunternehmen sind vor der Schlussabnahme durchzuführen. Können
diese aufgrund von Vorschriften erst zu einem späteren Zeitpunkt
erfolgen, kann eine Abnahme durch den AN beantragt werden, wenn alle
anderen Bedingungen erfüllt sind. Fehlende Abnahmen durch Dritte werden
als Mängel im Abnahmeprotokoll festgehalten.

Werden bei der Abnahme oder den Leistungsmessungen Mängel festgestellt,
die eine Wiederholung der Abnahme erforderlich machen und die der AN zu
vertreten hat, so hat dieser die Kosten für die weiteren Abnahmen, auch
den Leistungsaufwand des Fachingenieurs zu übernehmen. Das gleiche gilt,
wenn die Nachabnahme wiederholt werden muss. Die Kosten sind vor dem
erneuten Termin separat zu überweisen. Spätestens 5 Arbeitstage vor dem
Abnahmetermin sind dem Fachingenieur die Revisionsunterlagenentsprechend
den gewerkbezogenen Vorbemerkungen in 1-facher Ausfertigung zur
Vorprüfung und Abnahme vorzulegen.

Nach Abnahme der Anlage und nach Abschluss der Prüfung der
Revisionsunterlagen sind 2 weitere komplette Sätze der
Revisionsunterlagen geordnet und beschriftet zu übergeben (insgesamt
3-fach). Alle erforderlichen Anmeldungen, Prüfungs- und Abnahmeersuche
hat der AN selbst und rechtzeitig bei den zuständigen Stellen unter
gleichzeitiger Benachrichtigung der Bauleitung vorzunehmen. Evtl.
anfallende Gebühren hierfür, wie Anmelde-, Abnahme- und Prüfgebühren,
werden vom AG übernommen.

10. Nacharbeiten
Sämtliche Mess-, Regel- und Überwachungsanlagen sind 6 Monate nach
Inbetriebnahme vom AN in ihrer Funktion und Einstellung zu überprüfen.
Die Einstellungen und Ergebnisse sind in einem Protokoll tabellarisch
aufzuzeichnen und dem AG zu übergeben.

11. Besichtigung
Der AN hat sich vor Angebotsabgabe durch eine Ortsbesichtigung über den
Umfang der notwendigen Leistungen zu informieren, sofern er keine
Ortskenntnis besitzt. Die Ortsbesichtigung ist mit dem jeweilig
zuständigen Ingenieur abzustimmen. Später geltend gemachte Mehrkosten,
die sich aufgrund der Unkenntnis der Örtlichkeiten ergeben, werden nicht
vergütet.

12. Projektsprache
Die Projektsprache ist deutsch. Sämtliche Angebote, Technische Daten zur
Gleichwertigkeitsprüfung, Montageanleitungen, Bestandsunterlagen sind
gegenüber dem AG in verständlicher deutscher Sprache geschuldet. Das
Risiko der richtigen Übersetzung trägt der Unternehmer. Der
Gleichwertigkeitsnachweis ist vom Bieter dem Angebot beizufügen.

13. Geltung
Vorrangig gelten die Allgemeinen Vorbemerkungen und die anerkannten
Regeln und Normen der
Heizungstechnik. Ferner sind behördliche sowie gutachterliche Auflagen
zu berücksichtigen. Der
Auftragnehmer hat dafür Sorge zu tragen, dass nur nach dem neuesten
Stand der Technik als geeignet und
bewährt betrachtete Konstruktionsrichtlinien und Werkstoffe für die
Anlage verwendet werden. Dabei sind
vom Auftragnehmer die Verschleiß- und Korrosionsprobleme besonders zu
beachten. An ähnlichen Anlagen
gemachte Erfahrungen sind zu berücksichtigen. Die in den
Verdingungsunterlagen angeführten technischen
Vorschriften (zusätzliche technische und besondere technische
Vorschriften), die nicht im Teil C der VOB
enthalten sind (allgemeine technische Vorschriften für Bauleistungen),
sind zusätzliche technische
Vorschriften im Sinne von VOB/B, Par. 1 Nr. 2 Bst. B. Folgende
Vorschriften, Empfehlungen und Richtlinien
in neuester Fassung sind bindend vorgeschrieben bzw. müssen, zusammen zu
den in AVB des AG
aufgeführten, beachtet und eingehalten werden:

- VOB/B Verdingungsordnung für Bauleistungen Teil B: Allgemeine
Vertragsbedingungen für die Ausführung
  von Bauleistungen- II gemäß DIN 1961
- VOB/C Verdingungsordnung für Bauleistungen Teil C: Allgemeine
Technische Vertragsbedingungen für die
  Bauleistungen (ATV) gemäß DIN 18299 ff
- DIN 1960 Teil A: Allgemeine Bestimmungen für die Vergabe von
Bauleistungen
- DIN 1961 Teil B: Allgemeine Vertragsbedingungen für die Ausführung von
Bauleistungen
- DIN 4140 Dämmarbeiten an betriebs- und haustechnischen Anlagen
- DIN EN 10220 Nahtlose und geschweißte Stahlrohre -Allgemeine Tabellen
für Maße und längenbezogene
  Masse
- DIN 19695 Befördern und Lagern von Rohren
- DIN 1626 Geschweißte kreisförmige Rohre aus unlegierten Stählen für
besondere Anforderungen;
  Technische
- DIN 1629 Nahtlose kreisförmige Rohre aus unlegierten Stählen für
besondere Anforderungen; Technische
- DIN 2413 Stahlrohre; Berechnung der Wanddicke gegen Innendruck
- DIN 8560 Prüfung von Stahlschweißern.
- DIN 25 817 Sicherung der Güte von Schweißarbeiten;
Schmelzschweißverbindungen an Stahl
  (ausgenommen Strahl- schweißen);
- DIN 19630 Richtlinien für den Bau von Wasserrohrleitungen; Technische
Regeln des DVGW
- DIN EN 215-1 Thermostatische Heizkörperventile
- DIN EN 442-2 Radiatoren und Konvektoren; Prüfung und Leistungen
- VDI 2035 Vermeidung von Schäden in Warmwasser-Heizungsanlagen -
Steinbildung und wasserseitige
  Korrosion
- DIN 4727 Kunststoff-Rohrleitungssysteme für Warmwasser-Fußbodenheizung
und Heizkörperanbindung -
  Vernetztes Polyethylen mittlerer Dichte (PE-MDX)
- DIN 4726 Warmwasser-Flächenheizungen und Heizkörperanbindungen -
Kunststoffrohr- und
  Verbundrohrleitungssysteme
- DIN EN 14336 Heizungsanlagen und wassergeführte Kühlanlagen in
Gebäuden - Installation und Abnahme
  der Warmwasser-Heizungsanlagen
- VDI 2072 Wärmeübergabestation mit Wasser-Wasser-Wärmeübertrager für
Durchfluss-
  Trinkwassererwärmung/Raumwärmeversorgung
- ASR Arbeitsstättenrichtlinien
- LBO Landesbauordnung der jeweiligen Bundesländer
- BImSchV Bundesimmissionsschutzverordnung mit Technischer Anleitung zur
Reinhaltung der Luft (TA Luft)
  und technischer Anleitung zum Schutz gegen Lärm (TA-Lärm)
- BRbAL Muster-Richtlinie über die brandschutztechnischen Anforderungen
an Lüftungsanlagen
- GEG Gebäudeenergiegesetz
- MLAR Muster-Leitungsanlagen-Richtlinie, Muster-Richtlinie über
brandschutz-technische Anforderungen an
  Leitungsanlagen
- Unfallverhütungsvorschriften

14. Fachbauleitung (AN)
Erarbeitung einer mit der Gebäudeplanung (Werksplanung des Architekten)
und den Fachbeteiligten
(Statiker, weitere ausführende Firmen) abgestimmten und koordinierten
Montageplanung. Die
Montageplanung ist auf die Ausführungsplanung des Fachplaners
aufzubauen. Die Montageplanung ist
Grundlage der Montage.
Eine Bauleitung TGA ist für die gesamte Bauzeit verantwortlich zu
benennen mit den Aufgaben:

- Abstimmung mit Gebäudeplanung und Objektüberwachung des Gebäudes und
TGA
- Anleitung und Betreuung des Montagepersonals
- Prüfen der Übereinstimmung der Ausführung mit der Montageplanung
- Qualitätskontrolle der Ausführung nach den gültigen Richtlinien und
den beauftragten Leistungen
- Teilnahme an Jour-Fix-Terminen mit den Fachbeteiligten und
Objektüberwachung
- Aufstellen der Aufmaße gemäß den Vorgaben der Objektüberwachung TGA
- Vorbereitung und Durchführung der in der Leistung enthaltenen Abnahmen
und Prüfungen (Info an
  Objektüberwachung TGA und Gebäude)
- Aufstellen des Bautagebuches und Vorlage bei Objektüberwachung und TGA
- Teilnahme an Abnahmen gemäß Baugenehmigung nach Bauordnung
- Durchführung der Mängelbeseitigung und Meldung der Beseitigung der
Mängel

15. Ausführungsunterlagen
Dem Auftragnehmer werden, gemäß Absatz 5 der Allgemeinen
Vorbemerkungen, soweit für die Ausführung der geplanten
Anlagen erforderlich, vor Arbeitsbeginn folgende
Ausführungsunterlagen in 1-facher Ausfertigung (Weißpause) zur Verfügung
gestellt:
- Zusammenstellung der Heizlastberechnung
- Auslegung der wichtigsten Anlagenkomponenten (
  Pumpen, Ausdehnungsgefäße, Luftheizer, etc.)
- Grundrisszeichnungen
- Aufstellungsplan
- Strangschema (bei anspruchsvollen oder zeitverzweigten Rohrnetzen)
- R-/I-Schema

16. Anforderungen
Sämtliche Anlageteile müssen bauartzugelassen sein, wenn sie nicht einer
Einzelprüfung durch einen
Sachverständigen unterzogen werden. Sämtliche Apparate, Maschinen und
Kessel müssen mit
Leistungsschildern mit den gebräuchlichen technischen Daten ausgestattet
sein.

17. Korrosion
Die Korrosionsbeständigkeit aller Anlagenteile ist unter
Berücksichtigung der örtlichen Wasserverhältnisse
von besonderer Bedeutung. Der Bieter muss die ausgeschriebenen
Materialien in dieser Hinsicht überprüfen
und die Eignung vor Materialbestellung der Bauleitung schriftlich
mitteilen. Danach, oder bei Beginn der
Arbeiten ohne vorherige Stellungnahme, übernimmt er die uneingeschränkte
Gewährleistung. Die Maßgaben
der gültigen VDI-Richtlinie 2035, bzw. bei Heißwasseranlagen der VdTÜV,
sind in jedem Falle einzuhalten.

18. Ausführung
Das Schließen der Durchbrüche ist zu überwachen. Sämtliche Komponenten
müssen übersichtlich
angeordnet und leicht zugänglich für die Wartung sein. Die
Anschlussleitungen der Heizregister sind so zu
verlegen, dass die Wartung nicht behindert wird und das Heizregister
jederzeit demontiert, werden kann.
Jedes Heizregister muss entleerbar und entlüftbar sein. Auf Anforderung
der Bauleitung sind kostenlos
Angaben über die Geräuschabstrahlung sämtlicher in Technikzentrale
installierten Geräte, Kastengeräten,
Umwälzpumpen, etc. zu liefern. Der Auftragnehmer ist verpflichtet, nach
Inbetriebnahme so lange zuständige
Fachkräfte zur Betreuung, Bedienung und Wartung der Anlage abzustellen,
bis dem Auftraggeber die
Bedienungs- und Wartungsanleitungen zur Prüfung und Weiterleitung
übergeben worden sind, und der
Hausmeister anhand der Unterlagen und der Einweisung die Betriebsführung
selbständig übernehmen kann.

19. Rohrleitungsnetz
Das gesamte Rohrnetz ist nach Fertigstellung einer Druckprobe zu
unterziehen. Die Bauleitung ist rechtzeitig
über den Zeitpunkt der Druckprobe zu informieren. Die Druckprobe ist
gegebenenfalls abschnittsweise zu
erbringen und zu protokollieren. Rohrdämmungen sind nach der Druckprobe
anzubringen. Ausgenommen
sind Rohrdämmungen, die im Zuge der Montage angebracht werden müssen,
wenn nachfolgende
Montagearbeiten dies erfordern. Alle Rohrleitungen sind so zu verlegen,
dass jede Leitung einzeln gedämmt
werden kann. Für die Rohrdämmung sind die Vorschriften der GEG in der
gültigen Fassung zu beachten.
Wand- und Deckendurchführungen sind mit Isolierschlauch oder
Plattenmaterial zu umwickeln. Die
Isolierung ist gegen Rutschen zu sichern und soll beidseitig ausreichend
überstehen. Heizungsleitungen sind getrennt von Kaltwasserleitungen zu
verlegen.

20. Schallschutz
Die Befestigung von Rohrleitungen, Armaturen und Apparaten ist so
auszuführen, dass kein Körperschall an
den Gebäudekörper übertragen werden kann. Es sind grundsätzlich nur
Rohrschellen und Befestigungen mit
ausreichender Vollgummieinlage zu verwenden. Muster sind vor
Montagebeginn der Bauleitung zur
Genehmigung vorzulegen. Die Lieferung und Montage sämtlicher
Befestigungs- und Dichtungsmaterialien
sowie das Einsetzen in Mauerwerk und Stahlbeton, die Dämmung aller
Rohrdurchführungen durch Wände
und Decken muss unter Beachtung der DIN-Vorschriften "Schalldämmung im
Hochbau" erfolgen. In
Aufenthaltsbereichen müssen Rosetten an allen Rohrdurchführungen durch
Fußböden und Wände
angebracht werden.

21. Revisionsunterlagen
Spätestens 5 Arbeitstage vor dem Abnahmetermin sind gemäß Absatz 9 der
Allgemeinen Vorbemerkungen
folgende Revisionsunterlagen in 1-facher Ausfertigung zur Vorprüfung und
Abnahme dem Fachingenieur
vorzulegen:
- Bedienungs- und Wartungsanweisungen, ergänzt durch eine
Funktionsbeschreibung
- Grundrisszeichnungen
- Aufstellungsplan
- Strangschema (bei weitverzweigten Rohrnetzen)
- Montagezeichnungen
- Symbolschaltplan (R-/I-Schema) zur Darstellung der Gesamtanlage mit
Eintragungen aller Regel- und
  Schaltwerte
- Elektrische Schaltpläne für Schalt- und Steuertafeln nach DIN 40 719
- Ersatzteillisten für Verschleißteile
- Protokoll über Leistungsmessungen, Geräte- und Maschinenstammkarten
mit Angabe der elektrischen
  Daten und des gemessenen Betriebsstromes sowie der Einstellwerte aller
Regelkreise.
- Technische Unterlagen mit Betriebs-, Wartungs-, Reparatur- und
Montageanleitungen der Herstellerfirmen
  aller eingebauten Komponenten.
- Prüfzeugnisse, Werkstoffatteste und Abnahmeprotokolle,
Fertigungszeichnungen.

Folgende Bescheinigungen sind vorzulegen:
- Bescheinigung über die erfolgten Druckproben
- Bescheinigung, dass die eingebauten Gegenstände den
Unfallverhütungsvorschriften der zuständigen
- Berufsgenossenschaften und den gesetzlichen Bestimmungen entsprechen
- Bescheinigung über die behördlichen Abnahmen bzw. die Abnahmen durch
die Versorgungsunternehmen.

Die Unterlagen müssen folgende Punkte beinhalten:
- Leitungen farbig angelegt
- Abmessungen der Leitungen mit Angaben über Mediummengen
- Technische Daten von Motoren
- Technische Daten von Apparaten mit Fabrikatsangaben und
Fertigungszeichnungen
- Lage der regeltechnischen Einrichtungen mit Dimensionierung und
Fabrikatsangaben.

Nach Abnahme der Anlage und nach Abschluss der Prüfung der
Revisionsunterlagen ist ein weiterer
kompletter Satz der Revisionsunterlagen geordnet und beschriftet zu
übergeben
(insgesamt 2-fach). Zusätzlich ist der Symbolschaltplan (R-/I-Schema)
farbig angelegt in einem Rahmen
hinter Glas an der Betriebsstätte anzubringen. Die Kosten dafür sind
einzukalkulieren.

22. Beengte Verhältnisse Rohinstallation
Aufgrund der baulichen Gegebenheiten und den größtenteils
parallellaufenden Schulbetriebs ist mit
Unterbrechungen im Bauablauf zu rechnen. Des Weiteren kann es zu
Verlagerungen im zu sanierenden
Gebäude kommen kann. Mit Abweichungen zur Planung muss im Bestandsbau
gerechnet werden. In der
AHD vom Haus I ist mit einer erhöhten Installationsdichte zu rechnen.
Hier kommt es zu Schnittstellen zu
dem Gewerk Sanitär, Lüftung und ELT. Die Errichtung der
Versorgungstrassen hat in enger Abstimmung mit
den anderen Gewerken zu erfolgen. Die erschwerte Montage- und
Koordinationsaufwand (keine
durchgängige Montage) incl. Umsetzen der Montagetrupps und Material und
Werkzeug sind in den
Einheitspreisen zu berücksichtigen.

23. Elektrische Anschlussarbeiten
Die elektrischen Anschlussleitungen an Pumpen, Reglern, Fühlern,
Schaltern, Ein- und Anbaugeräten und
sonstigen elektrischen Geräten werden, wenn im Leistungsverzeichnis
keine besonderen Ansätze für Kabel
etc. vorhanden sind, bauseits bis an die Klemmenkästen der Geräte
herangeführt. Der Bieter hat alle für die
Elektroplanung notwendigen Angaben vor Ausführungsbeginn seiner Arbeiten
zur Verfügung zu stellen. Das
Absetzen, Einführen, Ablängen der Anschlusskabel in die Anschlussdosen
der Geräte und angebotenen
Schaltschränke und Verteilungen sowie das Anklemmen und in Betrieb
setzen der Geräte ist grundsätzlich
vom Auftragnehmer auszuführen. Diese Leistung ist, wenn keine besonderen
Ansätze im
Leistungsverzeichnis vorgesehen sind, in die Einheitspreise
einzukalkulieren. Die Kabelliste ist nach
Aufforderung durch die Bauherrenschaft oder dessen Bauleitung an das
Gewerk Elektro oder HLS binnen 1
Woche nach Aufforderung zu übergeben bzw. spätestens 6 Wochen nach
Auftragserteilung.

24. Sonstige Leistungen - Stundenlohnarbeiten

Ergänzend zu Paragraph 15 VOB/B und der zusätzlichen Vertragsbedingungen
für die Ausführung von Bauleistungen wird vereinbart:
Stundenlohnarbeiten werden nur nach Erteilung gesonderter schriftlicher
Aufträge ausgeführt und vergütet. Die Abrechnung erfolgt nach
Verrechnungssätzen (_/h= Euro pro Stunde) gegen Nachweis der tatsächlich
geleisteten Stunden und des Materialverbrauchs.

Die Stundenverrechnungssätze enthalten:

den tatsächlichen Lohn (einschließlich vermögenswirksamer Leistungen),
die Zuschläge für Gemeinkosten, Sozialkassenbeiträge, Winterbauumlage
sowie
Lohn- bzw. Gehaltsnebenkosten

Die Verrechnungssätze sind unter Beachtung der preisrechtlichen
Vorschriften ermittelt.

Stundenlohnarbeiten sind vor Ausführung schriftlich anzumelden.

Stundenlohnberichte sind innerhalb einer Woche zur Unterzeichnung
vorzulegen. Verspätet vorgelegte Berichte werden nicht mehr anerkannt.

Unterschriebene Regiearbeiten werden auch im Nachhinein nicht anerkannt,
wenn die Arbeiten Regelleistungen oder Nebenleistungen lt. LV
darstellen.

Ein Anspruch auf tatsächlichen Anfall der ausgeschriebenen
Stundenlohnarbeiten seitens des Unternehmers besteht nicht.

Der Auftragnehmer ist zur Ausführung der Stundenlohnarbeiten auf
Anordnung des Auftraggebers bzw. dessen Vertreter verpflichtet.

Wird die vorgesehene Anzahl der Stunden überschritten, so gilt für die
nachgeleisteten Stunden ebenfalls der angebotene Stundensatz.

Erfüllungsort für die zubringende Leistung, siehe Baustelle

Für die Lohngruppen gelten folgende Texte:

Entgeltgruppe 1 - Helfertätigkeiten (ungelernt)
  Tätigkeit:
   - Ausführung einfacher, wiederkehrender Hilfstätigkeiten unter
direkter Anleitung.
   - Keine Fachkenntnisse erforderlich.
   - Beispiele: Materialtransport, Kabelverlegung nach Vorgabe, einfache
Aufräum- und
  Vorbereitungsarbeiten.
  Qualifikation:
   - Keine Berufsausbildung im Elektrobereich erforderlich.
   - Einarbeitung durch Vorgesetzte oder Fachkräfte.

Entgeltgruppe 2 - Angelernte Kräfte
  Tätigkeit:
   - Ausführung einfacher Montage- oder Installationsarbeiten nach
Anweisung.
   - Unterstützung von Fachkräften bei Installationen oder Wartungen.
   - Bedienen einfacher Werkzeuge und Maschinen.
  Qualifikation:
   - Praktische Erfahrung im Elektrobereich, aber ohne abgeschlossene
Berufsausbildung.
   - Möglichst Teilnahme an internen Schulungen oder Unterweisungen.
Entgeltgruppe 3 - Facharbeiter mit Gesellenbrief (Grundniveau)
  Tätigkeit:
   - Selbstständige Durchführung von Installationen, Instandhaltungen,
Reparaturen nach Plan
  und Vorschrift.
   - Arbeiten an elektrischen Anlagen in Wohn- und Zweckbauten,
Verteilerkästen,
  Beleuchtungsanlagen usw.
   - Fehlersuche und einfache Prüfungen.
  Qualifikation:
   - Abgeschlossene Berufsausbildung als Elektroniker*in für Energie-
und Gebäudetechnik oder
  vergleichbar.
   - Kenntnisse in der Anwendung von technischen Unterlagen und
geltenden Vorschriften.

Entgeltgruppe 4 - Facharbeiter mit erweiterten Anforderungen
  Tätigkeit:
   - Komplexere Installationen, Verdrahtungen, Fehlersuchen und
Systemprüfungen.
   - Selbstständige Ausführung nach Schaltplänen und technischen
Zeichnungen.
   - Verantwortung für kleine Baustellen oder Anleitung von
Helfern/Auszubildenden.
   - Umgang mit modernen Steuerungs-, Regelungs- oder
Smart-Home-Technologien.
  Qualifikation:
   - Mehrjährige Berufserfahrung.
   - Zusätzliche Fachkenntnisse (z. B. KNX, SPS,
Gebäudemanagementsysteme).
   - Teilnahme an Weiterbildungen oder Spezialisierungen.

Entgeltgruppe 5 - Fachkraft mit Führungsverantwortung
(Meister/Techniker)
  Tätigkeit:
   - Technische Planung, Koordination und Überwachung von Projekten.
   - Führung von Montageteams, Baustellenverantwortung,
Kundenabsprachen.
   - Erstellung von Aufmaßen, Dokumentationen und Materiallisten.
   - Kontrolle von Arbeitssicherheit und Qualität.
  Qualifikation:
   - Meisterprüfung oder staatlich geprüfter Techniker im
Elektrobereich.
   - Umfangreiche Berufserfahrung, Führungsfähigkeit und
Organisationskompetenz.

Entgeltgruppe 6 - Führungskraft / Projektleiter
  Tätigkeit:
   - Verantwortung für größere Projekte, komplexe Anlagen oder
Kundensysteme.
   - Personal- und Ressourcenplanung, Budgetverantwortung.
   - Ansprechpartner für Bauherren, Ingenieure, Behörden.
   - Überwachung der Einhaltung technischer Vorschriften, Normen und
Termine.
  Qualifikation:
   - Meister, Techniker oder Ingenieur mit einschlägiger
Berufserfahrung.
   - Führungskompetenz, unternehmerisches Denken, tiefgehende
Fachkenntnisse.

25. Sonstiges
In die Einheitspreise mit einzukalkulieren sind alle erforderlichen
Kleinmaterialien wie Schrauben, Dübel,
Anker, Gewindestäbe, Materialbefestigungen und Verschnitt- und
Verlustmaterialien. In den Meter- und
Stückpreisen ist der Abfall und Verschnitt mitinbegriffen. Die Arbeiten
sind dem Baufortschritt entsprechend
auszuführen, eine mehrmalige An- und Abfahrt sowie die
Baustelleneinrichtung wird nur einmalig gemäß
Leistungsposition vergütet, jegliche diesbezüglich anfallenden Kosten
gehen unentgeltlich zu Lasten des AN.
Materialpreisgleitklauseln werden nicht vereinbart. Alle vereinbarten
Preise gelten unbefristet als Festpreise.
Lohnpreiserhöhungen werden nicht vergütet. Nebenleistungen werden nicht
gesondert vergütet.
Dabei sind besonders zu beachten:
- Schutz der Leistungen
  Der Schutz der ausgeführten Leistungen nach VOB/C umfasst auch das
dauerhafte Abdecken der
  Anlagenteile gegen Verunreinigungen (z. B. Staub). Offene Anlagenteile
sind zu verschließen. Unter
  Spannung stehende Teile sind gegen Berührung zu sichern.
- Beigestellte Stoffe und Bauteile
  In Ergänzung von VOB/C hat der Auftragnehmer beigestellte Stoffe und
Bauteile abzuladen und
  gegebenenfalls zwischenzulagern. Das Verpackungsmaterial ist von ihm
zu entfernen
  (Bauschuttentsorgung).
- Durchbrüche
  Fehlende Durchbrüche und Stemmarbeiten in Beton sind bei Auftraggeber
schriftlich zu beantragen.
- Beschriftung
  Sämtliche Anlagen, Armaturen, Geräte und sonstige Betriebsmittel sind
entsprechend ihrer Verwendung
  Gerätebezeichnungen dauerhaft zu beschriften (z. B. mit gravierten
Resopalschildern). Das
  Kennzeichnungssystem ist mit dem AG und der Bauüberwachung abzustimmen
und zur Genehmigung
  vorzulegen.
- Einheitspreise
  Die Preise verstehen sich als Festpreise bis zur Fertigstellung und
gelten u. a. einschließlich
 Funktionsprüfung im Herstellerwerk, Lieferung frei Aufstellungsort,
Verpackung, Abladen und Aufstellen,
  betriebsfertiger Montage, Inbetriebnahme der Anlage als
funktionsfähiges Ganzes, soweit nicht
  ausdrücklich etwas anderes in den LV-Positionen gefordert,
einschließlich aller üblichen Abnahmen sowie
  Erstellen der kompletten Dokumentation, soweit dafür keine eigenen
Positionen vorgesehen sind. Der
  Begriff "betriebsfertige Montage" beinhaltet auch das Anschließen des
entsprechenden Betriebsmittels.

Ferner sind mit den Einheitspreisen folgende Leistungen abgegolten:

a) Gerüste, Leitern, Montagebühnen etc. bis 3 Meter Arbeitshöhe, Im
Leistungsumfang enthalten sind:
Anlieferung, Aufstellung, Abbau, Abtransport, Einlagerung auf der
Baustelle entsprechend den
Montageerfordernissen, Wartungskosten, Miet- und Versicherungskosten
werden nicht gesondert
vergütet.
b) Befestigungsmaterial sowie sonstiges Kleinmaterial und
systemgebundenes Zubehör, das für die
einwandfreie Ausführung und Funktion der Anlage erforderlich ist.
c) Stemmarbeiten und Bohrungen für Durchbrüche, Schlitze usw. in
Mauerwerk und Gipskartonwänden.
d) Rohrzubehör wie Muffen, Endtüllen, Pfeifen, Winkelstücke, T-Stücke,
Stopfen, Einführungen,
Reduzierungstücke, Normalbögen, Gewindenippel usw. soweit keine eigenen
Positionen im LV vorhanden
sind
e) Alle Ausbesserungsarbeiten und Unterhaltungsarbeiten an eigenen
Leistungen bis zur Abnahme.
f)  Prüfung der vorhandenen Schlitz und Durchbruchspläne.
g) Die Arbeiten sind nach Terminplan, bzw. in Abstimmung mit der
örtlichen Objektüberwachung und den
übrigen Gewerken, auszuführen. Es ist davon auszugehen, dass bedingt
durch Behinderungen anderer
Gewerke, häufige und längere Unterbrechungen der Installationsarbeiten
erforderlich sind.
h) Im Auftragsfall hat der Auftragnehmer dafür zu sorgen, dass die vom
AG beigestellte Anlagenteile
rechtzeitig von der Objektüberwachung, je nach Baufortschritt, im
jeweils erforderlichen Umfang abgerufen
werden. Die hierdurch entstehenden Kosten wie Entgegennahme auf der
Baustelle, Transport ins Lager,
Zwischenlagerung, Nachzählen usw. sind ebenfalls in die Einheitspreise
einzurechnen. Nach Übernahme
der Anlagenteile vom Lieferanten, geht die Haftung für diese
beigestellten Teile bis zur betriebsbereiten
Übergabe auf den Auftragnehmer über. Eine entsprechende Lagerfläche
(überdacht ist bereitzustellen).
Risikozuschläge oder sonstige Aufwendungen werden nicht extra vergütet.

26. Teilnichtigkeit
Sollten einzelne Bestimmungen dieser Vorbemerkungen unwirksam sein, so
wird die Gültigkeit der übrigen
Bestimmungen nicht berührt. Die Vermutung des § 139 BGB greift demgemäß
nicht. An die Stelle der
unwirksamen Bestimmungen sollen Regelungen treten, die dem wirklich
Gewollten möglichst nahekommen.

## Zusätzlicher Text
Vertragsbedingungen zur Dokumentation und CAD-Standard

1.0 Bauliche und technische Dokumentation
- Die bauliche und technische Dokumentation (Bestands- und
Revisionsunterlagen) ist ein wesentlicher
  vertraglicher Bestandteil aller nachstehend im LV beschriebenen
Leistungen.
- Alle Dokumentationsunterlagen (digital und Papier) sind nach Gewerken
zu trennen. Die Ordner sind
  Kostengruppen- und anlagenbezogen aufzubauen.
- Die Unterlagen sind vollständig min. 2 Wochen vor Abnahme als Vorabzug
(1-fach als Prüfexemplar an
  zuständigen Architekten oder Fachplaner) zur Vorprüfung einzureichen
und zur Abnahme vorzulegen.
- Der AG behält sich vor, die Abnahme aus Gründen einer fehlenden oder
unvollständigen Dokumentation
  zu verweigern.
- Die Erstprüfung des Vorabzugs erfolgt innerhalb von 2 Wochen. Nach
Abnahme sind die Unterlagen zu
  überarbeiten und innerhalb von 2 Wochen als fertige
Bestandsdokumentation zur Prüfung einzureichen.
  Die Freigabe erfolgt innerhalb von 4 Wochen. Abschließend sind die
endgültigen Bestandsunterlagen in
  2-facher Ausfertigung und in elektronischer Form auf CD
(Inhaltsverzeichnis und Aufbau identisch zu
  Papierform) zu übergeben.
- Grundsätzlich ist bei der Erstellung der Unterlagen das technische
Normenwerk der VOB/C zu Grunde zu
  legen.

2.0 Aufbau und Inhalt der Dokumentationsunterlagen
In den Unterlagen müssen u. a. folgende Dokumente enthalten sein:
- Inhaltsverzeichnis
- Beschreibung der Baumaßnahme
- Anlagen- und Funktionsbeschreibung zu jedem Gewerk
- Daten der Geräte und Anlagen
- Ersatzteilliste und Herstellerverzeichnis für jedes Bauteil
- Bedienungs- und Betriebsanweisungen
- Instandhaltungsanweisungen (Wartung, Inspektion und Instandsetzung),
Struktur und Aufbau nach
  AMEV- Leistungskatalogen Abnahme- und Messprotokolle und sonstige
Unterlagen (u. a. behördliche
  und Sachverständigen- Abnahmen, Fachunternehmererklärungen,
Einweisungsprotokolle,
  Prüfzeugnisse, Funktionsprüfungen, Übereinstimmungszertifikate etc.)
- Gewerkespezifische Werkstattzeichnungen, Montage- und Detailpläne
- Revisionszeichnungen und -pläne auf Basis des letztgültigen
realisierten Ausführungsstandes sowie des
  letztgültigen Architekten-/Fachingenieurplanstandes

3.0 Gewerke spezifische Anhänge
Soweit nicht anders vorgegeben, gelten die gewerkespezifischen Anhänge
der Dokumentationsrichtlinie (DRL) des Bundesamtes für Bauwesen und
Raumordnung (DRL02/2008, Kapitel 6A, Anhänge zur Leistungsbeschreibung,
Stand 02/2008).
Die Anhänge stehen auf der Homepage des BBR zum Download zur Verfügung.

www.bbr.bund.de _ Planen und Bauen _ Baufachlicher Service _
Dokumentationsrichtlinie _ Downloads _ 6A Anhänge zur
Leistungsbeschreibung

4.0 Allgemeines Kennzeichnungssystem (AKS) für technische Anlagen
Für die Dokumentation der technischen Anlagen (KGR 300 Technische
Anlagen im Hochbau, KGR 400 Technische Anlagen und KGR 540 Technische
Anlagen der Außenanlagen) ist die Systematik des allgemeinen
Kennzeichnungssystems (AKS) der DRL einzuhalten.
Dieses System sieht eindeutige Kennzeichnungscodes für technische
Anlagen vor.
Folgende Mindestvorgaben für die Codierung der Anlagen sind zu beachten:
- Projektnummer
- Gebäudebezogene Objektnummer
- Geschoss
- Dokumentationsstand (A= Ausführungsplanung)
- Kostengruppe nach DIN 276
- Laufende Nummer der Anlage
Die Kennzeichnungscodes gelten einheitlich für alle
Dokumentationsunterlagen und die örtliche Beschriftung der Anlagen im
Gebäude.

Vertragsbedingungen zur Brandschutz- und Schallschutzdokumentation

Der Unternehmer erhält von der Objektüberwachung den für den Zeitraum
der Montage maßgeblichen Architektenplan mit Benennung der Brandschutz
und Schallschutzanforderungen.

Brandschutzdokumentation:
Vom Unternehmer ist im Rahmen seiner Montageplanung ein Ordner
zusammenzustellen und vor Beginn der Ausführung dem Nachweisberechtigten
des Brandschutzes wie folgt zu übergeben:
- Grundrissplan mit eingezeichneten Brandschottungen und I-Kanälen inkl.
Kennzeichnung
- bauaufsichtliches Prüfzeugnis der Brandschutzmaßnahmen,
- Schriftliche Bestätigung der Abstimmung mit dem Gewerk Trockenbau
wegen Klärung der Schnittstellen
  in Bezug auf die Zulassung der Bauteile mit Brandschutzanforderungen,
- Fachbauleitererklärung Brandschutz,
Ein zusätzlicher Ordner wie vor beschrieben ist auf der Baustelle
bereitzuhalten und entsprechend dem Baufortschritt auf den
Ausführungsstand zu aktualisieren. Mit den Bestandsunterlagen ist der
vollständige Revisionsordner mit dem Stand der Ausführung zu übergeben.

Schallschutzdokumantation:
Der Unternehmer hat im Rahmen seiner Montageplanung die notwendigen
Maßnahmen zu ergreifen, um den in den vorbenannten Plänen benannten
Schalldämmwert zu erreichen. Hier hat er eine Koordinierungspflicht  mit
dem Unternehmer des Gewerkes Trockenbau hinsichtlich der erforderlichen
Maßnahmen. Die Abstimmung ist vom Unternehmer zu protokollieren.
Bei Einbau von Installationsgeräten in Trockenbauwände mit
Schallschutzanforderung sind Maßnahmen mit Anforderung zu verwenden um
den geplanten Schalldämmwert zu erhalten. Die Mehrkosten werden in einer
gesonderten Position dieses Leistungsverzeichnisses vergütet.
In den Montageplänen des Unternehmers sind die Schallschutzmaßnahmen
hinsichtlich der geplanten Ausführung darzustellen.

Dokumentationsunterlagen

Für die Baubestandsdokumentation sind alle für den späteren Betrieb und
die Nutzung sowie für Um-bauten, Instandsetzungen und Instandhaltungen
erforderliche Einzeldokumente (inkl. Planunterlagen) zu erbringen.

Diese umfasst (nicht abschließend):

Fachunternehmererklärung
Konstruktionszeichnungen
technische Datenblätter und Nachweise zu Baustoffen und Bauteilen
Qualitätsnachweise
Überwachungsprotokolle
Prüfprotokolle und Abnahmebescheinigungen
Wartungs- und Pflegeanleitungen
Herstellerverzeichnisse
Betriebs- und Instandhaltungsvorgaben
Pflegehinweise
Gutachten
Entsorgungsnachweise

In die Einheitspreise ist die Erbringung der Dokumentationsunterlagen
einzukalkulieren.
Dem Auftraggeber ist sowohl eine Papierdokumentation in Aktenordnern,
als auch eine digitale Doku-mentation in Dateiform nach Bauende zu
übergegeben. Alle Einzeldokumente (Papierdokumente und Einzeldateien)
sind in Verzeichnissen zu erfassen.
Die Anzahl der Ausfertigungen wird vom Auftraggeber vorgeben, in der
Regel zweifach.
Der Inhalt der Ordner ist jeweils in einem vorangestellten Verzeichnis
zu dokumentieren.

Die Papier- und digitale Dokumentation ist als Gesamtpaket
zusammengefasst der Objektüberwachung des Auftraggebers zu übergeben.
Das Gesamtpaket der Dokumentation muss vor der Abnahme so rechtzeitig
übergeben werden, dass eine Überprüfung durch die Objektüberwachung vor
dem Abnahme-termin möglich ist. Können aus technischen oder
ablaufbedingten Gründen einzelne Dokumente nicht vor der Abnahme
fertiggestellt werden, so ist dies der Objektüberwachung rechtzeitig
mitzuteilen und die Übergabe dieser Dokumente abzustimmen.

Eine fehlende bzw. unvollständige Dokumentation führt bei Einreichung
der Schlussrechnung zu einem Einbehalt von 5% von der
Schlussrechnungssumme bis die vollständige Nachreichung erfolgt ist. Es
empfiehlt sich also, von Anfang an die Dokumentationsunterlagen
anzusammeln.

## Heizungsinstallation
Datum: 12.02.26

### Bereich 1 Heizungsinstallation

#### Abschnitt 1.1 Wärmeerzeugung und Zubehör

**1.1.10 Pelletskessel**
Pelletkessel mit integriertem elektrostatischem
Partikelabscheider
(Abscheidegrad 80 %) inkl. vollautomatischer Reinigung
Stokeranschluss:  rechts

Leistungsdaten
- Nennleistungsbereich Hackgut
  M25 BD150:  29,9-99,9 kW
- Nennleistungsbereich
  Holzpellets:  29,9-99,9 kW
- Geeignet für Hackgut P16S und P31S bis 35 %
Wassergehalt
  (= 54 % Feuchte) gemäß ISO 17225-4, sowie Holzpellets
  gemäß ISO 17225-2 / ENplus A1 und getrocknetes
Hackgut.

Feuerung & Verbrennungstechnik
- Modulierende Feuerung
- Schamottierte Retorte mit getrennter Primär- und
  Sekundärluftführung
- Abgasrückführung zur Temperaturbegrenzung im
Feuerraum
- Lambdasonde zur automatischen Anpassung von Einschub,
  Primär- und Sekundärluft
- Rückbrandsicherung über messerbestückte Einkammer-
  Zellradschleuse
- Drehzahlgeregelter Saugzugventilator
- Keramikglühzündung

Reinigung, Entaschung & Wärmetauscher

- Automatische Retortenentaschung mittels Drehrost
- Dreizug-Wärmetauscher mit automatischer Reinigung
über
  Wirbulatoren
- Vollentaschung des gesamten Kessels
   - Ascheschnecke in abnehmbaren Aschebehälter
   - Ascheverdichtung für lange Entleerungsintervalle

Hydraulik

- Integrierte Rücklaufanhebung
- Mischer
- Hocheffizienz-Umwälzpumpe

Zertifizierungen
- Geprüft durch BLT Wieselburg und TÜV Süd

Regelung
Mikroprozessorregelung mit folgenden Eigenschaften:

- 7"-Touchscreen mit intuitiver Bedienoberfläche
- 2 potentialfreie Ausgänge (Wechsler) für
Störmeldungen
- LAN-Schnittstelle für Internetanbindung
- Fernbedienung der Regelung und
E-Mail-Benachrichtigungen
  über www.meinETA.at (kostenlose Plattform)
- Lieferumfang:
   - 1 Außenfühler
   - 1 Mischerkreis-Vorlauffühler
   - 1 WW-Speicherfühler
- Kessel fertig verdrahtet; Einschubeinheit
steckerfertig
  vorverdrahtet

Einstell- und Leistungswerte

- Kesseltemperatur:  70-90 °C
- Kesselwirkungsgrad Hackgut
  (Teil/Nenn):  95,1 / 93,8 %
- Kesselwirkungsgrad Pellets
  (Teil/Nenn):  92,8 / 93,0 %

Abmessungen & technische Daten

- Kessel inkl. Einschub:
   - Breite:  1573 mm
   - Tiefe:  2015 mm
   - Höhe:  1825 mm
- Einbringmaße (B×T×H):  922 × 1764 × 1825 mm
- Gesamtgewicht mit
  Zellrad-Stoker:  1447 kg
- Einbringgewicht:  1329 kg
- Aschebehältervolumen:  94 l
- Abgasanschlussdurchmesser:  180 mm
- Mindestanschlusshöhe Kamin:  2030 mm

Elektrische Leistungsaufnahme

- Hackgut:  152 / 263 W
- Holzpellets:  148 / 211 W
- Stromanschluss:  3P/N/PE 400 V / 50 Hz /
 16 A

liefern und betriebsfertig montieren

Angeb. Fabrikat/Typ:
'....................................................'
  (vom Bieter
einzutragen)
Menge: 1,000 St
Zuordnung: 421

**1.1.20 Einbringung Pelletskessel**
Einbrinung zu zuvor ausgeschreibener LV Position
Pelletskessel.
Einbringung umfasst das abladen, und einbringen in die
Technikzentrale UG des Schulgebäudes. Türbreitein in
ausreichender größe snd vorhanden.
Wegstrecke im Schulgebäude 20m zzgl. 5 Stufen.
Anfahrt bis untmittelbaren Zugang zum UG ist vorhanden.
Technisches Gerät, Hillfsmittel und Personaleinsatz ist
in den Einheitspreis mit einzukalkulieren.
Menge: 1,000 psch
Zuordnung: 421

**1.1.30 Schallschutzset**
Schallschutzset passend zu zuvor angeboterner
LV-Position für Pelletskessel bis 130 kW

liefern und betriebsfertig montieren

Angeb. Fabrikat/Typ:
'....................................................'
  (vom Bieter
einzutragen)
Menge: 1,000 St
Zuordnung: 421

**1.1.40 Fühlerset für Pufferschichtladekonzept**
Fühlerset für Pufferschichtladekonzept mittels 5 Fühler
mit 10m Kabel nach QM Holz. Erforderlich fürr
Kaskadenregelung.
Fünf Tauchfuehler mit 10m Kabel

liefern und betriebsfertig montieren

Angeb. Fabrikat/Typ:
'....................................................'
  (vom Bieter
einzutragen)
Menge: 1,000 St
Zuordnung: 421

**1.1.50 Eingangserweiterung**
IN-E Eingangserweiterung
Aufsteckplatine zum Einbau in Kessel (GM-C) oder
TKS/T1/T2/Module (GM-C od EM-C). 6 digitale oder 6
analoge Eingänge oder 3 Frequenzeingänge (PWM).
Zum Einbau in den Kessel (GM-C) oder TKS/T1/T2/Module
(GM-C oder EM-C).
nicht für UGM, in ePE-K enthalten.

liefern und betriebsfertig montieren

Angeb. Fabrikat/Typ:
'....................................................'
  (vom Bieter
einzutragen)
Menge: 1,000 St
Zuordnung: 421

**1.1.60 M-Bus Modul**
M-Bus Modul für Touch Regelung
Aufsteckplatine zum Auslesen von
Wärmemengenzähler mit
M-Bus-Schnittstelle freigegeben
für Wärmemengenzähler:  Sharky, Danfoss, Kamstrup,
  Zelsius
Freigegeben für Stromzähler:  Schrack

Bei Kaskaden mit Wärmemengenzähler für den
Kessel-Pufferkreis ist je Kessel ein eigenes
M-Bus-Modul erforderlich! Aufsteckplatine zum Auslesen
von max. 48 Wärmemengenzaehler mit M-Bus Schnittstelle.
Zum Einbau in den Kessel, und in die
Heizkreisregelungen T2-W, T2-BT und T2-BTI K04/2013.
Freigegeben fuer Waermemengenzaehler:
- Sharky
- Danfoss
- Kamstrup
- Zelsius
- Sontex

Freigegeben fuer Stromzaehler
- Schrack
- ABB
- IME

Freigegeben fuer Wasserzaehler:
- techem

liefern und betriebsfertig montieren

Angeb. Fabrikat/Typ:
'....................................................'
  (vom Bieter
einzutragen)
Menge: 1,000 St
Zuordnung: 421

**1.1.70 Heizkreisregelung**
Für 2 weitere Heizkreisemit Mischer T2-W
  2 Heizkreise mit Mischer mit Zeitprogramm Erweiterbar
mit
  Raumfühler und Fernbedienung
  2. Warmwasser-Speicher
  Frischwassermodulregelung
  Warmwasser-Zirkulationspumpe

Solaranlage mit einem oder 2 Speichern oder mit
Ladetauscher und Umschaltventil

  Externe Anforderung
  Fernleitung
  Störungsmeldung
  Lieferumfang: Leiterplatte, 2
Vorlauftemperatursensoren

liefern und betriebsfertig montieren

Angeb. Fabrikat/Typ:
'....................................................'
  (vom Bieter
einzutragen)
Menge: 1,000 St
Zuordnung: 421

**1.1.80 Anlegefühler 7m**
Anlegefühler 7 m für weiteren Mischerheizkreis

liefern und betriebsfertig montieren

Angeb. Fabrikat/Typ:
'....................................................'
  (vom Bieter
einzutragen)
Menge: 2,000 St
Zuordnung: 421

**1.1.90 Steuerung Pellet und Fremdaustragung**
Steuerung Pellet-u. Fremdaustragung HE-C zum Einbau in
Kessel

liefern und betriebsfertig montieren

Angeb. Fabrikat/Typ:
'....................................................'
  (vom Bieter
einzutragen)
Menge: 1,000 St
Zuordnung: 421

**1.1.100 Verbindungskugel Fallschacht BG1**
Verbindungskugel Hack Fallschacht BG1
lackiert RAL9007/seidenmatt

liefern und betriebsfertig montieren

Angeb. Fabrikat/Typ:
'....................................................'
  (vom Bieter
einzutragen)
Menge: 1,000 St
Zuordnung: 421

**1.1.110 Flexibles Fördersystem für Bunkeraustragungen**
Flexibles Fördersystem SF30iKR-S4 für
Bunkeraustragungen
Ausführung Förderrohre
im Bunker:  PE-Rohre
Flexible Förderspirale SF30i
Pelletaufnahmetrichter Typ S4
Ausführung der Förderrohre-
und bögen außerhalb
des Bunkers:  Edelstahl mit PE Kern
Motor:  Nord Stirnradgetriebemotor  400
Volt mit verstärkter  Lagerung
Antriebseinheiten aus Metall galvanisch verzinkt
Rohrverbinder HD Kupplungen mit Erdungsband
Überfüllschalter:  MS4
Fördermedium:  ÖNORM/DIN/EN Pellet DN  6
mm
Schüttgewicht:  650 kg/m³
Max. Pelletschütthöhe:  5,00 mtr.
Fördermenge:  ca. 44 kg/h Je Linie

Linienbeschreibung lt. Zeichnung Nr. 2250007
-Pelletaustragschnecke, Linie 1:  Länge ca. 8,45 m
-Pelletaustragschnecke, Linie 2:  Länge ca.8,15 m
Abstützung vom Boden/Abhängung
von der Decke:  Im Angebot enthalten

Die Gestaltung des Pelletlagers ist auf Grundlage der
derzeit gültigen Brandschutz- und
Explosionsschutzvorschriften nach Werten der DIN EN ISO
2023 auszuführen und bauseits zu prüfen.

liefern und betriebsfertig montieren

Angeb. Fabrikat/Typ:
'....................................................'
  (vom Bieter
einzutragen)
Menge: 1,000 St
Zuordnung: 421

**1.1.120 Pelletseinblasstutzen m belüftetem Deckel**
Pelletseinblasstutzen m belüftetem Deckel 45°Bogen
Alu DN 100 mit Flanschplatte, Storz-Kupplung A/110
bestehend aus:
2 Stk. Alu-Rohre DN100 mit Bogen 45GRAD
   - L=0,5m mit Mauermontageflansch und
  Erdungslasche am Rohrende
2 Stk. A-110 Festkupplung mit Gummidichtring montiert

liefern und betriebsfertig montieren

Angeb. Fabrikat/Typ:
'....................................................'
  (vom Bieter
einzutragen)
Menge: 1,000 St
Zuordnung: 421

**1.1.130 Verlängerung für Pelletseinblasstutzen 0,5m**
Verlängerung für Pelletseinblasstutzen 0,5m - Alu
100x2mm mit integrierter Muffe inkl. Dichtung
Bestehend aus 2 x Verlaengerungsrohr Aluminium 100 x 2
mm mit integrierter Muffe inkl. Dichtung

liefern und betriebsfertig montieren

Angeb. Fabrikat/Typ:
'....................................................'
  (vom Bieter
einzutragen)
Menge: 1,000 St
Zuordnung: 421

**1.1.140 Verlängerung für Pelletseinblasstutzen 1m**
Wie Position vor, jedoch
Verlängerung für Pelletseinblasstutzen 1m

liefern und betriebsfertig montieren
Menge: 2,000 St
Zuordnung: 421

**1.1.150 Verlängerungsbogen 45° f Pelletseinblasstutzen Alu**
Verlängerungsbogen 45° f Pelletseinblasstutzen Alu
Bogen 100x2mm mit integrierter Muffe inkl. Dichtung
Bestehend aus 2 x Bogen Aluminium 100 x 2 mm mit
integrierter Muffe inkl. Dichtung

liefern und betriebsfertig montieren

Angeb. Fabrikat/Typ:
'....................................................'
  (vom Bieter
einzutragen)
Menge: 2,000 St
Zuordnung: 421

**1.1.160 Prallschutzmatte für Deckenmontage**
Prallschutzmatte für Deckenmontage
Wird vor dem Einblasstutzen an die gegenüberliegende
Lagerraumwand montiert. Die Deckendämmung ist bei der
Montage zu beachten.
Breite 1.000 x Höhe 1.200 mm, einschl.
Befestigungsmaterial

liefern und betriebsfertig montieren

Angeb. Fabrikat/Typ:
'....................................................'
  (vom Bieter
einzutragen)
Menge: 2,000 St
Zuordnung: 421

**1.1.170 Z-Schienen eischließlich Lagertürbretter**
Z-Schienen für Lagerraumtürbretter 27mm
1 Paar 990mm lang, inkl. Bretter, Schrauben und Dübel.
Bestehend aus 2 x Z-Schiene und Befestigungsmaterial

liefern und betriebsfertig montieren

Angeb. Fabrikat/Typ:
'....................................................'
  (vom Bieter
einzutragen)
Menge: 2,000 St
Zuordnung: 421

**1.1.180 Schnell-/Großentlüfter**
Automatischer Schnell-/Großentlüfter für Heiz- und
Kühlwassersysteme bzw. geschlossene,
flüssigkeitsgefüllte Anlagensysteme. Geeignet für die
Medien Wasser und Wasser/Glykolgemisch bis zu einem
Mischungsverhältnis von 50/50%. Armatur für die
permanente Ableitung von Gasblasen aus entsprechend
hierfür im Hydraulik-/ Rohrleitungssystem vorgesehenen
Hochpunkten oder Sammelstellen.
Gehäusewerkstoff:  Messing
Einbauvariante:  vertikal
Betriebstemperatur:  0 °C - 110 °C
Betriebsüberdruck:  10 bar
Anschluss:  IG 1/2"
Entlüftungsanschluss:  G 1/2"
Durchmesser:  63 mm
Max. Höhe:  122 mm
Breite:  78 mm
Mitte Flansch-Mantel:  46 mm
Gewicht:  0.63 kg

liefern und betriebsfertig montieren

Angeb. Fabrikat/Typ:
'....................................................'
  (vom Bieter
einzutragen)
Menge: 12,000 St
Zuordnung: 421

**1.1.190 Thermische Ablaufsicherung**
Thermische Ablaufsicherung Anschluss 3/4"
10bar, kv=1,8m³/h, 2000mm Kapillare,
Tauchhülse R1/2"x145mm
Für Notkühlung des Kessels über
Kesselsicherheitswaermetauscher oder als thermisches
Sprinklerventil für den Fallschacht (SLE).

liefern und betriebsfertig montieren

Angeb. Fabrikat/Typ:
'....................................................'
  (vom Bieter
einzutragen)
Menge: 1,000 St
Zuordnung: 421

**1.1.200 Pufferspeicher**
Schichtpufferspeicher
Speichervolumen  1100 l
  8 x R 1 1/2 mit thermischer Weiche
  1 x R 1 1/2 ohne thermische Weiche
  1 x R 1 1/2 oben
  6 x Temperaturtauchrohr Ø 6 mm
Durchmesser ohne
Wärmedämmung:  850 mm
Durchmesser mit
Wärmedämmung:  1050 mm
Höhe:  2150 mm
Kipphöhe:  2200 mm
Warmhalteverluste:  S 133,33 W

liefern und betriebsfertig montieren

Angeb. Fabrikat/Typ:
'....................................................'
  (vom Bieter
einzutragen)
Menge: 1,000 St
Zuordnung: 421

**1.1.210 Wärmedämmung Pufferspeicher**
Wäremdämmung passen zu zuvor angebotener LV Position
Pufferspeicher

liefern und betriebsfertig montieren

Angeb. Fabrikat/Typ:
'....................................................'
  (vom Bieter
einzutragen)
Menge: 1,000 St
Zuordnung: 421

**1.1.220 Einbringung Pufferspeicher**
Einbringung des Pufferspeichers über Außenzugang in die
Technikzentrale der Mehrzweckhalle einbringen. Speicher
gemäß Planvorgabe im Heizraum aufstellen und bis zur
Montage der Heizungsanlage durch geeignete Maßnahme vor
Beschädigung schützen. Die Leistung beinhaltet alle
Hebewerkzeuge, Hilfsmittel, Flaschenzug, Gurte, und
Sicherungsmaterialien, sowie die notwendigen
Personalkosten für die Einbringung in die
Technikzentrale.
Menge: 1,000 psch
Zuordnung: 421

**1.1.230 Elektroeinschraubpatrone**
Elektroeinschraubpatrone 6/4 " AG 400 V, 9kW
Isoliert ausgefuehrte Elektroeinschraubpatrone für
waagrechten Einbau, für Einspeisung von PV-Überschuss
geeignet.
Sicherheitstemperaturbegrenzer 95C passend zu zuvor
angebotener LV-Position Pufferspeicher.

liefern und betriebsfertig montieren

Angeb. Fabrikat/Typ:
'....................................................'
  (vom Bieter
einzutragen)
Menge: 1,000 St
Zuordnung: 421

**1.1.240 Sicherheitsventil**
Sicherheitsventil für Wärmeerzeuger, gemäß TRD 721,
Kennbuchstabe:  H
Anschluss Eintritt:  G 1"
Anschluss Austritt:  G 1 1/4"
Daten der angeschlossenen Versorgungsanlage
Ansprechdruck:  SV 3,0 bar

liefern und betriebsfertig montieren

Angeb. Fabrikat/Typ:
'....................................................'
  (vom Bieter
einzutragen)
Menge: 1,000 St
Zuordnung: 421

**1.1.250 Einbau Schrägboden Pelletlager**
Einbau eines Schägboden in das Pellet Lager mit
Anschluss an das Austragsystem.
Bestehend aus: Unterbau aus sägerauen Kanthölzern als
tragender Unterbau für den Schrägboden, der Unterbau
muss vom Austragsystem eine Steigung vom 35° erzeugen,
der Unterbau muss mit Edelstahlschrauben verschraubt
werden, der Unterbau muss bei Unebenheiten auf dem
Rohboden auf das Niveau des Austragsystemes
ausgeglichen werden, auf den Unterbau werden
Betoplanplatten mit einer Stärke von 21 mm aufgelegt
und verschraubt, an den Wänden und Plattenstößen sind
diese passgenau einzuschneiden, an das Austragssystem
ist ein dichter verschraubter Anschluss herzustellen.
Grundfläche Pellet Lager:  5,7 x 3,3 m
Max. Lagerhöhe:  2,0 Meter
Max. Flächenlast:  13 kN/m²
Anzahl Austragsysteme:  2 Stück
Länge der Austragsysteme:  8,15 & 8,45  Meter

liefern und betriebsfertig montieren

Angeb. Fabrikat/Typ:
'....................................................'
  (vom Bieter
einzutragen)
Menge: 1,000 psch
Zuordnung: 421

**1.1.260 Hersteller Inbetriebnahme**
Inbetriebnahme des Pelletskessels, mit einem
Fachkundigen Herstellervertreter des angebotenen
Pelletskessels.

Erforderliche Voraussetzungen
- Anlage ist elektrisch und hydraulisch fertig
angeschlossen.
- Anlage ist vollständig gefüllt und entlüftet.
- Brennstoff ist ausreichend vorhanden.
Menge: 1,000 psch
Zuordnung: 421

*Hinweis*
Hinweis Demontage Schornsteinanlage

Im Rahmen der Baumaßnahme wird auch die bestehende
Heizzentrale im Schulgebäude saniert.

**1.1.270 Stemmarbeiten Schornsteinsanierung im Heizraum**
Stemmarbeiten bei Schornsteinsanierung im Heizraum,
bestehenden Schornstein im Heizraum für die Demontag
der bestehenden Kunststoffabgasleitung und die Montag
und den Anschluss der Abgasanlage aufstemmen,
Abbruchmaterial aus dem Heizraum transportieren und
entsorgen.
Menge: 1,000 St
Zuordnung: 421

**1.1.280 Stemmarbeiten Schornsteinsanierung im Dachgeschoss**
Stemmarbeiten bei Schornsteinsanierung im Dachgeschoss
( +7,0 Meter), bestehenden Schornstein im Dachgeschoss
für die Montage und den Anschluss der Abgasanlage
aufstemmen, um die bestehende Abgasleitung aus
Kunststoff demontieren zu können.. Abbruchmaterial aus
dem Dachgeschoss transportieren und entsorgen.
Menge: 1,000 St
Zuordnung: 421

**1.1.290 Demontage Abgasleitung**
Demontage der vorhandenen Abgasleitug aus PP-Rohr durch
stückweises zerschneiden der Rohrleitungen im
Schonrstein oder abtrennen und über den Schornsteinkopf
ausbauen.
Anschlusslieutngen DN 110 ca. 5 m
Sammeleitung DN 160 ca. 15 m
Einschließlich aller an der Leitung eingebauten
Formstücke, Schellen und sonstigen Bauteile.
Menge: 1,000 St
Zuordnung: 421

*Hinweis*
Hinweis Schornsteinsanierung

CE-zertifiziertes, einwandiges, überdruckdichtes
Abgassystem aus Edelstahl. Abgassystem aus industriell
gefertigten, einwandigen Edelstahlsystemelementen. Zum
Einbau in bestehende Schächte die den
Brandschutz-Anforderungen entsprechen. Die Produktion
wird durch ein unabhängiges Prüfinstitut
fremdüberwacht, mittels Eigenüberwachung wird die
Einhaltung gleich bleibender Güte gesichert.
Abgasanlage aus hochlegiertem, austenitischem Edelstahl
der Werkstoffnummer 1.4404/1.4571. Materialstärke 0,5
mm - 1,00
mm. Längsnähte unter WIG schutzgasgeschweißt und
passiviert.
Die Materialstärke bietet optimale Sicherheit gegen
Knicken und
Verbeulen. Verbindung der einzelnen Elemente durch
Steckmuffen (60 mm), mit innenliegenden Dichtungen
sowie in der waagerechten Abgasleitung mit darüber
liegenden Klemmbändern. Durch werkseitiges Einlegen
einer Dichtung in eine eingeformte Sicke ist das System
überdruckdicht bis 200 Pa.
System für trockene oder feuchte Betriebsweise, im
Gleich- oder Gegenstromverfahren, Ableitung der Abgase
im Unter- und
Überdruck bis 200 Pa.
Das System ist geeignet für den Anschluss von
Regelfeuerstätten, deren Abgase durch Verbrennung von
Holzpellets entstehen. Maximale Betriebstemperatur
200°C

**1.1.300 Auflageschiene Länge = 350 mm**
Auflageschiene Länge = 350 mm

liefern und betriebsfertig montieren
Menge: 1,000 St
Zuordnung: 421

**1.1.310 Winkel 87° mit Stützfuß**
Winkel 87° mit Stützfuß, Durchmesser 225 mm, Wandstärke
0,5 mm.

liefern und betriebsfertig montieren

Angeb. Fabrikat/Typ:
'....................................................'
  (vom Bieter
einzutragen)
Menge: 1,000 St
Zuordnung: 421

**1.1.320 Reinigungselement rund**
Reinigungselement rund, Durchmesser 180 mm, Wandstärke
0,5 mm

liefern und betriebsfertig montieren

Angeb. Fabrikat/Typ:
'....................................................'
  (vom Bieter
einzutragen)
Menge: 2,000 St
Zuordnung: 421

**1.1.330 Edelstahlkamintüre 210x140mm**
Edelstahlkamintüre 210x140 mm, Schiebestutzen 60 mm
Durchmesser 180 mm

liefern und betriebsfertig montieren

Angeb. Fabrikat/Typ:
'....................................................'
  (vom Bieter
einzutragen)
Menge: 2,000 St
Zuordnung: 421

**1.1.340 Längenelement 1000 mm**
Längenelement 1000 mm mit 2 Ablasschlaufen, Durchmesser

180 mm, Wandstärke 0,5 mm.

liefern und betriebsfertig montieren

Angeb. Fabrikat/Typ:
'....................................................'
  (vom Bieter
einzutragen)
Menge: 2,000 St
Zuordnung: 421

**1.1.350 Längenelement 1000 mm mit Doppelmuffe**
Längenelement 1000 mm mit Doppelmuffe, Durchmesser 180
mm, Wandstärke 0,5 mm.

liefern und betriebsfertig montieren

Angeb. Fabrikat/Typ:
'....................................................'
  (vom Bieter
einzutragen)
Menge: 1,000 St
Zuordnung: 421

**1.1.360 Längenelement 1000 mm**
Längenelement 1000 mm, Durchmesser 180 mm, Wandstärke
0,5 mm.

liefern und betriebsfertig montieren

Angeb. Fabrikat/Typ:
'....................................................'
  (vom Bieter
einzutragen)
Menge: 12,000 St
Zuordnung: 421

**1.1.370 Längenelement 500 mm**
Längenelement 500 mm, Durchmesser 180 mm, Wandstärke
0,5 mm.

liefern und betriebsfertig montieren

Angeb. Fabrikat/Typ:
'....................................................'
  (vom Bieter
einzutragen)
Menge: 2,000 St
Zuordnung: 421

**1.1.380 Montageschelle**
Montageschelle, Durchmesser 180 mm, mit 4
Abstandbändern.

liefern und betriebsfertig montieren

Angeb. Fabrikat/Typ:
'....................................................'
  (vom Bieter
einzutragen)
Menge: 2,000 St
Zuordnung: 421

**1.1.390 Dichtring Innenleigend**
Dichtring innenliegend grau Silikon bis 200°,
Durchmesser 180
mm.

liefern und betriebsfertig montieren

Angeb. Fabrikat/Typ:
'....................................................'
  (vom Bieter
einzutragen)
Menge: 26,000 St
Zuordnung: 421

**1.1.400 Kopfabdeckung mit Wetterkragen**
Kopfabdeckung mit Wetterkragen, Durchmesser 180 mm, mit

Grundplatte mit Befestigungslöchern.

liefern und betriebsfertig montieren

Angeb. Fabrikat/Typ:
'....................................................'
  (vom Bieter
einzutragen)
Menge: 1,000 St
Zuordnung: 421

**1.1.410 Zugbegrenzer DN 180**
Zugbegrenzer DN 180
Regelscheibe und Gehäuse komplett aus Edelstahl,
Einstellgewichte Messing. außenliegende
selbstreinigende Lager, mit Arretierungsmöglichkeiten
in Geschlossenstellung, zur Schornstein-Montage, mit
dem Rohrfutter oder Abgsrohr-Montage mit
Anschlussstück, mit fest eingestellter Überdruckklappe.

liefern und betriebsfertig montieren

Angeb. Fabrikat/Typ:
'....................................................'
  (vom Bieter
einzutragen)
Menge: 1,000 St
Zuordnung: 421

**1.1.420 Anschlussstück**
Anschlussstück passend zu zuvor genanter Position
Zugbegrenzer, zum nachträglichen Anbau auf ein in
beliebiger Steigerung verlaufendes abgasrohr, bestehend
aus einem Edelstahl Anschlussstück mit eingeklenter
Dichtung und breitem Befestigungsband mit Spannschloss

liefern und betriebsfertig montieren

Angeb. Fabrikat/Typ:
'....................................................'
  (vom Bieter
einzutragen)
Menge: 1,000 St
Zuordnung: 421

**1.1.430 Schachteintrittsgitter**
Schachteintrittsgitter aus Edelstahl 200x200 mm, für
Hinterlüftung, zum einmauern.

liefern und betriebsfertig montieren

Angeb. Fabrikat/Typ:
'....................................................'
  (vom Bieter
einzutragen)
Menge: 2,000 St
Zuordnung: 421

**1.1.440 Universaldichtsatz**
Universaldichtsatz für Kesselanschluss und
Stoßverbindung Ø 180 mm, bestehend aus:  Dichtung und
Klemmband  außenliegend

liefern und betriebsfertig montieren
Menge: 1,000 St
Zuordnung: 421

**1.1.450 Zulage zur Montage des Abgassystems**
Zulage zur Montage des Abgassystems für Heizkessel für
Leitern und ein Transportsystem auf das Dach,
Absturzsicherung, Gurte und Sicherungsseile sowie
sonstige Maßnahmen zur sicheren Montage des
Abgassystems. Die Dachneigung beträgt ca. 20°
(Ziegeldeckung), Oberkante Schornstein mit ca. 12 Meter
über der Geländerfläche des Innenraumes.
Menge: 1,000 psch
Zuordnung: 421

#### Abschnitt 1.2 Armaturen, Pumpen, Zubehör

**1.2.10 Heizungspumpe RLT**
Hocheffizienzpumpe CPH 2.0 4-25
elektronisch geregelte Nassläufer-Umwälzpumpe mit
Verschraubungsanschluss

- Wahlweise Modi Konstantdruck, Proportionaldruck und
  Drehzahl
- automatische Entgasung
- Fehler-Signalanzeige
- inkl. Display für Wattanzeige in W,
Fördermenge in m3/h und Förderhöhe in m.
Einsetzbar für alle Heizungs- und Klimaanwendungen,
Pumpenkörper aus Gusseisen, Motorgehäuse aus Edelstahl,
keramische Motorwelle, geschützt gegen Staub und
Wasserstrahlen, einfacher elektrischer Anschluss
Herstellerübergreifend,
Entlüftungsschraube, serienmäßig mit Wärmdämmschale
Nennspannung:  230 V bei 50-60 Hz
Schutzart:  IPX5
Betriebsdruck:  10 bar
Temperaturbereich:  - 10 °C bis + 110 °C
Gewinde:  G 1 1/2
Rohrverschraubung:  Rp 1
Einbaulänge:  180 mm
Energieeffizienzindex (EEI):  0,18
P1:  4 - 20 W
I0:  0,034 - 0,18 A
Motorschutz:  nicht erforderlich
Gewicht Netto ca.:  2,22 kg
Eisnchließlich Dichtung und Gegenstück.
Zum Einbau im RLT-Heizregister Mehrzweckhalle.

liefern und betriebsfertig montieren

Angeb. Fabrikat/Typ:
'....................................................'
  (vom Bieter
einzutragen)
Menge: 1,000 St
Zuordnung: 422

**1.2.20 Strangabsperrventil DN 20**
Strangabsperrventil rot, für den Vorlauf, Gehäuse aus
Rotguss. Generelle Entleerung und Differenzdruckmessung
mittels Adapter über das Oberteil, keine Anbauteile am
Ventilgehäuse. Wartungsfreie Spindelabdichtung durch
Doppel-O-Ring, PTFE-Sitzabdichtung. DN 10 - 20
Universalanschluss mit Muffengewinde nach DIN 2999 (ISO
7) für Gewinderohr bzw. für Cu- und
Präzisions-Stahlrohr 10 - 22 mm unter Verwendung von
Klemmring und Druckschraube. DN 25 - 80 Anschluss mit
Muffengewinde nach DIN 2999 (ISO 7) für Gewinderohr.
Für pH-Wert von 8 - 9,5.
Betriebstemperatur:  -20 bis +130 °C
Ausführung Y:  mit Muffengewinde
Betriebsdruck:  16 bar
Medium:  Wasser, Glykol-  Wassergemisch
nach VDI  2035 incl. Gegenflanschen,
Schrauben und Dichtungen

liefern und betriebsfertig montieren

Angeb. Fabrikat/Typ:
'....................................................'
  (vom Bieter
einzutragen)
Menge: 2,000 St
Zuordnung: 422

**1.2.30 Strangabsperrventil DN 32**
Wie Position vor, jedoch
Strangabsperrventil DN 32

liefern und betriebsfertig montieren
Menge: 8,000 St
Zuordnung: 422

**1.2.40 Strangregulierventil DN 15**
Strangregulierventil für den Rücklauf, Gehäuse aus
Rotguss. Generelle Entleerung mittels Adapter über das
Oberteil, nachträgliche Differenzdruckregelung durch
auf das Oberteil montierten Membranregler (bis
einschließlich DN 40) möglich, keine Anbauteile am
Ventilgehäuse. Sichtbare Voreinstellungsanzeige bei
verdecktem Voreinstellungsring, hohe Genauigkeit durch
Einzeljustierung. Wartungsfreie Spindelabdichtung durch
Doppel-O-Ring, PTFE-Sitzabdichtung. DN 10 - 20
Universalanschluss mit Muffengewinde nach DIN 2999 (ISO
7) für Gewinderohr bzw. für Cu- und
Präzisions-Stahlrohr 10 - 22 mm unter Verwendung von
Klemmring und Druckschraube. DN 25 - 80 Anschluss mit
Muffengewinde nach DIN 2999 (ISO 7) für Gewinderohr.
Für pH-Wert von 8 - 9,5.
Betriebstemperatur:  -20 bis +130 °C
Ausführung Y:  mit Muffengewinde
Betriebsdruck:  16 bar
Medium:  Wasser, Glykol-  Wassergemisch
nach VDI  2035 incl. Gegenflanschen,
Schrauben und Dichtungen.

liefern und betriebsfertig montieren

Angeb. Fabrikat/Typ:
'....................................................'
  (vom Bieter
einzutragen)
Menge: 16,000 St
Zuordnung: 422

**1.2.50 Strangregulierventil DN 20**
Wie Position vor, jedoch
Strangregulierventil DN 20

liefern und betriebsfertig montieren
Menge: 2,000 St
Zuordnung: 422

**1.2.60 Strangregulierventil DN 32**
Wie Position vor, jedoch
Strangregulierventil DN 32

liefern und betriebsfertig montieren
Menge: 8,000 St
Zuordnung: 422

**1.2.70 Kugelhahn mit Pressanschluss DN 15**
Heizungs-Kugelhahngehäuse und Kugel aus
korrosionsbeständigem, entzinkungsfreiem Rotguß.
Gehäuserohrförmig für durchlaufende Wärmedämmung. Kugel
mit glattem Durchgang. Wartungsfreie Spindelabdichtung
durch zwei O-Ringe. Kugelabdichtung durch PTFE-Ringe.
Knebel aus schlagfestem Kunststoff, Anschläge verdeckt.
Knebel auch bei wärmegedämmtem Gehäuse von außen
bedienbar. Zul. Betriebstemperatur TB 120 °C. Nenndruck
PN 16.

liefern und betriebsfertig montieren

Angeb. Fabrikat/Typ:
'....................................................'
  (vom Bieter
einzutragen)
Menge: 4,000 St
Zuordnung: 422

**1.2.80 Kugelhahn mit Pressanschluss DN 20**
Wie Position vor, jedoch
Kugelhahn mit Pressanschluss DN 20

liefern und betriebsfertig montieren
Menge: 6,000 St
Zuordnung: 422

**1.2.90 Kugelhahn mit Entleerung DN 15**
Heizungs-Kugelhahn Gehäuse und Kugel aus
korrosionsbeständigem, entzinkungsfreiem Rotguß.
Gehäuserohrförmig für durchlaufende Wärmedämmung. Kugel
mit glattem Durchgang. Wartungsfreie Spindelabdichtung
durch zwei O-Ringe. Kugelabdichtung durch PTFE-
Ringe. Knebel aus schlagfestem Kunststoff, Anschläge
verdeckt. Knebel auch bei wärmegedämmtem Gehäuse von
außen bedienbar. Anschluss Innengewinde für
Gewinderohr.
Zul. Betriebstemperatur TB 120 Grd. C. Nenndruck PN 16.

liefern und betriebsfertig montieren

Angeb. Fabrikat/Typ:
'....................................................'
  (vom Bieter
einzutragen)
Menge: 32,000 St
Zuordnung: 422

**1.2.100 Kugelhahn mit Entleerung DN 20**
Wie Position vor, jedoch
Kugelhahn mit Entleerung DN 20

liefern und betriebsfertig montieren
Menge: 4,000 St
Zuordnung: 422

**1.2.110 Kugelhahn mit Entleerung DN 25**
Wie Position vor, jedoch
Kugelhahn mit Entleerung DN 25

liefern und betriebsfertig montieren
Menge: 8,000 St
Zuordnung: 422

**1.2.120 Kugelhahn mit Entleerung DN 32**
Wie Position vor, jedoch
Kugelhahn mit Entleerung DN 32

liefern und betriebsfertig montieren
Menge: 24,000 St
Zuordnung: 422

**1.2.130 Kugelhahn mit Entleerung DN 40**
Wie Position vor, jedoch
Kugelhahn mit Entleerung DN 40

liefern und betriebsfertig montieren
Menge: 6,000 St
Zuordnung: 422

**1.2.140 Kugelhahn mit Entleerung DN 50**
Wie Position vor, jedoch
Kugelhahn mit Entleerung DN 50

liefern und betriebsfertig montieren
Menge: 6,000 St
Zuordnung: 422

**1.2.150 Absperrklappe DN 32**
Zentrische Absperrklappe wartungsfrei, weichdichtend,
Gehäuse aus Sphäroguss EN-GJS-400, Klappenscheibe
1.4308, integrierte Taupunktsperre, mit
EPDM-XU-Ringbalg, silikonfreie Ausführung,
Temperaturbereich -10°C bis +130°C DINDVGW-Zulassung
für Trinkwasser nach DIN 3547, Nenndruck PN 10 mit
Ringbalg aus Elastomer XU, DVGW-Zulassung für
Erdgas-Einsatz mit Ringbalg EG (für Erdgas) und
Handhebel incl. Gegenflanschen, Schrauben und
Dichtungen liefern und einbauen.

liefern und betriebsfertig montieren

Angeb. Fabrikat/Typ:
'....................................................'
  (vom Bieter
einzutragen)
Menge: 8,000 St
Zuordnung: 422

**1.2.160 Absperrklappe DN 40**
Wie Position vor, jedoch
Absperrklappe DN 40

liefern und betriebsfertig montieren
Menge: 4,000 St
Zuordnung: 422

**1.2.170 Absperrklappe DN 50**
Wie Position vor, jedoch
Absperrklappe DN 50

liefern und betriebsfertig montieren
Menge: 4,000 St
Zuordnung: 422

**1.2.180 Absperrklappe DN 65**
Wie Position vor, jedoch
Absperrklappe DN 50

liefern und betriebsfertig montieren
Menge: 4,000 St
Zuordnung: 422

**1.2.190 Schmutzfänger DN 65**
Flanschen-Schmutzfänger mit Einfachsieb,
Schrägsitzausführung, mit Entleerungsschraube im
Deckel, mit Stiftschrauben, voll isolierbar nach EnEv.
Aussenanstrich blau, konstruiert, gefertigt, geprüft
und gekennzeichnet nach Europäischer
Druckgeräterichtlinie
2014/68/EU (DGR).
Gehäuse:  EN-GJL-250
Baulänge nach:  DIN EN 558 FTF-1
Sieb:  Einfachsieb, 1.4541
Anstrich:  RAL 5002
Nennweite:  DN 65
Nenndruck:  PN 6
Zul. Medientemperatur:  -10 bis 300 oC
Gewicht:  9 kg
inkl. Gegenflanschen, Schrauben und Dichtungen liefern
und einbauen.

liefern und betriebsfertig montieren

Angeb. Fabrikat/Typ:
'....................................................'
  (vom Bieter
einzutragen)
Menge: 1,000 St
Zuordnung: 422

**1.2.200 3-Wege Mischer DN 25 Kvs 10**
3-Wege Mischer Dimension Rp 1".
Kvs 10. Arbeitstemperatur:  Min. 5 Grad C/ Max. 110
  Grad C.
Umgebungstemperatur:  Min. 5 Grad C / Max. 60
 Grad C.
Max. Arbeitsdruck:  1,0 Mpa (10 bar).
Max.Differenzdruck:  100kPa (1 bar).
Leckage:  < 0,2% vom Kvs bei 100  Kpa.
Drehwinkel:  90/360 Grad.
Drehmoment:  < 1Nm.
Medium:  Wasser - Glykol max. 50%,
Ethanol max. 30%. Gewinndenorm:  Rp -
Innengewinde.
Material Dichtung:  EPDM.
Einschließlich tausch Stellantrieb von Mischer im
bestand auf neuen Mischer
Als Ergänzung zur LV Pos. Umbau Hydraulikeinheit im
Titel 1.7.

liefern und betriebsfertig montieren

Angeb. Fabrikat/Typ:
'....................................................'
  (vom Bieter
einzutragen)
Menge: 1,000 St
Zuordnung: 422

**1.2.210 Entleerungsventil DN 15**
Kugelhahn mit Verschlusskappe, Schlauchtülle, Dichtung
und Kette, mit losem Vierkantschlüssel, Gehäuse aus
Messing, metallisch dichtend, Dichtflächen Messing, zum
Einbau in St-Leitung a.a.P. unter Beistellung einer
Muffe. Inkl. sämtlichem Montage-, Dicht- und
Befestigungsmaterial Einbau in Rohrleitung aus anderer
Position.

liefern und betriebsfertig montieren

Angeb. Fabrikat/Typ:
'....................................................'
  (vom Bieter
einzutragen)
Menge: 4,000 St
Zuordnung: 422

**1.2.220 Entleerungsventil DN 20**
Wie Position vor, jedoch
Entleerungsventil DN 20

liefern und betriebsfertig montieren
Menge: 4,000 St
Zuordnung: 422

**1.2.230 Flanschenpaar DN 32**
Wie Position vor, jedoch
Flanschenpaar DN 32

liefern und betriebsfertig montieren

Angeb. Fabrikat/Typ:
'....................................................'
  (vom Bieter
einzutragen)
Menge: 8,000 St
Zuordnung: 422

**1.2.240 Flanschenpaar DN 65**
Wie Position vor, jedoch
Flanschenpaar DN 65

liefern und betriebsfertig montieren
Menge: 4,000 St
Zuordnung: 422

#### Abschnitt 1.3 Heizflächen und Zubehör

**1.3.10 Röhrenradiator LxHxB: ca. 270x6000x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C .
Betriebsdruck max.: 2-6-Säuler 10 bar / 1000 kPa
2-6-Säuler  16 bar / 1600 kPa
(Hochdruck-Ausführung)
Transportsicher verpackt.
Normwärmeleistung: min 46 Watt pro Glied
Anschluss Typ: 50/70, 34 bzw. 12

liefern und betriebsfertig montieren

Angeb. Fabrikat/Typ:
'....................................................'
  (vom Bieter
einzutragen)
Menge: 3,000 St
Zuordnung: 423

**1.3.20 Röhrenradiator LxHxB: ca. 405x600x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 46 Watt pro Glied
Anschluss Typ: 34 bzw. 12

liefern und betriebsfertig montieren
Menge: 1,000 St
Zuordnung: 423

**1.3.30 Röhrenradiator LxHxB: ca. 450x2000x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 46 Watt pro Glied
Anschluss Typ: 34 bzw. 12

liefern und betriebsfertig montieren
Menge: 2,000 St
Zuordnung: 423

**1.3.40 Röhrenradiator LxHxB: ca. 360x1800x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 130 Watt pro Glied
Anschluss Typ: 34 bzw. 12

liefern und betriebsfertig montieren
Menge: 4,000 St
Zuordnung: 423

**1.3.50 Röhrenradiator LxHxB: ca. 450x1800x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 130 Watt pro Glied
Anschluss Typ: 34 bzw. 12

liefern und betriebsfertig montieren
Menge: 1,000 St
Zuordnung: 423

**1.3.60 Röhrenradiator LxHxB: ca. 495x1800x65 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 130 Watt pro Glied
Anschluss Typ: 34 bzw. 12

liefern und betriebsfertig montieren
Menge: 2,000 St
Zuordnung: 423

**1.3.70 Röhrenradiator LxHxB: ca. 360x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 50/70, 34 bzw. 12

liefern und betriebsfertig montieren
Menge: 4,000 St
Zuordnung: 423

**1.3.80 Röhrenradiator LxHxB: ca. 405x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 50/70, 34 bzw. 12

liefern und betriebsfertig montieren
Menge: 1,000 St
Zuordnung: 423

**1.3.90 Röhrenradiator LxHxB: ca. 585x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 50/70, 34 bzw. 12

liefern und betriebsfertig montieren
Menge: 1,000 St
Zuordnung: 423

**1.3.100 Röhrenradiator LxHxB: ca. 675x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 50/70, 34 bzw. 12

liefern und betriebsfertig montieren
Menge: 21,000 St
Zuordnung: 423

**1.3.110 Röhrenradiator LxHxB: ca. 720x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 50/70, 34 bzw. 12

liefern und betriebsfertig montieren
Menge: 6,000 St
Zuordnung: 423

**1.3.120 Röhrenradiator LxHxB: ca. 855x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 34 bzw. 12

liefern und betriebsfertig montieren
Menge: 5,000 St
Zuordnung: 423

**1.3.130 Röhrenradiator LxHxB: ca. 990x1800x105 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 173 Watt pro Glied
Anschluss Typ: 34 bzw. 12

liefern und betriebsfertig montieren
Menge: 1,000 St
Zuordnung: 423

**1.3.140 Röhrenradiator LxHxB: ca. 405x1800x185 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 263 Watt pro Glied
Anschluss Typ: 34 bzw. 12

liefern und betriebsfertig montieren
Menge: 1,000 St
Zuordnung: 423

**1.3.150 Röhrenradiator LxHxB: ca. 585x1800x185 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 263 Watt pro Glied
Anschluss Typ: 34 bzw. 12

liefern und betriebsfertig montieren
Menge: 1,000 St
Zuordnung: 423

**1.3.160 Röhrenradiator LxHxB: ca. 675x1800x185 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 263 Watt pro Glied
Anschluss Typ: 34 bzw. 12

liefern und betriebsfertig montieren
Menge: 2,000 St
Zuordnung: 423

**1.3.170 Röhrenradiator LxHxB: ca. 630x2000x255 (mm)**
Röhrenradiator 2-6 säulig aus Stahl Einzelglieder
(Baulänge 45 mm) als Schweißbaugruppe, bestehend aus
Kopfstücken (Bandstahl-Pressteile) und runden
Präzisionsstahlrohren. Blöcke bis Maximallänge der
Liefereinheit aus Gliedern zusammengeschweißt.
Montagefertig mit 4 Gewindestopfen für Vor- und
Rücklauf, sowie für Entlüftung und Entleerung. Allseits
gerundete Kanten mit Rmin = 2 mm. Beschichtung nach DIN
55900 Teil 1 und Teil 2. Ausführungsmerkmale in
Übereinstimmung mit den Grundsätzen für die Prüfung der
Arbeitssicherheit von Heizkörpern (Gesetzliche
Unfallversicherung GUV). Ausgezeichnet für die
Erfüllung hoher hygienischer Anforderungen vom Institut
Prof. Dr. Pieldner / Stuttgart. Druckfestigkeit und
Dichtheit geprüft.
Wärmeleistung nach EN 442 geprüft und registriert.
Ausgezeichnet mit dem RAL-Gütezeichen.
CE-konform. Geeignet für Warmwasserheizungsanlagen nach
DIN 18380 und Wasserqualität nach VDI 2035,
Maximal zulässige Betriebstemperatur: 110 °C
Betriebsdruck max.: 2-6-Säuler 10 bar / 1000 kPa
2-6-Säuler 16 bar / 1600 kPa
(Hochdruck-Ausführung)
Transportsicher verpackt.
Normwärmeleistung: min 339 Watt pro Glied
Anschluss Typ: 34 bzw. 12

liefern und betriebsfertig montieren
Menge: 1,000 St
Zuordnung: 423

**1.3.180 Wandkonsole verstellbar T bis 75 mm.**
Wandkonsole passend zu zuvor beschriebener Position
Röhrenradiatoren.
Wandkonsole, für Gliederheizkörper, verstellbar, aus
Stahl, feuerverzinkt, mit Platte, Schrauben und Dübeln,
einschl. Herstellen der Löcher, Anforderungsklasse 2
gem. VDI 6036 (erhöhte Anforderungen) Bautiefe bis 75
mm. Schrauben und Dübel zur Befestigung für
verschiedene Wandarten geeignet - Stahlbeton, Mauerwerk
und Leichtbauwände.

liefern und betriebsfertig montieren

Angeb. Fabrikat/Typ:
'....................................................'
  (vom Bieter
einzutragen)
Menge: 13,000 St
Zuordnung: 423

**1.3.190 Wandkonsole verstellbar T bis 225 mm.**
Wandkonsole passend zu zuvor beschriebener Position
Röhrenradiatoren.
Wandkonsole, für Gliederheizkörper, verstellbar, aus
Stahl, feuerverzinkt, mit Platte, Schrauben und Dübeln,
einschl. Herstellen der Löcher, Anforderungsklasse 2
gem. VDI 6036 (erhöhte Anforderungen) Bautiefe bis 75
mm. Schrauben und Dübel zur Befestigung für
verschiedene Wandarten geeignet - Stahlbeton, Mauerwerk
und Leichtbauwände.

liefern und betriebsfertig montieren
Menge: 44,000 St
Zuordnung: 423

**1.3.200 Wandhalter Gliederheizkörper verstellbar**
Wandhalter, für Gliederheizkörper, verstellbar, aus
Stahl, feuerverzinkt, mit Deckbeschichtung DIN 55900-2
als Pulverbeschichtung, Farbton weiß, mit Platte,
Klemmstück für Heizkörper, Schrauben und Dübeln,
einschl. Herstellen der Löcher, Anforderungsklasse 2
gem. VDI 6036 (erhöhte Anforderungen)

liefern und betriebsfertig montieren

Angeb. Fabrikat/Typ:
'....................................................'
  (vom Bieter
einzutragen)
Menge: 57,000 St
Zuordnung: 423

**1.3.210 Wandhalter als Kippsicherung**
Wandhalter, als Kippsicherung für Heizkörper,
verstellbar, Gewindestange aus Stahl, feuerverzinkt,
mit 2 Metall-Klemmplatten, Schrauben und Dübel,
einschl. herstellen der Löcher, Anforderungsklasse 2
gem. VDI 6036 (erhöhte Anforderungen)

liefern und betriebsfertig montieren

Angeb. Fabrikat/Typ:
'....................................................'
  (vom Bieter
einzutragen)
Menge: 57,000 St
Zuordnung: 423

**1.3.220 Rücklaufverschraubung für Röhrenradiatoren Ausführung-Eck**
Rücklaufverschraubung, Heizkörperverschraubung aus MS
58, absperrbar, regulierbar, mit Anschlussmöglichkeit
für Füll/Entleerungsarmatur nach DIN 3842 Reihe 1,
Abdichtung von Kegel und Verschlusskappe mit O-Ring,
vorbereitet für Gewinde- und Klemmverbindungen.
Druckstufe:  PN 10
Nennweite:  DN 15
max. Temperatur:  120 C
Ausführung:  Eckform
kvs-Wert:  2,5 m3/h
Anschluss:  Rp 1/2

liefern und betriebsfertig montieren

Angeb. Fabrikat/Typ:
'....................................................'
  (vom Bieter
einzutragen)
Menge: 13,000 St
Zuordnung: 423

**1.3.230 Rücklaufverschraubung für Röhrenradiatoren Ausführung-Durchgang**
Rücklaufverschraubung, Heizkörperverschraubung aus MS
58, absperrbar, regulierbar, mit Anschlussmöglichkeit
für Füll/Entleerungsarmatur nach DIN 3842 Reihe 1,
Abdichtung von Kegel und Verschlusskappe mit O-Ring,
vorbereitet für Gewinde- und Klemmverbindungen.
Druckstufe:  PN 10
Nennweite:  DN 15
max. Temperatur:  120 C
Ausführung:  Durchgangsform
kvs-Wert:  2,5 m3/h
Anschluss:  Rp 1/2

liefern und betriebsfertig montieren
Menge: 44,000 St
Zuordnung: 423

**1.3.240 Ventilunterteil Eckausführung für Röhrenradiatoren**
Thermostat-Ventilunterteil mit Voreinstellung. Gehäuse
aus korrosionsbeständigem, entzinkungsfreiem Rotguss.
Mit Niro-Stahlspindel und doppelter O-Ring-Abdichtung.
Thermostat-Oberteil und äußerer O-Ring ohne Entleeren
der Anlage auswechselbar.
Mit stufenloser Voreinstellung und ablesbaren
Einstellwerten. Geringste Durchflusstoleranzen.
Voreinstellung mit Einstellschlüssel. Großer kv-Wert
Bereich. Anschluss Innengewinde für Gewinderohr, oder
in Verbindung mit Klemmverschraubungen für Kupfer-,
Präzisionsstahl- oder Verbundrohr.
Zul. Betriebstemperatur:  TB 120 Grd. C.
Zul. Betriebsüberdruck:  PB 10 bar.
Nennweite:  DN 15 (1/2)
Ausführung:  Rotguss vernickelt  Winkeleck

liefern und betriebsfertig montieren

Angeb. Fabrikat/Typ:
'....................................................'
  (vom Bieter
einzutragen)
Menge: 13,000 St
Zuordnung: 423

**1.3.250 Ventilunterteil Axialausführung für Röhrenradiatoren**
Thermostat-Ventilunterteil mit Voreinstellung. Gehäuse
aus korrosionsbeständigem, entzinkungsfreiem Rotguss.
Mit Niro-Stahlspindel und doppelter O-Ring-Abdichtung.
Thermostat-Oberteil und äußerer O-Ring ohne Entleeren
der Anlage auswechselbar.
Mit stufenloser Voreinstellung und ablesbaren
Einstellwerten. Geringste Durchflusstoleranzen.
Voreinstellung mit Einstellschlüssel. Großer kv-Wert
Bereich. Anschluss Innengewinde für Gewinderohr, oder
in Verbindung mit Klemmverschraubungen für Kupfer-,
Präzisionsstahl- oder Verbundrohr.
Zul. Betriebstemperatur:  TB 120 Grd. C.
Zul. Betriebsüberdruck:  PB 10 bar.
Nennweite:  DN 15 (1/2)
Ausführung:  Rotguss vernickelt Axialform

liefern und betriebsfertig montieren

Angeb. Fabrikat/Typ:
'....................................................'
  (vom Bieter
einzutragen)
Menge: 44,000 St
Zuordnung: 423

**1.3.260 Heizkörper Entlüftungsventile für Röhrenradiator**
Verchromt, 1/2", Spindel und Vierkant für
Schlüsselbetätigung mit Steckschlüssel,

liefern und betriebsfertig montieren

Angeb. Fabrikat/Typ:
'....................................................'
  (vom Bieter
einzutragen)
Menge: 57,000 St
Zuordnung: 423

*Hinweis*
Hinweis Deckenstrahlplatten

Deckenstrahlplatten-Band für
Warmwasser-Heizungsanlagen, technische Ausführung und
Wärmeleistungen geprüft nach DIN EN 14037 - Teil 1 bis
3, hergestellt aus kaltgewalztem Bandstahl DC 01,
Materialstärke 1,2 mm und verschweißten 28 x 1,5 mm
Präzisionsstahlrohren formschlüssig in halbrunde
Rohrmulden eingepasst. Dadurch optimaler Wärmeübergang
durch Spezialschweissverfahren. Der Rohrabstand beträgt
150mm. Plane Sichtfläche mit dezenter
Längsprofilierung. Werksseitig werden die 2
Anschlusskästen mit den Registerrohren fest verschweißt
(es werden keine zusätzliche Abdeckbleche benötigt,
dadurch kein zusätzlicher Montageaufwand ).
Anschlussmuffen für die Rohrleitung, sowie Muffen für
Entlüftung oder Entleerung sind werksseitig
angeschweißt. Bei Deckenstrahlplatten mit geringeren
Heizmittelströmen werden werkseitig und projektbezogen
Trennscheiben zum Erreichen einer optimalen
Durchströmung der Registerrohre in den Sammelkästen
eingepasst. Durch das 28 x 1,5 mm Präzisonsstahlrohr
und die werkseitig angepassten Sammelkästen haben die
Sunline Deckenstrahlplatten einen geringen
Druckverlust, welcher positive Auswirkungen auf die
Betriebskosten hat.
Die Deckenstrahlplatten werden im Werk mit
eingeschweißten Querstegen ausgestattet. Für die freie
Positionierung der Aufhängung werden bei Bedarf
variable Befestigungspunkte beigelegt. Diese können
bauseitig vor Ort montiert werden. Die Wärmeisolierung
aus 40mm dickem, einseitig aluminiumkaschiertem
Mineralwollfilz wird bei der Herstellung bereits
eingelegt. Kunststoffbeschichtung mit
umweltfreundlicher Einbrennpulverlackierung nach DIN 55
900, Teil 2, im Farbton verkehrsweiß, ähnlich RAL 9016,
Emissionsgrad 0,96. Dichtigkeitsgeprüft für einen
Betriebsdruck bis 10 bar, höhere Drücke auf  Anfrage.
Die Deckenstrahlplatten sind auf Ballwurfsicherheit
nach DIN 18032 Teil 3 geprüft.
Die Bauhöhe der Deckenstrahlplatten beträgt 50mm, das
Betriebsgewicht incl. Wasserfüllung und Isolierung
beträgt 20,9 kg/m².
Alle Baubreiten von 300 - 1500 mm werden aus einem
Stück gefertigt mit einer planen Sichtfläche (ohne
hervorstehende Rohrmulden). Dadurch geringerer
Montageaufwand als bei Modulplatten.
Die Anlieferung der fertigen Teillängen erfolgt auf
Holzpaletten, in Stretchfolie verpackt, max. 9 Platten
pro  Palette.
Die maximale Länge einer Deckenstrahlplatte beträgt
6000 mm.
Größere Längen werden zu einem Plattenband mit Spezial
Pressfittingen verbunden oder zusammengeschweißt.
Abdeckbleche mit Sicherungssplinten für die Stoßstellen
werden mitgeliefert (Es ist kein Verschrauben der
Abdeckbleche notwendig).
Wärmeleistung und Qualität geprüft nach DIN EN 14037 -
Teil 1 bis 3

**1.3.270 Deckenstrahlplattenband Typ 150/900 6875 mm**
Deckenstrahlplattenband Typ 150 / 900
Als wasserführende aktive Deckenstrahlplatte mit
bereits werksseitig montierten Sammelkästen und
eingelegter Isolierung. Die Baubreite muss aus einem
Stück gefertigt sein.
Das Betriebsgewicht beträgt 18,8 kg/Meter.

Betriebsgewicht:  max. 20,9kg/m²
Materialdicke:  1,2 mm
Material:  Stahlblech
Baubreite:  900mm
Länge:  6875mm

liefern und betriebsfertig montieren

Angeb. Fabrikat/Typ:
'....................................................'
  (vom Bieter
einzutragen)
Menge: 6,000 Stk
Zuordnung: 423

**1.3.280 Deckenstrahlplattenband Typ 150/900 25000 mm**
Deckenstrahlplattenband Typ 150 / 900
Als wasserführende aktive Deckenstrahlplatte mit
bereits werksseitig montierten Sammelkästen und
eingelegter Isolierung. Die Baubreite muss aus einem
Stück gefertigt sein. Das Betriebsgewicht beträgt 18,8
kg/Meter.

Betriebsgewicht:  max. 20,9kg/m²
Materialdicke:  1,2 mm
Material:  Stahlblech
Baubreite:  900mm
Länge:  25000mm

liefern und betriebsfertig montieren
Menge: 2,000 Stk
Zuordnung: 423

**1.3.290 Hochgezogene Sammelkästen**
Hochgezogene Sammelkästen Typ 150/900
bestehend aus 2 Stück für Anschluss- bzw. Endsammler.
Wichtig:
Die hochgezogenen Sammelkästen benötigen kein
zusätzliches Abdeckblech, dadurch ergibt sich auf der
Sichtseite eine plane Fläche ohne sichtbare Fuge.

liefern und betriebsfertig montieren

Angeb. Fabrikat/Typ:
'....................................................'
  (vom Bieter
einzutragen)
Menge: 8,000 Stk
Zuordnung: 423

**1.3.300 Zuschlag Deckenstrahlplatten**
Mehrpreis pro Meter gelochte Deckenstrahlplatte für den
Typ 150 / 900
Lochdurchmesser:  5 mm.
Dadurch Verringerung des Schallpegels
Deckenstrahlplatte.
Inklusive eingelegtes Polyestervlies mit
Alukaschierung.

liefern und betriebsfertig montieren

Angeb. Fabrikat/Typ:
'....................................................'
  (vom Bieter
einzutragen)
Menge: 91,250 lfm
Zuordnung: 423

**1.3.310 Montageschiene**
Montageschiene für Befestigung der Deckenstrahlplatte
für größere Spannweiten.
Die Spannweiten sind vor der Ausführung mit dem Werk
abzustimmen.
Verlaufsrichtung der Montageschienen: Mitläufig
inkl. aller Klein- und Befestigungsteile

liefern und betriebsfertig montieren

Angeb. Fabrikat/Typ:
'....................................................'
  (vom Bieter
einzutragen)
Menge: 216,000 lfm
Zuordnung: 423

**1.3.320 Montageset für Montageschiene**
Montagesatz set für die Befestigung an Montageschienen
bestehend aus:
Ringmutter M 8, Spannschloss mit 2 Ösen, 3 x
Karabinerhaken,  500 mm Gliederkette

liefern und betriebsfertig montieren

Angeb. Fabrikat/Typ:
'....................................................'
  (vom Bieter
einzutragen)
Menge: 108,000 St
Zuordnung: 423

**1.3.330 Volumenstromdurchflussreglerset DN 15 als Zonenventil**
Volumenstromdurchflussreglerset DN 15
bestehend aus:
Volumenstromdurchflussregler
   - Einstellbereich 90 - 450 l/h, G 3/4" A
   - Strangabsperrventil G 3/4" A
   - inkl. 4 Stück Gewindenippel
Auf dem Volumenstromdurchflussregler kann sofort ein
Stellantrieb angeschlossen werden.

liefern und betriebsfertig montieren

Angeb. Fabrikat/Typ:
'....................................................'
  (vom Bieter
einzutragen)
Menge: 2,000 St
Zuordnung: 423

**1.3.340 Volumenstromdurchflussreglerset DN 15**
Volumenstromdurchflussreglerset DN 15
-  Ausführung als Zonenventil  -
bestehend aus:
Volumenstromdurchflussregler
   - Einstellbereich 90 - 450 l/h, G 3/4" A
   - Strangabsperrventil G 3/4" A
   - inkl. 4 Stück Gewindenippel Auf dem
Volumenstromdurchflussregler kann sofort ein
Stellantrieb angeschlossen werden

liefern und betriebsfertig montieren

Angeb. Fabrikat/Typ:
'....................................................'
  (vom Bieter
einzutragen)
Menge: 2,000 St
Zuordnung: 423

**1.3.350 Registeranschluss Deckenstrahlplatte**
Registeranschlussgarnitur DN 15 / 300 mm flexible
Registeranschlussgarnitur für die spannungsfreie
Verbindung zwischen Deckenstrahlplatte und Rohrnetz,
diffusionsdicht.
Typ DN 15 / PN 10
Aus korrosions-,hitze- und druckbeständigem Edelstahl.
Länge ca. 300 mm

liefern und betriebsfertig montieren

Angeb. Fabrikat/Typ:
'....................................................'
  (vom Bieter
einzutragen)
Menge: 16,000 St
Zuordnung: 423

**1.3.360 Sonderpressfittinge**
Sonderpressfitting für die Verbindung der einzelnen
Teillängen der Deckenstrahlplatten. Der Pressfitting
ist an das Pressabdeckblech angepasst.
Vor der Bestellung der Deckenstrahlplatten unbedingt
angeben ob geschweißt oder gepresst wird !

liefern und betriebsfertig montieren

Angeb. Fabrikat/Typ:
'....................................................'
  (vom Bieter
einzutragen)
Menge: 84,000 St
Zuordnung: 423

**1.3.370 Thermostellantrieb 230V**
Thermostellantrieb für den Einbau auf dem
Volumenstromdurchflussregler.
Versorgungsspannung 230 Volt/ 2 Watt,
stromlos geschlossen (NC)

liefern und betriebsfertig montieren

Angeb. Fabrikat/Typ:
'....................................................'
  (vom Bieter
einzutragen)
Menge: 4,000 St
Zuordnung: 423

**1.3.380 Elektronische Raumregelung**
Elektronische Raumregelung mit 7-Tage-Programm,
Ferienprogramm, Spannungsversorgung 230V/50Hz.

liefern und betriebsfertig montieren

Angeb. Fabrikat/Typ:
'....................................................'
  (vom Bieter
einzutragen)
Menge: 1,000 St
Zuordnung: 423

**1.3.390 Strahlungssensor**
Strahlungssensor für die elektronsiche Raumregelung
bestehend aus einer schwarzen Strahlungshalbkugel.
Maße:  70x74x40 mm
Messbereich:  -35 bis 100 Grad
Schutzart:  IP30

liefern und betriebsfertig montieren

Angeb. Fabrikat/Typ:
'....................................................'
  (vom Bieter
einzutragen)
Menge: 1,000 St
Zuordnung: 423

**1.3.400 Ballschutzkorb für Strahlungssensor**
Ballschutzkorb passend zu zuvor aufgeführter Position.
Zum Schutz des Strahlungssensors in Sporthallen vor
Beschädigungen durch Bälle und andere vergleichbare
Einwirkungen.

liefern und betriebsfertig montieren

Angeb. Fabrikat/Typ:
'....................................................'
  (vom Bieter
einzutragen)
Menge: 1,000 St
Zuordnung: 423

**1.3.410 Kunststoffrosette für Heizkörperanschluss**
Kunststoffrosette weiß für Heizkörper in 1/2"

liefern und betriebsfertig montieren

Angeb. Fabrikat/Typ:
'....................................................'
  (vom Bieter
einzutragen)
Menge: 114,000 St
Zuordnung: 423

**1.3.420 Heizkörper abnehmen und wieder anschließen**
Heizkörper nach erfolgter Montage einmal abnehmen und
auf der Baustelle geschützt zwischenlagern, im MZH,
WC-Kerne nach erfolgter bauseitiger Fertigstellung der
Wände wieder anschließen, einschl. Schützen der
Anschlüsse von Heizkörpern und Rohren gegen
Verschmutzung sowie Erneuerung der Anschlussdichtungen
sowie entleeren und erneutes füllen und entlüften der
Anlage.
Menge: 57,000 St
Zuordnung: 423

#### Abschnitt 1.4 Rohrleitung und Zubehör

**1.4.10 Flanschübergang DN 65**
Flanschübergang mit SC-Contur
Stahl nichtrostend Flanschübergang, Pressanschluss
Ausstattung Flansch PN 6 fest, Dichtelement EPDM,
Schneidring, Trennring DN:  65 d: 76,1
Anzahl Bohrungen:  4
Lochkreis-Durchmesser:  130 mm
Einschließlich Dichtungen und erforderlichee
Befefestigung zur Herstellung am Heizungsverteiler

liefern und betriebsfertig montieren

Angeb. Fabrikat/Typ:
'....................................................'
  (vom Bieter
einzutragen)
Menge: 2,000 St

**1.4.20 Edelstahl Rohr DN 15**
Edelstahlrohr für Heizungs-, IndustrieundDruckluftanlagen
Edelstahl 1.4520 lasergeschweißt
Hinweis Nicht geeignet für Trinkwasserinstallationen!
Mit handelsüblichen Biegegeräten bis 28 mm biegbar,
Werkstoff-Nr. 1.4520, nach DIN EN 10088, Prüfsicherheit
bei unverpresstem Verbinder über den gesamten
Prüfbereich von 22 hPa (22 mbar) bis 0,3 MPa (3 bar)
trocken, 0,1 MPa (1 bar) bis 0,65 MPa (6,5 bar) nass,
Pressverbindung bis DN 50 mit doppelter Presskontur
(vor und hinter dem Dichtelement), EPDM-Dichtelement,
unlösbar, Rohr und Verbinder im Systemverbund inklusive
Systemzulassung, Zu verlegen in Vorwänden und
Schächten, Wandschlitzen bzw. wo Kontakt mit korrosiven
Baustoffen zu erwarten ist. Inkl. handelsüblichem
Dichtmaterial, Zuschlag für handelsübliche
Rohrbefestigungen wie Halterungen und Ständer,
Befestigungsmaterial, Festpunkte, Wand- und
Deckenhülsen, elastische Einlagen zur Verhinderung der
Übertragung von Körperschall und Strömungsgeräuschen
sowie sämtliches für die betriebsfertige Verlegung auf
Putz, Schächten und in Wandschlitzen erforderliche
übrige Zubehör. 18 x 1mm. Die Verlegehöhe beträgt bis
zu 3 m über Grund.

liefern und betriebsfertig montieren

Angeb. Fabrikat/Typ:
'....................................................'
  (vom Bieter
einzutragen)
Menge: 800,000 m
Zuordnung: 422

**1.4.30 Edelstahl Rohr DN 20**
Wie Position vor, jedoch
Rohr aus Edelstahl 14520, 22 x 1,2 mm

liefern und betriebsfertig montieren
Menge: 160,000 m
Zuordnung: 422

**1.4.40 Edelstahl Rohr DN 25**
Wie Position vor, jedoch
Rohr aus Edelstahl 14520, 28 x 1,2 mm

liefern und betriebsfertig montieren
Menge: 170,000 m
Zuordnung: 422

**1.4.50 Edelstahl Rohr DN 32**
Wie Position vor, jedoch
Rohr aus Edelstahl 14520, 35 x 1,5 mm

liefern und betriebsfertig montieren
Menge: 440,000 m
Zuordnung: 422

**1.4.60 Edelstahl Rohr DN 40**
Wie Position vor, jedoch
Rohr aus Edelstahl 14520, 42 x 1,5 mm

liefern und betriebsfertig montieren
Menge: 30,000 m
Zuordnung: 422

**1.4.70 Edelstahl Rohr DN 50**
Wie Position vor, jedoch
Rohr aus Edelstahl 14520, 54 x 1,5 mm

liefern und betriebsfertig montieren
Menge: 8,000 m
Zuordnung: 422

**1.4.80 Edelstahl Rohr DN 65**
Wie Position vor, jedoch
Rohr aus Edelstahl 14520, 76,1 x 1,5 mm

liefern und betriebsfertig montieren
Menge: 24,000 m
Zuordnung: 422

**1.4.90 Edelstahl Rohrbogen DN 15**
Rohrbogen aus nichtrostendem Stahl in allen
erdenklichen Winklegraden. passend zu zuvor angebotener
LV. Position Rohrleitungen.
Pressanschlüsse Ausstattung, Dichtelemente EPDM Modell
Zu verlegen in Schächten und Wandschlitzen bzw. wo
Kontakt mit korrosiven Baustoffen zu erwarten ist.
Inkl. handelsüblichem Dichtmaterial, Zuschlag für
handelsübliche Rohrbefestigungen wie Halterungen und
Ständer, Befestigungsmaterial, Festpunkte, Wand- und
Deckenhülsen, elastische Einlagen zur Verhinderung der
Übertragung von Körperschall und Strömungsgeräuschen
sowie sämtliches für die betriebsfertige Verlegung auf
Putz und in Schächten erforderliche übrige Zubehör, 18
mm

liefern und betriebsfertig montieren

Angeb. Fabrikat/Typ:
'....................................................'
  (vom Bieter
einzutragen)
Menge: 500,000 St
Zuordnung: 422

**1.4.100 Edelstahl Rohrbogen DN 20**
Wie Position vor, jedoch
Rohrbogen in nichtrostenden Stahl, in allen
erforderlichen Winkelgraden, aus Edelstahl, 22 mm

liefern und betriebsfertig montieren
Menge: 100,000 St
Zuordnung: 422

**1.4.110 Edelstahl Rohrbogen DN 25**
Wie Position vor, jedoch
Rohrbogen in nichtrostenden Stahl, in allen
erforderlichen Winkelgraden, aus Edelstahl, 28 mm

liefern und betriebsfertig montieren
Menge: 30,000 St
Zuordnung: 422

**1.4.120 Edelstahl Rohrbogen DN 32**
Wie Position vor, jedoch
Rohrbogen in nichtrostenden Stahl, in allen
erforderlichen Winkelgraden, aus Edelstahl, 35 mm

liefern und betriebsfertig montieren
Menge: 150,000 St
Zuordnung: 422

**1.4.130 Edelstahl Rohrbogen DN 40**
Wie Position vor, jedoch
Rohrbogen in nichtrostenden Stahl, in allen
erforderlichen Winkelgraden, aus Edelstahl, 42 mm

liefern und betriebsfertig montieren
Menge: 20,000 St
Zuordnung: 422

**1.4.140 Edelstahl Rohrbogen DN 50**
Wie Position vor, jedoch
Rohrbogen in nichtrostenden Stahl, in allen
erforderlichen Winkelgraden, aus Edelstahl, 54 mm

liefern und betriebsfertig montieren
Menge: 10,000 St
Zuordnung: 422

**1.4.150 Edelstahl Rohrbogen DN 65**
Wie Position vor, jedoch
Rohrbogen in nichtrostenden Stahl, in allen
erforderlichen Winkelgraden, aus Edelstahl, 64 mm

liefern und betriebsfertig montieren
Menge: 16,000 St
Zuordnung: 422

**1.4.160 Edelstahl T-Stück DN 15**
T-Stück mit nichtrostend-Pressanschlüsse Ausstattung
Dichtelemente EPDM Zu verlegen in Schächten und
Vorwänden bzw. wo Kontakt mit korrosiven Baustoffen zu
erwarten ist. Inkl. handelsüblichem Dichtmaterial,
Zuschlag für handelsübliche Rohrbefestigungen wie
Halterungen und Ständer, Befestigungsmaterial,
Festpunkte, Wand- und Deckenhülsen, elastische Einlagen
zur Verhinderung der Übertragung von Körperschall und
Strömungsgeräuschen sowie sämtliches für die
betriebsfertige Verlegung auf Putz in Schächten
erforderliche übrige Zubehör. T-Stück durchgängig und
mit reduzierten Abgängen sind hierbei zu
berücksichtigen.

liefern und betriebsfertig montieren

Angeb. Fabrikat/Typ:
'....................................................'
  (vom Bieter
einzutragen)
Menge: 60,000 St
Zuordnung: 422

**1.4.170 Edelstahl T-Stück DN 20**
Wie Position vor, jedoch
T-Stück DN 20 in nichtrostenden Stahl, T-Stück; T-Stück
reduziert aus Edelstahl )

liefern und betriebsfertig montieren
Menge: 20,000 St
Zuordnung: 422

**1.4.180 Edelstahl T-Stück DN 25**
Wie Position vor, jedoch
T-Stück DN 25 in nichtrostenden Stahl, T-Stück; T-Stück
reduziert aus Edelstahl

liefern und betriebsfertig montieren
Menge: 26,000 St
Zuordnung: 422

**1.4.190 Edelstahl T-Stück DN 32**
Wie Position vor, jedoch
T-Stück DN 32 in nichtrostenden Stahl, T-Stück; T-Stück
reduziert aus Edelstahl

liefern und betriebsfertig montieren
Menge: 35,000 St
Zuordnung: 422

**1.4.200 Edelstahl T-Stück DN 40**
Wie Position vor, jedoch
T-Stück DN 40 in nichtrostenden Stahl, T-Stück; T-Stück
reduziert aus Edelstahl

liefern und betriebsfertig montieren
Menge: 4,000 St
Zuordnung: 422

**1.4.210 Übergangstück DN 15**
Übergangsstücke mit Innen- oder Außengewinde,
durchgehend, oder gewinklet 90° mit nichtrostenden
Pressanschluss, Rp-Gewinde oder R-Gewinde. Ausstattung
Dichtelement EPDM
aus nichtrostenden Stahl.

liefern und betriebsfertig montieren

Angeb. Fabrikat/Typ:
'....................................................'
  (vom Bieter
einzutragen)
Menge: 40,000 St
Zuordnung: 422

**1.4.220 Übergangstück DN 20**
Wie Position vor, jedoch
Übergangsstücke DN 20 mit Innen- oder Außengewinde,
durchgehend oder gewinklet 90°

liefern und betriebsfertig montieren
Menge: 16,000 St
Zuordnung: 422

**1.4.230 Übergangstück DN 25**
Wie Position vor, jedoch
Übergangsstücke DN 25 mit Innen- oder Außengewinde
durchgehend oder gewinklet 90°

liefern und betriebsfertig montieren
Menge: 12,000 St
Zuordnung: 422

**1.4.240 Übergangstück DN 32**
Wie Position vor, jedoch
Übergangsstücke DN 32 mit Innen- oder Außengewinde
durchgehend oder gewinklet 90°

liefern und betriebsfertig montieren
Menge: 32,000 St
Zuordnung: 422

**1.4.250 Übergangstück DN 40**
Wie Position vor, jedoch
Übergangsstücke DN 40 mit Innen- oder Außengewinde
durchgehend oder gewinklet 90°

liefern und betriebsfertig montieren
Menge: 12,000 St
Zuordnung: 422

**1.4.260 Übergangstück DN 50**
Wie Position vor, jedoch
Übergangsstücke DN 50 mit Innen- oder Außengewinde
durchgehend oder gewinklet 90°

liefern und betriebsfertig montieren
Menge: 12,000 St
Zuordnung: 422

**1.4.270 Übergangstück DN 65**
Wie Position vor, jedoch
Übergangsstücke DN 65 mit Innen- oder Außengewinde
durchgehend oder gewinklet 90°

liefern und betriebsfertig montieren
Menge: 2,000 St
Zuordnung: 422

**1.4.280 Edelstahl Muffe DN 15**
Muffe DN 15, Stahl nichtrostend Dichtelement EPDM

liefern und betriebsfertig montieren

Angeb. Fabrikat/Typ:
'....................................................'
  (vom Bieter
einzutragen)
Menge: 20,000 St
Zuordnung: 422

**1.4.290 Edelstahl Muffe DN 20**
Wie Position vor, jedoch
Muffe DN 20, Stahl nichtrostend

liefern und betriebsfertig montieren
Menge: 10,000 St
Zuordnung: 422

**1.4.300 Edelstahl Muffe DN 25**
Wie Position vor, jedoch
Muffe DN 25, Stahl nichtrostend

liefern und betriebsfertig montieren
Menge: 8,000 St
Zuordnung: 422

**1.4.310 Edelstahl Muffe DN 32**
Wie Position vor, jedoch
Muffe DN 32, Stahl nichtrostend

liefern und betriebsfertig montieren
Menge: 10,000 St
Zuordnung: 422

**1.4.320 Edelstahl Muffe DN 40**
Wie Position vor, jedoch
Muffe DN 40, Stahl nichtrostend

liefern und betriebsfertig montieren
Menge: 4,000 St
Zuordnung: 422

**1.4.330 Edelstahl Muffe DN 50**
Wie Position vor, jedoch
Muffe DN 50, Stahl nichtrostend

liefern und betriebsfertig montieren
Menge: 4,000 St
Zuordnung: 422

**1.4.340 Edelstahl Muffe DN 65**
Wie Position vor, jedoch
Muffe DN 65, Stahl nichtrostend

liefern und betriebsfertig montieren
Menge: 2,000 St
Zuordnung: 422

**1.4.350 Reduzierung DN 20**
Reduzierstück, Stahl nichtrostend
Einsteckende, Pressanschluss
Ausstattung
Dichtelement EPDM
Reduzierung DN 20 in symmetrischer und unsymmetriscer
Ausführung aus nichtrostenden Stahl

liefern und betriebsfertig montieren

Angeb. Fabrikat/Typ:
'....................................................'
  (vom Bieter
einzutragen)
Menge: 20,000 St
Zuordnung: 422

**1.4.360 Reduzierung DN 25**
Wie Position vor, jedoch
Reduzierung DN 25

liefern und betriebsfertig montieren
Menge: 8,000 St
Zuordnung: 422

**1.4.370 Reduzierung DN 32**
Wie Position vor, jedoch
Reduzierung DN 32

liefern und betriebsfertig montieren
Menge: 16,000 St
Zuordnung: 422

**1.4.380 Reduzierung DN 40**
Wie Position vor, jedoch
Reduzierung DN 40

liefern und betriebsfertig montieren
Menge: 4,000 St
Zuordnung: 422

**1.4.390 Reduzierung DN 50**
Wie Position vor, jedoch
Reduzierung DN 50

liefern und betriebsfertig montieren
Menge: 2,000 St
Zuordnung: 422

**1.4.400 Kappe DN 15**
Verschlusskappe DN 15 aus nichtrostenden Stahl.

liefern und betriebsfertig montieren

Angeb. Fabrikat/Typ:
'....................................................'
  (vom Bieter
einzutragen)
Menge: 10,000 St
Zuordnung: 422

**1.4.410 Kappe DN 20**
Wie Position vor, jedoch
Kappe DN 20

liefern und betriebsfertig montieren
Menge: 10,000 St
Zuordnung: 422

**1.4.420 Kappe DN 25**
Wie Position vor, jedoch
Kappe DN 25

liefern und betriebsfertig montieren
Menge: 10,000 St
Zuordnung: 422

**1.4.430 Kappe DN 32**
Wie Position vor, jedoch
Kappe DN 32

liefern und betriebsfertig montieren
Menge: 10,000 St
Zuordnung: 422

**1.4.440 Fühlerhülse einbauen**
Einbauvorrichtung für Fühler etc. für Regel- und
Steueranlagen einschl. Lieferung des Kleinmaterials
einbauen.

liefern und betriebsfertig montieren
Menge: 8,000 St
Zuordnung: 422

**1.4.450 Zeigerthermometer incl. Schutzhülse**
Zeigerthermometer für Dampf-, Heizungs- und
Kühlanlagen, Messelement Bimetall, Tauchrohr axial, aus
Messing, Länge 160 mm bzw. mit kürzerer Tauchhülse
entsprechend den Einsatzbedingungen mit
Gewindeanschluss DN 15. Gehäuse aus Edelstahl.
Übersteckring aus Edelstahl.
Gehäusedruchmesser:  100 mm
Anzeigebereich in Grad Celsius:  '0 ... 100'
Messgenauigkeit entspr. Klasse 1 nach DIN 16 203

liefern und betriebsfertig montieren
Menge: 8,000 St
Zuordnung: 422

**1.4.460 Bezeichnungsschilder**
Bezeichnungsschilder aus mehrschichtigem, farbigem
Kunststoff,
Schrift gefräst, 2-zeilig, Ausführung nach DIN 825.
Maße:  100 x 50 mm
Farbe und Beschriftung nach Angabe des AG

liefern und betriebsfertig montieren
Menge: 10,000 St
Zuordnung: 422

**1.4.470 Kennzeichnungsaufkleber**
Kennzeichnungsaufkleber alle 5 m bei
Aufputz-Rohrführung auf der Ummantelung befestigen.

liefern und betriebsfertig montieren
Menge: 40,000 St
Zuordnung: 422

**1.4.480 Rohrschellen DN 15**
Rohrschellen DN 15. Dämmeinlage gemäß Din 4109 und
Befestigung in Beton oder Mauerwerk Holzdecken oder
Trockenbau, einschließlich Zubehör und Gewindestab bis
1,5m Länge alle 5 m bei Aufputz-Rohrführung auf dem
Blechmantel

liefern und betriebsfertig montieren

Angeb. Fabrikat/Typ:
'....................................................'
  (vom Bieter
einzutragen)
Menge: 200,000 St
Zuordnung: 422

**1.4.490 Rohrschellen DN 20**
Wie Position vor, jedoch
Rohrschellen DN 20

liefern und betriebsfertig montieren
Menge: 50,000 St
Zuordnung: 422

**1.4.500 Rohrschellen DN 25**
Wie Position vor, jedoch
Rohrschellen DN 25

liefern und betriebsfertig montieren
Menge: 45,000 St
Zuordnung: 422

**1.4.510 Rohrschellen DN 32**
Wie Position vor, jedoch
Rohrschellen DN 32

liefern und betriebsfertig montieren
Menge: 150,000 St
Zuordnung: 422

**1.4.520 Rohrschellen DN 40**
Wie Position vor, jedoch
Rohrschellen DN 40

liefern und betriebsfertig montieren
Menge: 10,000 St
Zuordnung: 422

**1.4.530 Rohrschellen DN 50**
Wie Position vor, jedoch
Rohrschellen DN 50

liefern und betriebsfertig montieren
Menge: 8,000 St
Zuordnung: 422

**1.4.540 Rohrschellen DN 65**
Wie Position vor, jedoch
Rohrschellen DN 65

liefern und betriebsfertig montieren
Menge: 10,000 St
Zuordnung: 422

#### Abschnitt 1.5 Wärmedämmung und Zubehör

**1.5.10 Wärmedämmung mit Blechmantel DN 32**
Dämmung incl. Blechmantel
Verwendung: Wärmedämmung an Heizungsleitungen in der
Technikzentrale.
Nichtbrennbare Wärmedämmung entsprechend DIN 4102 für
Warmwasserheizungsleitungen mit einer Temperatur von
max. 130 °C, mit einem Oberflächenschutz aus einem
beidseitig
verzinkten Blechmantel, Blechstärke 0,75 mm,
Zinkauflage min. 280 g/m2.
Der Mantel muss an den Stoßstellen und Fugen
überlappend, gesickt und mit verzinkten
Blechtreibschrauben korrosionsbeständig befestigt sein.
Die Dämmung ist gemäß der DIN 18 421 auszuführen. Die
Anforderungen der Energieeinsparverordnung (GEG) an die
Mindestdämmdicken sind einzuhalten. Hilfsmittel und
Kleinteile zur Montage sind in den Einheitspreis mit
einzukalkulieren.

liefern und betriebsfertig montieren

Angeb. Fabrikat/Typ:
'....................................................'
  (vom Bieter
einzutragen)
Menge: 36,000 m
Zuordnung: 422

**1.5.20 Wärmedämmung mit Blechmantel DN 40**
Wie Position vor, jedoch
Wärmedämmung mit Blechmantel DN 40

liefern und betriebsfertig montieren
Menge: 2,000 m
Zuordnung: 422

**1.5.30 Wärmedämmung mit Blechmantel DN 50**
Wie Position vor, jedoch
Wärmedämmung mit Blechmantel DN 50

liefern und betriebsfertig montieren
Menge: 16,000 m
Zuordnung: 422

**1.5.40 Wärmedämmung mit Blechmantel DN 65**
Wie Position vor, jedoch
Wärmedämmung mit Blechmantel DN 65

liefern und betriebsfertig montieren
Menge: 20,000 m
Zuordnung: 422

**1.5.50 Formstück Dämmung mit Blechmantel DN 32**
Formstück Dämmung incl. Blechmantel
Verwendung: Wärmedämmung (Formstücke) an
Heizungsleitungen in der Technikzentralen.
Nichtbrennbare Wärmedämmung entsprechend DIN 4102 für
Warmwasserheizungsleitungen mit einer Temperatur von
max. 130 °C, mit einem Oberflächenschutz aus einem
beidseitig verzinkten Blechmantel, Blechstärke 0,75 mm,
Zinkauflage min. 280 g/m². Der Mantel muss an den
Stoßstellen und Fugen überlappend, gesickt und mit
verzinkten Blechtreibschrauben korrosionsbeständig
befestigt sein. Die Dämmung ist gemäß der DIN 18 421
auszuführen. Die Anforderungen der
Energieeinsparverordnung (GEG) an die Mindestdämmdicken
sind einzuhalten. Hilfsmittel und Kleinteile zur
Montage sind in den Einheitspreis mit einzukalkulieren.

liefern und betriebsfertig montieren

Angeb. Fabrikat/Typ:
'....................................................'
  (vom Bieter
einzutragen)
Menge: 24,000 St
Zuordnung: 422

**1.5.60 Formstück Dämmung mit Blechmantel DN 40**
Wie Position vor, jedoch
Formstück Dämmung mit Blechmantel DN 40

liefern und betriebsfertig montieren
Menge: 4,000 St
Zuordnung: 422

**1.5.70 Formstück Dämmung mit Blechmantel DN 50**
Wie Position vor, jedoch
Formstück Dämmung mit Blechmantel DN 50

liefern und betriebsfertig montieren
Menge: 10,000 St
Zuordnung: 422

**1.5.80 Formstück Dämmung mit Blechmantel DN 65**
Wie Position vor, jedoch
Formstück Dämmung mit Blechmantel DN 65

liefern und betriebsfertig montieren
Menge: 12,000 St
Zuordnung: 422

**1.5.90 Dämmung Steinwolle alukaschiert DN 15**
Dämmung Steinwolle alukaschiert für Rohrleitungen
Verwendung: Wärmedämmung an Heizungsleitungen in
Schächten, Vorwänden und Abhangdecken, Wandschlitzen.
Wärmedämmung von Wärmeverteilungs- und
Warmwasserleitungen mit nicht brennbarer
aluminiumkaschierten Steinwollerohrschale. Längs- und
Stoßnähte sind mit selbstklebender Alu-Folie
abzukleben, befestigt mit Bindedraht, Die Dämmung ist
gemäß der DIN 18 421 aus- zuführen. Die Anforderungen
der Energieeinsparverordnung (GEG) an die
Mindestdämmdicken sind einzuhalten. Montagematerial wie
Draht und Klebeband usw. sind mit dem Einheitspreis mit
abgegolten.
Montagehöhe: max. 2,75 m

liefern und betriebsfertig montieren

Angeb. Fabrikat/Typ:
'....................................................'
  (vom Bieter
einzutragen)
Menge: 780,000 m
Zuordnung: 422

**1.5.100 Dämmung Steinwolle alukaschiert DN 20**
Wie Position vor, jedoch
Dämmung Steinwolle alukaschiert DN 20

liefern und betriebsfertig montieren
Menge: 160,000 m
Zuordnung: 422

**1.5.110 Dämmung Steinwolle alukaschiert DN 25**
Wie Position vor, jedoch
Dämmung Steinwolle alukaschiert DN 25

liefern und betriebsfertig montieren
Menge: 170,000 m
Zuordnung: 422

**1.5.120 Dämmung Steinwolle alukaschiert DN 32**
Wie Position vor, jedoch
Dämmung Steinwolle alukaschiert DN 32

liefern und betriebsfertig montieren
Menge: 404,000 m
Zuordnung: 422

**1.5.130 Dämmung Steinwolle alukaschiert DN 40**
Wie Position vor, jedoch
Dämmung Steinwolle alukaschiert DN 40

liefern und betriebsfertig montieren
Menge: 58,000 m
Zuordnung: 422

**1.5.140 Formstück Dämmung alukaschiert DN 15**
Verwendung: Wärmedämmung an Heizungsleitungen
(Formstücke) im sichtbaren Bereich, Schächten,
Vorwänden und Abhangdecken, Wandschlitzen. Wärmedämmung
von Wärmeverteilungs- und Warmwasserleitungsformstücken
mit nicht brennbarer aluminiumkaschierten
Steinwollerohrschale
Längs- und Stoßnähte sind mit selbstklebender Alu-Folie
abzukleben, befestigt mit Bindedraht, I
Die Dämmung ist gemäß der DIN 18 421 aus- zuführen. Die
Anforderungen der Energieeinsparverordnung (GEG) an die
Mindestdämmdicken sind einzuhalten. Montagematerial wie
Draht und Klebeband usw. sind mit dem Einheitspreis mit
abgegolten.

Montagehöhe:  max. 2,75 m

liefern und betriebsfertig montieren

Angeb. Fabrikat/Typ:
'....................................................'
  (vom Bieter
einzutragen)
Menge: 554,000 St
Zuordnung: 422

**1.5.150 Formstück Dämmung alukaschiert DN 20**
Wie Position vor, jedoch
Formstück Dämmung alukaschiert DN 20

liefern und betriebsfertig montieren
Menge: 110,000 St
Zuordnung: 422

**1.5.160 Formstück Dämmung alukaschiert DN 25**
Wie Position vor, jedoch
Formstück Dämmung alukaschiert DN 25

liefern und betriebsfertig montieren
Menge: 56,000 St
Zuordnung: 422

**1.5.170 Formstück Dämmung alukaschiert DN 32**
Wie Position vor, jedoch
Formstück Dämmung alukaschiert DN 32

liefern und betriebsfertig montieren
Menge: 184,000 St
Zuordnung: 422

**1.5.180 Formstück Dämmung alukaschiert DN 40**
Wie Position vor, jedoch
Formstück Dämmung alukaschiert DN 40

liefern und betriebsfertig montieren
Menge: 24,000 St
Zuordnung: 422

**1.5.190 Dämmschlauch**
Dämmschlauch für Rohrleitungen, geschlossenzelliger
Polyethylenschaum, Faser-Polsterlage aus fest
miteinander vernadelten Fasern, zusätzlich mit einer
reißfesten Gittergewebefolie verstärkt, Gittergewebe an
den Kreuzungspunkten verknotet. Geeignet für alle
Rohrmaterialien.
- robuste, reißfeste Oberfläche, um Beschädigungen in
der Bauphase vorzubeugen, dies dient der Vermeidung von
Körperschallbrücken Baustoffklasse nach DIN 4102-1: B2
Wärmeleitfähigkeit nach DIN 52612: bzw. DIN EN ISO 8497
Lambda (10 C) = 0,040 W/(m*K) Temperaturbeständigkeit
(dauerhaft) von -20 C bis +90 C
Dämmschichtdicke: 4 mm
Dämmschlauch für Einzelzuleitungen und Engstellen

liefern und betriebsfertig montieren

Angeb. Fabrikat/Typ:
'....................................................'
  (vom Bieter
einzutragen)
Menge: 20,000 m
Zuordnung: 422

**1.5.200 Dämmung mit PVC-Mantel DN 15**
Verwendung der Wärmedämmung in sichtbaren
Bereichen,außer in notwendigen Fluren Wärmedämmung
einschl. Ummantelung DIN 4140, haus- und
betriebstechnische Anlage, an Rohrleitung,
Rohrverbindung als Pressverbindung, im Gebäude, Dämmung
aus Steinwolle, als Rohrschale, Brandverhaltensklasse
A2 (nichtbrennbar), kaschiert mit Alufolie,
Verarbeitung nach Herstellerangabe, Ummantelung aus
harter Kunststofffolie, Nähte verkleben. Die Dämmung
ist gemäß der DIN 18 421 auszuführen. Die Anforderungen
der Energieeinsparverordnung (BEG) an die Mindestdicken
sind einzuhalten. Montagematerial wie Draht und
Klebeband usw. sind mit dem Einheitspreis mit
abgegolten.

Montagehöhe:  max. 2,75 m

liefern und betriebsfertig montieren

Angeb. Fabrikat/Typ:
'....................................................'
  (vom Bieter
einzutragen)
Menge: 25,000 m
Zuordnung: 422

**1.5.210 Dämmung mit PVC-Mantel DN 20**
Wie Position vor, jedoch
Dämmung mit PVC-Mantel DN 20

liefern und betriebsfertig montieren
Menge: 8,000 m
Zuordnung: 422

**1.5.220 Dämmung mit PVC-Mantel DN 25**
Wie Position vor, jedoch
Dämmung mit PVC-Mantel DN 25

liefern und betriebsfertig montieren
Menge: 4,000 m
Zuordnung: 422

**1.5.230 Dämmung mit PVC-Mantel DN 32**
Wie Position vor, jedoch
Dämmung mit PVC-Mantel DN 32

liefern und betriebsfertig montieren
Menge: 40,000 m
Zuordnung: 422

**1.5.240 Formstück Dämmung PVC-Mantel DN 15**
Verwendung der Wärmedämmung in sichtbaren Bereichen,
außer in notwendigen Fluren Verwendung: Wärmedämmung an
Heizungsleitungen im sichtbaren Bereich. Wärmedämmung
von Wärmeverteilungs- und Warmwasserleitungsformstücken
mit nicht brennbarer aluminiumkaschierten
Steinwollerohrschale Längs- und Stoßnähte sind mit
selbstklebender Alu-Folie abzukleben, befestigt mit
Bindedraht, Die Dämmung ist gemäß der DIN 18 421 auszuführen. Die Anforderungen der
Energieeinsparverordnung (BEG) an die Mindestdämmdicken
sind einzuhalten. Montagematerial wie Draht und
Klebeband usw. sind mit dem Einheitspreis mit
abgegolten.

Montagehöhe:  max. 2,75 m

liefern und betriebsfertig montieren

Angeb. Fabrikat/Typ:
'....................................................'
  (vom Bieter
einzutragen)
Menge: 24,000 St
Zuordnung: 422

**1.5.250 Formstück Dämmung PVC-Mantel DN 20**
Wie Position vor, jedoch
Formstück Dämmung PVC-Mantel DN 20

liefern und betriebsfertig montieren
Menge: 4,000 St
Zuordnung: 422

**1.5.260 Formstück Dämmung PVC-Mantel DN 32**
Wie Position vor, jedoch
Formstück Dämmung PVC-Mantel DN 32

liefern und betriebsfertig montieren
Menge: 24,000 St
Zuordnung: 422

**1.5.270 Rohrabschottung für nichtbrennbare Leitungen DN 15**
Rohrabschottung für nicht Brennbare Rohre

Brandschutz-Rohrabschottung um nichtbrennbare Rohre;
Einbau in Massivbauteilen und leichten Trennwänden
Anforderung:

R90 nach DIN 4102-11 gem. abP P-3725/4130-MPA BS
Einbau/Ringspaltverschluss:
Formschlüssig in passende Kernbohrung ohne zusätzlichen
Ringspaltverschluss oder die verbleibende Öffnung im
Durchbruch in ganzer Bauteildicke hohlraumfüllend dicht
mit formbeständigen, nichtbrennbaren Baustoffen wie
z.B. Mörtel, Beton oder Gips verschließen.
Eine weiterführende Dämmung mit der Rockwool 800 ist
beidseitig der Durchführung in einer Länge von je 1 m
anzubringen. Die Rohrschalen mit verzinktem Bindedraht
Ø >/= 0,6mm, 6 Windungen/lfm. auf dem Rohr fixieren.
Rohre: Stahl, Edelstahl, Guß und Kupfer gem. abP
P-3725/4130-MPA BS
Einbau in:
- Holzbalkendecke
- Brettsperrholzdecken
- Massivwände >/= 100 mm
- leichte Trennwände >/= 100 mm
- Massivdecken >/= 150 mm
Parallele Installationen:
Nachweis von geprüftem 0-Abstand zu Rohrabschottungen,
Kabelabschottungen und Absperrvorrichtungen gegen Feuer
und Rauch in Lüftungsleitungen entsprechend DIN
18017-3.
Die ordnungsgemäße Ausführung ist vom Ersteller der
Abschottung nach Abschluss der Arbeiten durch eine
Übereinstimmungserklärung zu bescheinigen.
Baustoffklasse:  A2 nach DIN 4102-1
Schmelzpunkt:  > 1000 °C nach DIN  4102-17
Rohdichte:  >/= 150 kg/m3
Oberfläche:  gitternetzverstärkte, farblich
  markierte Aluminiumfolie
Einbaulänge:  Bauteilstärke
Notwendige weiterführende Dämmung gemäß Zulassung.

Baustoffklasse:  A2L - s1, d0 nach DIN
13501-1
Schmelzpunkt:  > 1000 °C nach DIN  4102-17
Wärmeleitfähigkeit:  0,035 W/(m·K) nach EnEV
Oberfläche :  gitternetzverstärkte
Aluminiumfolie
Einbaulänge:  je 1 m beidseitig der
Bauteiloberfläche

liefern und betriebsfertig montieren

Angeb. Fabrikat/Typ:
'....................................................'
  (vom Bieter
einzutragen)
Menge: 60,000 St
Zuordnung: 422

**1.5.280 Rohrabschottung für nichtbrennbare Leitungen DN 20**
Wie Position vor, jedoch
Rohrabschottung für nichtbrennbare Leitungen DN 20

liefern und betriebsfertig montieren
Menge: 2,000 St
Zuordnung: 422

**1.5.290 Rohrabschottung für nichtbrennbare Leitungen DN 25**
Wie Position vor, jedoch
Rohrabschottung für nichtbrennbare Leitungen DN 25

liefern und betriebsfertig montieren
Menge: 2,000 St
Zuordnung: 422

**1.5.300 Rohrabschottung für nichtbrennbare Leitungen DN 32**
Wie Position vor, jedoch
Rohrabschottung für nichtbrennbare Leitungen DN 32

liefern und betriebsfertig montieren
Menge: 12,000 St
Zuordnung: 422

**1.5.310 Dämmschale für Kugelhähne DN 15**
Dämmschale für Kugelhähne für warmwasserführende
Heizungsleitungen, bestehend aus geschäumten
Polyethylen, grau mit fester Gitterstruktur, für alle
gängigen europäischen Kugelhahntypen Verschlüsse an
Kappenteilen befestigt.

liefern und betriebsfertig montieren

Angeb. Fabrikat/Typ:
'....................................................'
  (vom Bieter
einzutragen)
Menge: 32,000 St
Zuordnung: 422

**1.5.320 Dämmschale für Kugelhähne DN 20**
Wie Position vor, jedoch
Dämmschale für Kugelhähne DN 20

liefern und betriebsfertig montieren
Menge: 4,000 St
Zuordnung: 422

**1.5.330 Dämmschale für Kugelhähne DN 25**
Wie Position vor, jedoch
Dämmschale für Kugelhähne DN 25

liefern und betriebsfertig montieren
Menge: 2,000 St
Zuordnung: 422

**1.5.340 Dämmschale für Kugelhähne DN 32**
Wie Position vor, jedoch
Dämmschale für Kugelhähne DN 32

liefern und betriebsfertig montieren
Menge: 24,000 St
Zuordnung: 422

**1.5.350 Dämmschale für Kugelhähne DN 40**
Wie Position vor, jedoch
Dämmschale für Kugelhähne DN 40

liefern und betriebsfertig montieren
Menge: 6,000 St
Zuordnung: 422

**1.5.360 Dämmschale für Kugelhähne DN 50**
Wie Position vor, jedoch
Dämmschale für Kugelhähne DN 50

liefern und betriebsfertig montieren
Menge: 6,000 St
Zuordnung: 422

**1.5.370 Dämmbox für Absperrklappen und Zwischenklappen DN 32**
Dämmbox nach Vorschrift des GEG, aus zwei ineinander
fassenden Halbschalen, bestehend aus einem PUR
Hartschaum-Innenkern und einer Polystyrol-Außenschale,
verschlossen mit nichtrostenden Spannringen bzw.
-bändern. Brandschutzgeprüft nach DIN 4102 und E nach
EN13501-1. Anwendungstemperatur bis 130°C, Farbe grau,
spezielle Weichschaumadapter sorgen bei Flanschventilen
für effektive Abdichtung unterschiedlicher großer
Spindeln.

liefern und betriebsfertig montieren

Angeb. Fabrikat/Typ:
'....................................................'
  (vom Bieter
einzutragen)
Menge: 8,000 St
Zuordnung: 422

**1.5.380 Dämmbox für Absperrklappen und Zwischenklappen DN 40**
Wie Position vor, jedoch
Dämmbox für Absperrklappen und Zwischenklappen DN 40

liefern und betriebsfertig montieren
Menge: 4,000 St
Zuordnung: 422

**1.5.390 Dämmbox für Absperrklappen und Zwischenklappen DN 50**
Wie Position vor, jedoch
Dämmbox für Absperrklappen und Zwischenklappen DN 50

liefern und betriebsfertig montieren
Menge: 4,000 St
Zuordnung: 422

**1.5.400 Dämmbox für Absperrklappen und Zwischenklappen DN 65**
Wie Position vor, jedoch
Dämmbox für Absperrklappen und Zwischenklappen DN 65

liefern und betriebsfertig montieren
Menge: 4,000 St
Zuordnung: 422

**1.5.410 Dämmbox für Schmutzfänger DN 65**
Wie Position vor, jedoch
Dämmbox für Schmutzfänger DN 65

liefern und betriebsfertig montieren

Angeb. Fabrikat/Typ:
'....................................................'
  (vom Bieter
einzutragen)
Menge: 1,000 St
Zuordnung: 422

**1.5.420 Dämmbox für Flanschenpaare und Blindflansche DN 65**
Wie Position vor, jedoch
Dämmbox für Rückschlagventil DN 65

liefern und betriebsfertig montieren

Angeb. Fabrikat/Typ:
'....................................................'
  (vom Bieter
einzutragen)
Menge: 2,000 St
Zuordnung: 422

**1.5.430 Isolierschale für Strangregulierventil und Strangabsperrventil DN 15**
Dämmschale aus EPP, Farbe dunkelgrau, selbstverklemmend
ohne Klammern oder Bügel. Geeignet für
Schrägsitzventile, passend zu zuvor beschriebener
Position.
Ausführung A:  Standardausführung
Temperatur:  max. 100 Grad C

liefern und betriebsfertig montieren

Angeb. Fabrikat/Typ:
'....................................................'
  (vom Bieter
einzutragen)
Menge: 16,000 St
Zuordnung: 422

**1.5.440 Isolierschale für Strangregulierventil und Strangabsperrventil DN 20**
Wie Position vor, jedoch
Isolierschale für Strangregulierventil und
Strangabsperrventile DN 20

liefern und betriebsfertig montieren
Menge: 2,000 St
Zuordnung: 422

**1.5.450 Isolierschale für Strangregulierventil und Strangabsperrventil DN 32**
Wie Position vor, jedoch
Isolierschale für Strangregulierventil und
Strangabsperrventile DN 32

liefern und betriebsfertig montieren
Menge: 8,000 St
Zuordnung: 422

**1.5.460 Ausschnitt in Wärmedämmung für Fühler etc.**
Ausschnitt in Wärmedämmung für Fühler, Thermometer etc.
bis 100 mm Umfang.

liefern und betriebsfertig montieren

Angeb. Fabrikat/Typ:
'....................................................'
  (vom Bieter
einzutragen)
Menge: 10,000 St
Zuordnung: 422

#### Abschnitt 1.6 Demontagearbeiten

*Hinweis*
Hinweis

Nachfolgend beschriebene Demontageleistungen sind auf
Anweisungen der Bauleitung zu erbringen.
Für alle die von der Bauleitung festgelegten nicht
wiederverwendbaren ausgebauten Materialien sind
Entsorgungsnachweise vorzulegen.
Der AN hat für den getrennten Abtransport der Bauteile
selbst zu sorgen. Die aufgestellten Schuttcontainer
sind hierfür nicht zu benützen. Die Demontagearbeiten
sind fachgerecht durchzuführen, so dass Schäden an Putz
und Mauerwerk weitestgehend vermieden werden.
Aufgeführte Massenangaben wurden vor Ort festgestellt.
Geringfügige Abweichungen sind möglich und führen zu
keiner Kostenänderung. Eine Ortsbesichtigung wird
empfohlen.

Vor der Entsorgung der demontierten Materialien ist ein
gemeinsames Aufmessen mit der Bauleitung durchzuführen,
nicht vom Auftragnehmer belegbare Massen und
Materialien
werden nicht vergütet.

Demontage von bestehenden Anlageteilen die später nicht
mehr benötigt werden. Die Einrichtungsgegenstände sind
sauber von den Rohrleitungen zu trennen, außer Haus zu
schaffen und zu einer angegebenen Stelle auf dem
Baugrundstück zu schaffen. Der Auftragnehmer hat auf
seine Kosten einen Container aufzustellen und denselben
nach Füllung wieder abzufahren.
Der Angebotspreis beinhaltet alle erforderlichen
Nebenarbeiten wie Schweißmaterial, Hebe- und
Transportwerkzeuge und Entleerung/Füllung der Anlage
bzw. Anlagenteile. Das anfallende Material geht in den
Besitz des Auftragnehmers über und ist bei der
Kalkulation zu berücksichtigen.

Demontageorte:
- Untergeschoss Berufsschule
- Erdgeschoss Berufsschule
- Obergeschoss Berufsschule
- 2.Obergeschoss Berufsschule

Allgemein
Bei der Preisbildung sind erschwerte Bedingungen bei
der Demontage durch Möblierung sowie sonstige Einbauten
zu berücksichtigen. Die Demontagearbeiten sind unter
Berücksichtigung folgender Gegebenheiten zu
kalkulieren: Unterrichtsräume sind stellenweise nur
bedingt mit Hubarbeitsbühnen befahrbar, Rohre,
Kleingeräte, Werkzeuge und sonstiges Material müssen
zum Teil auf bestehende Bühnen vertragen werden.
Nachträgliche Forderungen über Montagemehraufwand
werden nicht berücksichtigt. Demontagen werden nach den
besonderen technischen Vorbemerkungen ausgeführt. In
den Einheitspreisen für die Demontagen sind folgende
Leistungen ohne weitere Zuschläge enthalten:
Außerbetriebnahme und Entleeren von Teilanlagen,
Teilbereichen und Wiederinbetriebnahme: Abstimmung mit
dem Auftraggeber und / oder der Bauleitung.

Zugänglichkeit:
Alle besonderen Erschwernisse für Transport und
Zugänglichkeit entsprechen den besonderen technischen
Vorbemerkungen und sind vollständig zu berücksichtigen.

Halterungen:
Rohrhalterungen, Rohrschlaufen, Rohrschellen,
Gewindestangen

Formstücke:
Form- und Verbindungsstücke, Kupplungen,
Verschraubungen, Dichtungen, Schrauben, Flansche, usw.
Durchführungen: Schlauchverbindungen, Wassersauger,
usw. sind in den Einheitspreisen zu berücksichtigen.
Die Vorschriften für Arbeitssicherheit, Unfall- und
Feuerverhütung sind einzuhalten.

Demontagebereiche müssen dem Betreiber bekanntgegeben
und mit diesen abgestimmt werden. Durch entsprechende
Maßnahmen müssen Fußböden stellenweise vor Beschädigung
durch herabfallende Teile geschützt werden
(Schutzunterfangungen, Abdeckungen). Demontierte, auf
Transportmaße abgelängte Rohrleitungen sowie Armaturen
dürfen nur mit entsprechenden Hubeinrichtungen
herabgelassen oder abgeseilt werden. Für den
schnellstmöglichen Abtransport zur Verschrottung oder
zur Lagerung für die Wiederverwendung ist zu sorgen.
Rohr- und
Armaturenhalterungen sind restlos zu entfernen.
Eventuell geschweißte Halterungen sind mechanisch zu
trennen. Die zu demontierenden Rohrleitungen sind an
der nächstgelegenen
Absperrung stillzulegen, jedoch nur mit Rücksprache der
Bauleitung. Die verbleibende Absperrung ist vor
unbeabsichtigtem Öffnen zu sichern, z. B. Stopfen,
Blindflanschen, Kappen, Steckscheiben.

Transport:
Einschließlich Transport von der Demontageebene bis auf
Oberkante-Gelände. Einschließlich aller für den
Transport des demontierten Materials erforderlichen
Aufwendungen, Hebezeuge, usw. Besondere Aufwendungen
für das Zerschneiden der demontierten Rohrleitungen in
transportierfähige Rohrlängen.

Reinigung der Arbeitsflächen:
Nach Abschluss der Demontagearbeiten ist die gesamte
Arbeitsfläche wo erforderlich zu reinigen. Die gesamte
Fläche wird abgesaugt. Die dafür erforderlichen
zusätzlichen Aufwendungen sind in den Einheitspreisen
zu berücksichtigen.

Entsorgung des demontierten Materials:
einschließlich folgender Leistungen:
- Sammeln und trennen des Materials nach den geltenden
  gesetzlichen Abfallbestimmungen und den Vorgaben des
  Auftraggebers.
- Transport der demontierten Materialien aus den
Gebäuden
  und zu den Containern des Auftragnehmers.
- Dokumentation der fachgerechten Entsorgung durch
  Bescheinigung.

Hinweis
Die Demontagen können nur in den vereinbarten Zeiten,
auch an Samstagen, durchgeführt werden. Je nach
Arbeitsaufwand ist ein Mehrschichtbetrieb zu planen und
in die Einheitspreise mit einzurechnen. Eine gesonderte
Vergütung erfolgt nicht.

**1.6.10 Rohr mit Befestigung und Wärmedämmung demontieren auf-/abladen DN10-DN25**
Rohrleitungen einschl. Form- und Verbindungsstücke zu
demontieren, trennen und sortieren nach Werkstoffen,
einschl. Auf- und Abladen, Abtransport und fachgerechte
Entsorgen einschl. Form- und Verbindungsstücken, in
mehreren Teilabschnitten, in Kurzlängen mit
Wärmedämmung aus Armaflexschlauch, Steinwollschallen
oder Matten, alukaschiert oder mit verz.
Blechummantelung demontieren einschl.
Befestigungsmaterial, Halterungen,
Auflagerkonstruktionen sowie Thermometer und Manometer.
Arbeitshöhe bis zu 3,5m.
Menge: 30,000 m
Zuordnung: 494

**1.6.20 Rohr mit Befestigung und Wärmedämmung demontieren auf-/abladen DN32-DN50**
Wie Position vor, jedoch
Rohr mit Befestigung und Wärmedämmung demontieren
auf-/abladen DN32-DN50
Menge: 30,000 m
Zuordnung: 494

**1.6.30 Rohr mit Befestigung und Wärmedämmung demontieren auf-/abladen DN65-DN80**
Wie Position vor, jedoch
Rohr mit Befestigung und Wärmedämmung demontieren
auf-/abladen DN65-DN80
Menge: 30,000 m
Zuordnung: 494

**1.6.40 Armatur Gewindeanschluss demont. Auf-/abladen DN 10-25**
Armaturen (Mischer, Umwälzpumpen, usw.) mit
Gewindeanschluss demontieren einschl. Auf- und Abladen,
DN 10 bis 25, einschl. Entleeren des Bauelementes, mit
Demontieren von Verschraubungen, Armaturen und
Anschlussleitungen, im Gebäude, inkl. Entsorgung.
Arbeitshöhe bis 3,5m.
Menge: 10,000 St
Zuordnung: 494

**1.6.50 Armatur Gewindeanschluss demont. Auf-/abladen DN 32-50**
Wie Position vor, jedoch
Armatur Gewindeanschluss demont. Auf-/abladen DN 32-50
Menge: 10,000 St
Zuordnung: 494

**1.6.60 Armatur Flanschanschluss demont. Auf-/abladen bis DN 80**
Wie Position vor, jedoch
Armatur Flanschanschluss demont. Auf-/abladen bis DN 80
Menge: 10,000 St
Zuordnung: 494

**1.6.70 Demontage Absperrventile, Pumpen, Regelventile, Schmutzfänger, Rückschlagklappen, Kugelhähne, DN15-DN50**
Demontage Absperrventile, Pumpen, Regelventile,
Schmutzfänger, Rückschlagklappen, Kugelhähne, DN15-DN50
einschl. Gegenflanschen mit Isolierung sowie
Kleinmaterialien, demontieren, abtransportieren und
fachgerecht entsorgen
Menge: 18,000 St
Zuordnung: 494

**1.6.80 Rückbau Hausanschluss Gasleitung**
Rückbau der Gasleitung in der Technikzentrale bis zum
Hauptgashahn, einschließlich aller Rohreinbauten
15 lfm Gasleitung, einschließlich Spülen der Gasleitung
und demontieren der Rohrbefestigungen. zzgl.
verschliessen der Gasleitung incl. Montagmaterial.
Menge: 1,000 psch
Zuordnung: 494

**1.6.90 Demontage Rauchgasrohr**
Demontage Rauchgasrohr  DN 80 aus Kunststoff einschl.
Form- und Verbindungsstücke demontieren, trennen und
sortieren nach Werkstoffen, einschl. Auf- und Abladen,
Abtransport und fachgerechte Entsorgen einschl.
Befestigungsmaterial, Halterungen,
Auflagerkonstruktionen.. Arbeitshöhe bis zu 3,0m.
Demontage in der Tehnikzentrale Schule
Menge: 6,000 m
Zuordnung: 494

**1.6.100 Heizkörper demont. Auf-/abladen Baulänge bis ca. 1000mm**
Heizkörper demontieren einschl. Auf- und Abladen
Baulänge:  ca. 1000 mm
Bauhöhe:  bis 2000 mm
Bautiefe:  bis 225 mm
Einschl. Entleeren des Bauelementes, mit Demontieren
von Konsolen, Halterungen, Auflagekonstruktionen,
Verschraubungen, Armaturen und Anschlussleitungen, im
Gebäude.
Menge: 4,000 St
Zuordnung: 494

**1.6.110 Demontage Membranausdehungsgefäß Einzelabsicherungen Liter**
Demontage und fachgerechte Entsorgung von
Membranausdehungsgefäß, einschließlich deren
Vorabsperrungen. Größe bis 250 Liter Verschraubungen,
Armaturen und Anschlussleitungen, im Gebäude.
Menge: 3,000 St
Zuordnung: 494

**1.6.120 Kamin**
Demontage Brauchwasserspeicher einschließlich
Abtrennung vom Rohrleitungsnetz, entleeren und mit
dessen Dämmung fachgerecht entsorgen.
Menge: 1,000 St
Zuordnung: 494

**1.6.130 Demontage Pumpenbaugruppen**
Demontage Pumpenbaugruppen, Flanschausführung bis DN
65, inkl. Anbauteile und Befestigungsmaterial.
Menge: 4,000 St
Zuordnung: 494

**1.6.140 Kamin**
Demontage Heizungsverteiler einschließlich Abtrennen
der Pumpenbaugruppen inkl., Entleerung und
Befestigungsmaterial. Länge ca. 3,5m
Menge: 1,000 St
Zuordnung: 494

**1.6.150 Demontage Pumpenschaltschrank**
Demontage von Pumpenschaltschränken, die Leistung
beinhaltet das Abklemmen der Elektroleitungen,
einschließlich deren Aussicherung. Demontage von
Witterungsregelung, Pumpen und Mischersteuerung usw.
Demontage Schaltschrankeinheit
Menge: 1,000 St
Zuordnung: 494

#### Abschnitt 1.7 Winterbaubeheizung

**1.7.10 Anlieferung Heizmobil**
Anlieferung Heizmobil: Anlieferung, Aufbau und
Anschluss eines ölbetriebenes Heizmobil, mit Abbau und
Abtransport nach der Heizmaßnahme, jedoch 150 kW.

liefern und betriebsfertig montieren
Menge: 1,000 St
Zuordnung: 491

**1.7.20 Betrieb Heizmobil**
Betrieb Heizmobil, (16 Wochen) Vorhalten und Betreiben
des Heizmobils zur Baaubehizung. Überwachen der
Funktion, Behebung von Störungen innerhalb von 24h,
Kontrolle Stromversorgung. Heizöllieferungen werden von
der Bauherrenschaft beauftragt und bezahlt jedoch 150kW
Preis pro Woche
Menge: 16,000 Wo
Zuordnung: 491

**1.7.30 Zuschlag Überwachung**
Zuschlag Überwachung, der ordnungsgemäßen Funktion
während der Feiertage (insbesondere 24,25,26 Dez. sowie
31. Dez u 1.Janaur, Feiertag 6. Januar)
Menge: 1,000 psch
Zuordnung: 491

**1.7.40 Auf - und Abbau Lufterhitzer**
Auf -  und Abbau Lufterhitzer, einschließlich
Anlieferung und Vertragung ins Gebäude, und aller
erfordelrichen Anschlussmaterialien.

liefern und betriebsfertig montieren
Menge: 2,000 St
Zuordnung: 491

**1.7.50 Mobiler Lufterhitzer 1**
Mobiler Lufterhitzer, 30-50kW bei 90°/70°, 3-
Stufen-Schalter mit Thermostat.
Mietpreis pro Tag

liefern und betriebsfertig montieren
Menge: 120,000 Tag
Zuordnung: 491

**1.7.60 Mobiler Lufterhitzer 2**
Mobiler Lufterhitzer, 30-50kW bei 90°/70°, 3-
Stufen-Schalter mit Thermostat.
Mietpreis pro Tag

liefern und betriebsfertig montieren
Menge: 120,000 Tag
Zuordnung: 491

**1.7.70 Schllauchsatz 1 DN 25**
Schauchsatz DN 25, Länge 30mtr (30mtr einfache Länge)
bestehend aus Vor und Rücklaufschlauch. Mietpreis pro
Tag

liefern und betriebsfertig montieren
Menge: 120,000 Tag
Zuordnung: 491

**1.7.80 Schllauchsatz 2 DN 25**
Schauchsatz DN 25, Länge 30mtr (30mtr einfache Länge)
bestehend aus Vor und Rücklaufschlauch. Mietpreis pro
Tag

liefern und betriebsfertig montieren
Menge: 120,000 Tag
Zuordnung: 491

**1.7.90 Schllauchsatz DN 40**
Schauchsatz DN 40, Länge 40mtr (40mtr einfache Länge)
bestehend aus Vor und Rücklaufschlauch. Mietpreis pro
Tag

liefern und betriebsfertig montieren
Menge: 120,000 Tag
Zuordnung: 491

**1.7.100 Betankung**
Organisieren der Betankung des Heizöltanks, pro
Betankung.
(Bezahlung der Tankfüllung bauseits)
Menge: 16,000 St
Zuordnung: 491

**1.7.110 Entstörung Heizmobil**
Entstörung Heizmobil, enstören der Anlage wegen
Heizölmangels.(Bezahlung der Tankfüllung bauseits)
Menge: 2,000 St
Zuordnung: 491

#### Abschnitt 1.8 Sonstige Arbeiten

**1.8.10 Transport Scherenarbeitsbühne/Hubsteiger**
Transport Scherenarbeitstbühne/Hubsteiger

Anlieferung und Abtransport einer Scherenarbeitsbühne
 oder eines Hubsteigers nach Beauftragung durch den AG:
Menge: 1,000 psch
Zuordnung: 429

**1.8.20 Scherenarbeitsbühne bis 5m Arbeitshöhe**
Scherenarbeitsbühne bis 5 m Arbeitshöhe
nach Beauftragung durch den AG oder deren benannten
Vertreter. Elektrisch betrieben mit abriebfesten Reifen
inkl. Bedienung, Wartung und Betriebsstoffe.
Die Abrechnung erfolgt nach tatsächlichen Einsatztagen.

Die Vorhaltung bei möglicher auftragsbezogener Nutzung
darf nicht verrechnet werden.
Der Nachweis für den Einsatz sowie die erforderliche
Freigabe sind über Regieberichte zu führen.
Menge: 20,000 d
Zuordnung: 429

**1.8.30 Rollgerüst bis 5m Arbeitshöhe**
Rollgerüst bis 5 m Arbeitshöhe
nach Beauftragung durch den AG oder deren benannten
Vertreter.Mit abriesfesten Reifen inkl. Auf und Abbau
Die Abrechnung erfolgt nach tatsächlichen Einsatztagen.

Die Vorhaltung bei möglicher auftragsbezogener Nutzung
darf nicht verrechnet werden.
Der Nachweis für den Einsatz sowie die erforderliche
Freigabe sind über Regieberichte zu führen.
Menge: 20,000 d
Zuordnung: 429

**1.8.40 Erstellen Kabelzugliste**
Erstellung von Kabelzuglisten der betriebstechnischen
Anlagen. Für das Gewerk Elektro sind rechtzeitig,
jedoch spätestens 6 Wochen nach Auftragserteilung die
kompletten Kabelzuglisten für die erforderlichen
Leitungen zu übergeben. Die Kabelliste muss folgende
Angaben aufweisen:
Kabelnummer, Kabeltyp, Kabeldimensionen, Ursprungsort
Kabelweg, Zielort Kabelweg. Der Kabellisten Ersteller
hat die im LV-Elektro verwendeten Kabeltypen zu
berücksichtigen.
Einweisung der Kabelzuglisten mit dem Gewerk ELT vor
Ort. Kabelzugliste in 3-Facher Ausfertigung.
Es sind dem Gewerk ELT die Sicherungsnenngrößen und
deren Auslösecharakteristik zu nennen.
Menge: 1,000 psch
Zuordnung: 429

**1.8.50 Elektroarbeiten**
Elektroanschluß aller im Leistungsverzeichnis
enthaltenen Geräte, Fühler, Stellmotoren, Pumpen,
Drehzahlsteller usw. Die erforderlichen Kabel werden
durch die Elektrofirma verlegt. Alle dazu notwendigen
Angaben sind vom Auftragsnehmer verbindlich und
rechtzeitig zu tätigen. Der ausführende Elektriker ist
über die Einbauorte auf der Baustelle einzuweisen. Es
ist eine Kabelliste 3-fach zu erstellen. Gemäß zuvor
genannter Position. Alle Kabel werden nur bis 0,5 Meter
zum Endgerät herangeführt. Die Leitungen müssen vom
jeweiligen Gewerk endverlegt und eingeführt werden.
Menge: 1,000 psch
Zuordnung: 429

**1.8.60 Einweisung Auftragnehmer Elektro in Kabel-/Leitungsmontage**
Einweisung des Auftragnehmers Gewerk Elektro zur
Durchführung der Kabel und Leitungsmontagen für die
Gebäudeautomation inklusive Raumautomation.
Erstellung und Übergabe der Label-/Leitungslisten mit
Angabe aller Endpunkte Kabelbezeichnungen, Kabelnr,
Leitungstypen und Querschnitte. Markierung der
Kabelendpunkte mittels beschrifteter Aufkleber vor Ort.
Einweisung des Montageleiters Gewerk Elektro vor Ort
einschlich Erstellung eines Einweisungsprotokolls. Nach
Vorleistung ELT ist eine Abnahme gemeinsam mit dem
Gewerk Heizung durchzuführen. Seitens des An ist ein
Protokoll über die Einweisung zu erstellen, welches vom
AN Elektro zu unterzeichnen ist. Das Protokoll ist der
Schlussrechnung beizulegen.
Menge: 1,000 psch
Zuordnung: 429

**1.8.70 Schnittstellenabstimmungen**
Schnittstellenabstimmungen mit Folgegewerken.
Selbständiges
Abstimmen mit Fremdgewerken wie LÜftung, Sanitär,
Elektro, MSR, Anlagenhersteller, Küchenbauer,
Trockenbau usw. bzw., Fachplaner, Architekten, etc. zur
Klärung von Schnittstellen und Übergabepunkten,
Abstimmung von Kabellisten und Datenpunktlisten
Menge: 1,000 psch
Zuordnung: 429

**1.8.80 Beihilfe zur Inbetriebsetzung Geräte anderer Gewerke**
Beihilfe zur Inbetriebsetzung von Geräten, welche von
anderen Gewerken (Lüftung Sanitär, Elektro) geliefert
und montiert wurden und welche an die Gebäudeautomation
angeschlossen werden. Dies sind zum Beispiel Pumpen,
Wohnungsstationen, Regelventile, Fühler, Schalter. Die
Beihilfe umfasst Terminliche Abstimmung mit den
betreffenden Gewerkefirmen. Manuelle Ausgabe von
Schalt- und stellbefehlen nach Vorgabe durch das
Gewerkepersonal. Koordinierung und Abstimmung von
Geräteparametern und Einstellungen. Überprüfung der
Gerätesteuerung.
Menge: 1,000 psch
Zuordnung: 429

**1.8.90 Einweisung Betriebspersonal vor Ort**
Einweisung des Betriebspersonals vor Ort einschließlich
und insbesondere die durchzuführenden Wartungsarbeiten
betreffen. Die Einweisung ist vor der Abnahme
durchzuführen und ist schriftlich festzuhalten.
Menge: 1,000 psch
Zuordnung: 429

**1.8.100 Thermografie Deckenstrahlplatten**
Infrarot-Thermografie
Die Thermografie ist nach Inbetriebnahme der
Deckstrahlplatten durchzuführen.
Nachweis der ordnungsgemäßen Montage und Funktion der
Deckenstrahlplatten durch die Infrarot-Thermografie.
Nach Durchführung ist der Bestsandsdokumentation ein
Nachweis darüber beizulegen.
Menge: 1,000 psch
Zuordnung: 429

**1.8.110 Einregulierung Heizungsanlage**
Hydraulisch einregulieren durch Einmessen und
Einstellen der geplanten Durchflussvolumen und
Druckdifferenzen. Bei Beibehaltung der Planungsvorgaben
aus dem Leistungsverzeichnis können die Einstellwerte
aus dem Werkplan übernommen werden. Bei abweichenden
Werten der hydraulikbeeinflussenden Komponenten ist
eine aktualisierte Rohrnetzberechnung mit den
erforderlichen Einstellwerten vorzulegen. Zulässig ist
auch der Nachweis der geforderten Zustände mittels
spezieller Messgeräte. Über die Einregulierung ist ein
Protokoll zu erstellen, in dem die Durchflussmengen
bzw. Druckdifferenzen zumindest an allen Hauptstränge
sowie an dem jeweils ersten und letzten regulierten
Stranges festzustellen sind. Die Abnahme der Anlage
kann erst nach Vorlage des Messprotokolls erfolgen. Die
festgestellten Parameter werden bei der Schlussabnahme
in Stichproben überprüft.
Menge: 1,000 psch
Zuordnung: 429

**1.8.120 Befüllen der Heizungsanlage mit entsalztem Wasser und entlüften**
Befüllung der Heizanlage mit entsalztem Wasser,
Leitfähigkeit max. 30 myS/cm, Fließdruck 4 bar,
Nachweis des zulässigen pH-Wertes im Anlagenwasser im
Bereich von 8,2 bis 9,5 nach VDI 2035 Blatt 2 & DIN EN
14336. 8 bis 12 Wochen nach Inbetriebnahme, einschl.
Messprotokoll/Betriebsbuch nach VDI 2035 Blatt 1 und 2.
Beistellen der Wasseraubereitungsanlage, Entlüften
aller Leitungen. Mit den in den Einheitspreis ist das
Bereitstellen der Gerätschaften zum Befüllen der Anlage
mit einzukalkulieren.
Füllmenge ca. 6,3 m³
Menge: 6,300 m3
Zuordnung: 429

**1.8.130 Inbetriebnahme Heizungsanlage**
Wieder Inbetriebnahme der Heizungsanlage nach
Sanierung, durch einen Sachkundigen, einschließlich
aller erforderlichen Prüfungen. inkl. füllen und
entlüften der Anlage so weit nicht in anderer Position
enthalten. Einweisung des Bedienungspersonal mit
Übergabe von Betriebs- und Wartungsanleitungen nach
VOB! Über die Einweisung des Bedienungspersonals ist
der Schlussrechnung ein Protokoll beizulegen.
Menge: 1,000 psch
Zuordnung: 429

**1.8.140 Dichtigkeitsprüfung Heizungsanlage**
Druckprobe an der Gesamten Heizungsanlage, spülen der
Anlage mit Leitungswasser.
Dichtheitsprüfung von Rohrleitungen auch abschnittweise
nach DIN EN 14336 Die Prüfung hat mit Wasser, nach
erfolgtem Temperaturausgleich zu erfolgen. Der
Prüfdruck beträgt das 1,5 - fache des höchsten
Betriebsüberdruckes. Die Prüfdauer für abschnittweise
oder Gesamtdruckprüfungen beträgt mindestens 2h. In
diesem Zeitraum darf es nicht zu einem Druckabfall
kommen. Während des Prüfvorganges sind die unter Druck
stehenden Leitungen zusätzlich einer Sichtkontrolle zu
unterziehen. Über die erfolgreiche(n) Druckprüfung(en)
sind Protokolle anzulegen mit exakter Bezeichnung der
geprüften Leitungsabschnitte und den Ergebnissen. Der
Name des Mitarbeiters, der die Prüfung verantwortlich
leitet, muss auf dem Protokoll vermerkt sein. Nach
Durchführung der Prüfung sind die Leitungen vollständig
zu entleeren und sicher zu verschließen.
Menge: 1,000 psch
Zuordnung: 429

**1.8.150 Versetzen des Pufferspeicher**
Abtrennen aller Heizungsleitungen, Entleeren und
versetzen des Pufferspeicher im Bestand angepasst an
neuen Wärmeerzeuger und neuer Position des
Bestandsverteilers.Heizungswasser kann direkt in der
Technikzentrale entwässert werden.
Hilsmittel und Personal sind mit dem Einheitspreis mit
abgegolten.
Typ:  Buderus Loganova
Höhe:  2000 mm
Durchmesser:  850 mm
Gewicht:  162kg
Wasserinhalt:  996L
Menge: 2,000 St
Zuordnung: 429

**1.8.160 Versetzen Bestandsverteiler**
Abtrennen aller Heizungsleitungen,(Neuaufbau
Heizungsnetz)  Entleeren des Heizungsverteiler,
Abklemmen aller Regelgruppen.,versetzen des
Hekreisverteilers entlang bestehender Wandfläche um ca
2m. Zzgl. betriebssicherer Montage nach versetzen des
Heizungsverteilers.
Hilsmittel und Personaleinsatz sind mit dem
Einheitspreis mit abgegolten.
Menge: 1,000 psch
Zuordnung: 429

**1.8.170 Anschluss an Pufferspeicher Bestand**
Betriebsfertiger Anschluss an Puffer aus zuvor geannter
Positon einshcließlich aller Übergange, Dichtungen,
Schrauben, Kleinmaterial. usw.
Menge: 2,000 St
Zuordnung: 429

**1.8.180 Demontage Gastherme Bestand**
Demontage Gastherme im Bestand umfasst das Tennen vom
Heizungsnetz, Gasversorung, Kondensatanschluss,
Rauchgasrohr  und elektrischen Anschluss.
Übergabe an örtlichen Bauhof frei Bordsteinkante.
Gasbrennwerttherme Typ Buderus Logmax plus
Gewicht 440kg
Höhe 960 mm
Breite 640 mm
Tiefe 930 mm
Transportweg: ca 20m 5 Stufen
Hilfsmittel und Personal sowie alle Nebenksoten sind mt
dem Eineheitspreis mit abgegolten. In Abstimmung
fungiert der Bauhof unterstützend
Menge: 2,000 St
Zuordnung: 429

**1.8.190 Demontage BHKW Bestand**
Demontage BHKW im Bestand umfasst das Tennen vom
Heizungsnetz, Gasversorung, Kondensatanschluss,
Rauchgasrohr  und elektrischen Anschluss.
Übergabe an örtlichen Bauhof frei Bordsteinkante.
Gasbrennwerttherme Typ Buderus EC_Power
Gewicht 70kg
Höhe 980 mm
Breite 520 mm
Tiefe 465 mm
Transportweg: ca 20m 5 Stufen
Hilfsmittel und Personal sowie alle Nebenkosten sind mt
dem Eineheitspreis mit abgegolten. In Abstimmung
fungiert der Bauhof unterstützend
Menge: 1,000 St
Zuordnung: 429

**1.8.200 Demontage Heizungsregelung Bestand**
Demontage Heizungsregelung um fasst das fachgerechte
elektrische abtrennen und Übergabe an den Bauhof als
Ergänzung zu zuvor genannter Position.
Übergabe an örtlichen Bauhof frei Bordsteinkante.
Heizungsregelung Typ Buderus Logamatic
Menge: 3,000 St
Zuordnung: 429

**1.8.210 Einbindung DN 40 in eine vorhandene Rohrleitung**
Wie Position vor, jedoch
Einbindung DN 40 in eine vorhandene Rohrleitung
Menge: 4,000 St
Zuordnung: 429

**1.8.220 Einbindung DN 50 in eine vorhandene Rohrleitung**
Wie Position vor, jedoch
Einbindung DN 50 in eine vorhandene Rohrleitung
Menge: 4,000 St
Zuordnung: 429

**1.8.230 Einbindung DN 25 in eine vorhandene Rohrleitung**
Trennen der Leitung und einbauen eines T-Stückes
(Material und Schweißverbindungen werden über die
Positionen der T-Stücke abgerechnet). Bei Einbau eines
T-Stückes wird die größte Dimension aufgemessen.
Menge: 4,000 St
Zuordnung: 429

**1.8.240 Einbindung DN 65 in eine vorhandene Rohrleitung**
Wie Position vor, jedoch
Einbindung DN 65 in eine vorhandene Rohrleitung
Menge: 2,000 St
Zuordnung: 429

**1.8.250 Anschluss an best. Rohrleitung DN 15-20 herstellen.**
Anschluss an bestehende Rohrleitung. Anschluss an
bestehende Rohrleitung herstellen, einschließlich aller
erforderlichen Aufwendungen und Maßnahmen für
Herstellung:
Unter "bestehender Rohrleitung" sind Rohrleitungen zu
verstehen, die bereits vor Auftragsbeginn vorhanden
sind und nicht zum Leistungsumfang dieses
Leistungsverzeichnisses gehören.
- Vorbereitung der Anschlussstelle an der bestehenden
  Rohrleitung, incl. abschneiden, entgraten, ggf.
anfrasen,
  Gewinde aufschneiden, Riefe vor Ort anbringen,
Übergang zu
  Pressanschluss herstellen etc. Gewindeverbindung
herstellen,
  incl. der erforderlichen Anschlussmuffen und /oder
  Anschlussverschraubung.
- Pressverbindung herstellen, incl. der erforderlichen
  Anschlussmuffen und /oder Anschlussverschraubung
- einschließlich aller erforderlicher Anschluss-,
Verbindungs- und
  Dichtungsmaterialien
Weiter gilt:
Für Anschlussleitungen DN 15 - DN 65 sind alle
erforderlichen Bauteile und Anschlussmaterialien in
dieser Leistungsposition enthalten.
Anschluss an bestehende Rohrleitung DN 15 - 20
herstellen, als Zuschlag zur Rohrleitung, Ausführung,
Qualität und Leistungsumfang wie vor Beschrieben.
Allen voran Anschlüsse am Heizungsverteiler Bestand
Menge: 6,000 St
Zuordnung: 429

**1.8.260 Anschluss an best. Rohrleitung DN 25 herstellen.**
Wie Position vor, jedoch
Anschluss an best. Rohrleitung DN 25 herstellen.
Menge: 6,000 St
Zuordnung: 429

**1.8.270 Anschluss an best. Rohrleitung DN 32 herstellen.**
Wie Position vor, jedoch
Anschluss an best. Rohrleitung DN 32 herstellen.
Menge: 8,000 St
Zuordnung: 429

**1.8.280 Anschluss an best. Rohrleitung DN 40 herstellen.**
Wie Position vor, jedoch
Anschluss an best. Rohrleitung DN 40 herstellen.
Menge: 6,000 St
Zuordnung: 429

**1.8.290 Anschluss an best. Rohrleitung DN 50 herstellen.**
Wie Position vor, jedoch
Anschluss an best. Rohrleitung DN 50 herstellen.
Menge: 4,000 St
Zuordnung: 429

**1.8.300 Anschluss an best. Rohrleitung DN 65 herstellen.**
Wie Position vor, jedoch
Anschluss an best. Rohrleitung DN 65 herstellen.
Menge: 4,000 St
Zuordnung: 429

**1.8.310 Umbau Hydraulikeinheit**
Umbau einer Hydraulikeinheit (Pumpen/Mischergruppe) in
der bestehenden Heizungsverteilung.
Die sinuns Hydraulikeinheit besteht aus 4
Absperrklappen, einem 3-Wege Mischer und einer
Umwälzpumpe in einer Isolierschale. Der Mischer muss
gegen einen anderen Mischer mit geänderter Dimension
und KVS-Wert ausgetauscht werden. Wärmedämmung
demontieren, Flanschanschlüsse bei den Absperrklappen
und der Pumpe trennen und ausbauen, Rohranschlüsse auch
dem Mischer rausschrauben, Gewinde der 3 Rohrstutzen
abschneiden und neue Gewinde schneiden, 3 Reduzierungen
(DN 32 IG/DN 25 AG) aufschrauben und Bauteile wieder in
den Mischer einschrauben, Hydraulikeinheit
zusammenbauen und zwischen den Klappen einsetzen,
Isolierschalen wieder anbringen, einschl. aller
Materialien und Nebenleistungen.
Mischer ist in eigener LV Pos. ausgeschrieben.
Menge: 1,000 St
Zuordnung: 429

**1.8.320 Umschluss Heizungsnachspeisung**
Umschluss der im Bestand befindlichen
Heizungsnachspeisung, an die neu aufgebaute
Wärmeerzeugung und Wärmeverteilung.
Die erfoderlichen Rohre und Formteile werden über die
LV-Position abgerechnet
Menge: 1,000 psch
Zuordnung: 429

**1.8.330 Außerbetriebnahme Frischwasserstation DN 25**
Außerbetriebnahme der Frischwasserstation Buderus
beinhaltet
das fachgerechte abtrennen der Zuleitungen von Vorlauf
und Rücklauf  um eine Wiederinbetriebnahme zu
gewährleisten.
Demontage, Geschützte Einlagerung vor Ort und Remontage

an neuen Installationsort in der Technikzentrale
Mehrzweckhalle. Einschließlich vertragen und
Montagematerial.
Menge: 1,000 St
Zuordnung: 429

**1.8.340 Anschluss Frischwasserstation DN 25**
Anschluss betriebsfertig herstellen, an Buderus Logslux
FS80/3EFrischwasserstation Bestand in Technikraum
Mehrzweckhalle einschl. Flansche, Übergangsstücke,
Dichtungen Schrauben und Muttern einschl. Kuglehahn,
als Zwischenflanscharmatur, DN 25, PN 10, Baulänge DIN
EN 558, für Heizungswasser, bis 120 Grad C.
Menge: 1,000 St
Zuordnung: 429

**1.8.350 Re/-Demontage MAG-Gefäß Bestand**
Trennen des Außdehnungsgefäßes ca. 300L vom
Heizungsnetz, Lagerung vor Ort, sowie Anschluss
betriebsfertig herstellen, im Technikraum Schule
einschl. Kappenventil, Übergangsstücke, Dichtungen
Schrauben und Muttern. .
Menge: 1,000 St
Zuordnung: 429

**1.8.360 Anschluss Erhitzer RLT Gerät MZH Gerät DN 15**
Anschluss betriebsfertig herstellen, an Lufterhitzer
einschl. Flansche, Übergangsstücke, Dichtungen
Schrauben und Muttern
einschl. Absperrklappe, als Zwischenflanscharmatur,
Gehäuse aus Gusseisen EN-GJL-250, DN 15, PN 10,
Baulänge DIN EN 558, für Heizungswasser, bis 120 Grad
C.
Menge: 1,000 St
Zuordnung: 429

**1.8.370 Anschluss Erhitzer RLT Gerät Schule Gerät DN 25**
Anschluss betriebsfertig herstellen, an Lufterhitzer
einschl. Flansche, Übergangsstücke, Dichtungen
Schrauben und Muttern
einschl. Absperrklappe, als Zwischenflanscharmatur,
Gehäuse aus Gusseisen EN-GJL-250, DN 25, PN 10,
Baulänge DIN EN 558, für Heizungswasser, bis 120 Grad
C.
Menge: 1,000 St
Zuordnung: 429

**1.8.380 Bestandspläne anfertigen**
Anfertigen von Bestandsplänen, die die angelieferte
Anlage im endgültigen Zustand nach Montageende
ausweist. Dazu gehören auch solche Anlagenteile die
innerhalb dieses Auftrages als Stundenlohnarbeiten
ausgeführt wurden. Die Bestandspläne haben alle
Anlagenteile mit Dimensionen zu enthalten. In den
Bestandsplänen brauchen nur die Leitungen des
betreffenden Gewerkes mit Vermaßung auf das die Gebäude
und die Einbauten im Gebäude dargestellt werden.
Alle Höhenangaben sind auf den fertigen Fußboden des
Gebäudes zu beziehen. Bei Erweiterung bzw. Ergänzung
einer bestehenden Anlage ist die Gesamtanlage innerhalb
des Umbaubereiches zeichnerisch darzustellen. Die
Bestandsunterlagen umfasst das Gewerk Heizung.

Die Bestandspläne sind 3-fach als CD im
3D-plancal/AutoCad-
und pdf-Format gebrannt und 3-fach als farbig
geplottete Pläne
vorzulegen.

Jeder Ordner muss enthalten:
a)  das Inhaltsverzeichnis
b)  die Anlagen- und Funktionsbeschreibung
c)  das Anlagen- und Regelschema
d)  die Stückliste, durchpositioniert mit sämtl.
Einbauteilen mit
  Angaben der Herstellerfirma und jeweil.
Typenangabe,
  Bestell-Nr. und Lieferantenanschrift
e)  den Schaltplan mit der Geräteübersicht und den
  Einstellwerten für Bimetalle, Zeitrelais usw.
f)  die Inspektionsanleitung mit genauer Auflistung
aller
  notwendigen Arbeiten mit Zeitintervallangaben
g)  die Nachberechnung der Anlage
h)  die Bestandspläne auf Diskette mit Eintragung
aller
  Positionen
i)  Dokumentation von Betriebswerten und
Einstelldaten
j)  Druckprotokolle und behördl.
Abnahmebescheinigungen
k)  die bestätigte Liste der mitgelieferten
Ersatzteilausstattung
l)  Leistungsmessungen
m)  Betriebswerte
n)  Leistungen, Gerätedaten
Menge: 1,000 psch
Zuordnung: 429

**1.8.390 Baustelleneinrichtung**
Einrichten der Baustelle mit allen erforderlichen
Maschinen, Geräten, Werkzeugen, Lager- und
Bürobaracken, die für eine terminliche Ausführung der
Arbeiten erforderlich sind.
Unterhalten der Baustelleneinrichtung sowie Abbauen und
Abfahren der Baustelleneinrichtung und erforderliche
Instandsetzungsarbeiten an den Zufahrtswegen nach
Beendigung der Arbeiten. Vom AN ist innerhalb von 14
Tagen nach Auftragserteilung ein
Baustelleneinrichtungsplan vorzulegen. Ein mehrmaliges
Umsetzen ist je nach Baufortschritt im Preis enthalten
und wird nicht gesondert vergütet.
Menge: 1,000 psch
Zuordnung: 429

*Hinweis*
Hinweis

Bei allen Stemm- und Bohrarbeiten in Bereichen, welche
in Betrieb sind, sind die umliegenden
Einrichtungsgegenstände mit Folien abzudecken. Der
anfallende Staub muss mit einem geeigneten Staubsauger
sofort abgesaugt werden.

**1.8.400 Kernbohrungen bis 60 mm**
Bohrung Durchmesser bis 60 mm, durch Beton,
Holzbalkendecke oder Mauerwerkswände bis 350mm Stärke
herstellen. Einschl. aller Nebenleistungen wie Absaugen
des Bohrwassers, Anzeichnen,Entsorgen des Bohrkerns
usw. Bei allen Stemm und Bohrarbeiten ist der
anfallende Bauschutt umgehend zu entsorgen.
Bohrlochhöhe bis ca. 3,0m über FFB.
Menge: 50,000 St
Zuordnung: 429

**1.8.410 Kernbohrungen bis 80 mm**
Wie Position vor, jedoch
Kernbohrungen bis 80 mm
Menge: 30,000 St
Zuordnung: 429

**1.8.420 Kernbohrungen bis 100 mm**
Wie Position vor, jedoch
Kernbohrungen bis 100 mm
Menge: 4,000 St
Zuordnung: 429

**1.8.430 Schlitz herstellen waagrecht Mauerwerk Mauerziegel B 5-10cm T5-10cm**
Schlitz herstellen in waagerechter Fläche aus Mauerwerk
aus Mauerziegel, Schlitzbreite über 5 bis 10 cm,
Schlitztiefe über 5 bis 10 cm, Wichte des
Abbruchstoffes DIN EN 1991-1-1 5,5 kN/m3, Abbruch von
Hand/mit handgeführten Kleingeräten, max. Gesamtgewicht
der Geräte ohne Beschränkung, Ausführung in allen
Geschossen, Arbeitshöhe bis 3,5 m. Bei allen Stemm und
Bohrarbeiten ist der anfallende Bauschutt umgehend zu
entsorgen. Stoffe sind nicht gefährlich, nicht
schadstoffbelastet.
Menge: 10,000 m
Zuordnung: 429

**1.8.440 Schlitz herstellen senkrecht Mauerwerk Mauerziegel B 5-10cm T5-10cm**
Schlitz herstellen in senkrechter Fläche aus Mauerwerk
aus Mauerziegel, Schlitzbreite über 5 bis 10 cm,
Schlitztiefe über 5 bis 10 cm, Wichte des
Abbruchstoffes DIN EN 1991-1-1 5,5 kN/m3, Abbruch von
Hand/mit handgeführten Kleingeräten, max. Gesamtgewicht
der Geräte ohne Beschränkung, Ausführung in allen
Geschossen, Arbeitshöhe bis 3,5 m. Bei allen Stemm und
Bohrarbeiten ist der anfallende Bauschutt umgehend zu
entsorgen. Stoffe sind nicht gefährlich, nicht
schadstoffbelastet
Menge: 10,000 m
Zuordnung: 429

**1.8.450 Schlitz herstellen senkrecht Mauerwerk Betonstein B 5-10cm T5-10cm**
Schlitz herstellen in senkrechter Fläche aus Mauerwerk
aus Betonstein, Schlitzbreite über 5 bis 10 cm,
Schlitztiefe über 5 bis 10 cm, Wichte des
Abbruchstoffes DIN EN 1991-1-1 5,5 kN/m3, Abbruch von
Hand/mit handgeführten Kleingeräten, max. Gesamtgewicht
der Geräte ohne Beschränkung, Ausführung in allen
Geschossen, Arbeitshöhe bis 3,5 m. Bei allen Stemm und
Bohrarbeiten ist der anfallende Bauschutt umgehend zu
entsorgen. Stoffe sind nicht gefährlich, nicht
schadstoffbelastet
Menge: 10,000 m
Zuordnung: 429

**1.8.460 Folienschutzabdeckung 15m²**
Folienschutzabdeckung - während der Montagearbeiten ist
es teilweise erforderlich, vorhandene
Betriebseinrichtungen mittels Folienabdeckung zu
schützen, liefern, herstellen, vorhalten und wieder
beseitigen
Menge: 10,000 St
Zuordnung: 429

*Hinweis*
Hinweis

Arbeiten gegen Nachweis
Ergänzend zu Paragraph 15 VOB/B und Nr. 15 der
zusätzlichen
Vertragsbedingungen für die Ausführung von
Bauleistungen imHochbau (ZVH) wird vereinbart:
Stundenlohnarbeiten werden nur nach Erteilung
gesonderter schriftlicher Aufträge ausgeführt und
vergütet. Die Abrechnung erfolgt nach
Verrechnungssätzen (_/h= Euro pro Stunde) gegen
Nachweis der tatsächlichen geleisteten Stunden und des
Materialverbrauchs.
Die Stundenverrechnungssätze enthalten:
- Den tatsächlichen Lohn (einschließlich
vermögenswirksamer
  Leistungen),
- Die Zuschläge für Gemeinkosten, Sozialkassenbeiträge,
  Winterbauumlage sowie
- Lohn- bzw. Gehaltsnebenkosten
Die Verrechnungssätze sind unter Beachtung der
preisrechtlichen Vorschriften ermittelt.

ACHTUNG:
Stundenlohnarbeiten sind vor Ausführung anzumelden.
Stundenlohnberichte sind innerhalb einer Woche zur
Unterzeichnung vorzulegen. Verspätet vorgelegte
Berichte werden nicht mehr anerkannt. Unterschriebene
Regiearbeiten werden auch im Nachhinein nicht
anerkannt, wenn die Arbeiten Regeleistungen oder
Nebenleistungen lt. LV darstellen.

Wenn bei Regiearbeiten Material benötigt wird und
hierfür im Leistungsverzeichnis Ansätze gegeben sind,
wird der Materialpreis für die Abrechnung angesetzt.
Sofern im Zusammenhang mit Regiearbeiten neue Teile
benötigt werden, die im vorstehenden Leistungsbeschrieb
nicht erfaßt wurden, erfolgt die Abrechnung nach zum
Zeitpunkt der Arbeitsausführung gültigen Preislisten
der einschlägigen Hersteller- oder Lieferfirmen.
Grundlage der Abrechnung sind Nettopreise, die vom
Unternehmer eindeutig durch Vorlage der entsprechenden
Rechnungen nachzuweisen sind.

Die allgemeinen und technischen Vorbemerkungen sind zu
beachten.

**1.8.470 HLS-Installateur - Entgeltgruppe 3 und 4**
Wie Position vor, jedoch
HLS-Installateur - Entgeltgruppe  3 und 4,
einschließlich aller erforderlichen Zulagen wie
Auslösung, Fahrgelder, Gestellung von Werkzeugen etc.
Ein derartiger Stundenlohn wird nur für einen
Mitarbeiter des AN anerkannt, d. h. nur für den
Mitarbeiter, der gemäß ZTV, als verantwortlicher HLS-
Installateur - Entgeltgruppe 3 und 4 benannt und
Auftraggeberseite anerkannt worden ist.

Arbeitszeit: Mo.-Fr. von 7:00 bis 18:00 Uhr, Sa. von
7:00 bis 16:00 Uhr
Menge: 60,000 Std
Zuordnung: 429

**1.8.480 HLS-Installateur - Entgeltgruppe 1 und 2**
Wie Position vor, jedoch
HLS-Installateur - Entgeltgruppe  3 und 4,
einschließlich aller erforderlichen Zulagen wie
Auslösung, Fahrgelder, Gestellung von Werkzeugen etc.

Arbeitszeit: Mo.-Fr. von 7:00 bis 18:00 Uhr, Sa. von
7:00 bis 16:00 Uhr
Menge: 40,000 Std
Zuordnung: 429

**1.8.490 Insgemeinkosten**
Für alle Insgemeinkosten wie An- und Abfuhr der
Materialien und Werkzeuge, Vorhalten derselben,
Frachten und Versicherungen, Bausicherungsmaßnahmem,
Montageüberwachung, Bezug von Strom, Einweisung des
Bedienungspersonals, Aufmaße im bei sein des Ingenieurs
usw.
Menge: 1,000 psch
Zuordnung: 429

**1.8.500 Erstellen von Werkstatt-und Montageplänen**
Werk und Montagepläne als Fortschreibung der
Ausführungsplanung, der Bauleitung rechtzeitig ca. zwei
Wochen vor Montagebeginn zur Genehmigung vorzulegen und
gemäß dem Baufortgang
fortlaufend zu ergänzen. Die Montageplanung ist als
Nebenleistung nach VOB nicht gesondert
vergütungsberechtigt, Abweichend von der VOB sollen die
Kosten nicht auf die Einheitspreise umgelegt werden,
sondern als Position gesondert angeboten werden, um die
Schnittstellen
zwischen der Ausführungsplanung und der Montageplanung
zu definieren.
Der Auftragnehmer erhält vom Fachplaner des
Auftraggebers:
x Entwurfsbericht
x Architektenpläne mit Angaben zum Schallschutz und zu
  Brandschutz
x Anlagenschemata
x Ausführungspläne (Grundrisse im DXF-Format
x Schlitz- und Durchbruchspläne
x Berechnungen (Wärmebedarf, HK-Auslegung,
  Pumpenauslegung)
x Verteilerlisten im PDF-Format

Die Montageplanung beinhaltet gemäß VDI 6026 folgende
Punkte

Zielvorgabe:
- Die vom Auftraggeber übergebene koordinierte
  Ausführungsplanung, in Papierform und auf
Datenträger, ist zu
  überprüfen.
- Die Unterlagen der Montageplanung dienen als
Information für
  Auftraggeber, Objektplaner, andere Auftragnehmer und
  Objektüberwachung.
- Montageplanung ist die Ergänzung der übergebenen
  Ausführungsplanung um die für die Montage notwendigen
  Angaben.
- Sie ist mit dem Auftraggeber abzustimmen und von
diesem
  freizugeben.
- Prüfung der Berechnung und Dimensionierung gem. ATV
DIN
  18380, Abschn. 3.1.3 ff.

Schnittstellenangaben:
- Angaben für die zur Montage vorgesehenen Einbauteile,
z.B.
  Stromaufnahme,
- Gewichte der Einbauteile, Fundamentangaben, relevante
  Befestigungsteile, Abdichtungen zum Gebäude, Angaben
zu
  Datenpunkten

Schemata:
- Vervollständigen der Funktions-, Regel- und
Strangschemata
  für die Montage
- Stromlaufpläne allpolig der Schaltschränke,
Verteilungen und
  Unterverteilungen sowie Schaltungsunterlagen und
  Klemmenlisten
- Anpassung der Funktionsbeschreibung und Konfiguration
der
  Software-Parameter für die Montage

Zeichnungen:
- Darstellung aller Anlagen mit allen Einbauteilen, die
zur
  Montage der Anlage erforderlich sind. Hierbei ist der
Platzbedarf
  für Reparaturen und Instandhaltung ist zu
berücksichtigen.
- Erstellen der Montageplanung auf Basis der
  Ausführungsplanung um die für die Montage relevanten
  Angaben, insbesondere auch Werkstattzeichnungen für
  Komponenten Angaben zur Umsetzung
brandschutztechnischer
  Maßnahmen (Darstellung und Kennzeichnung)

Grundrisse:
- Maßstab 1:50 bis 1:10
- Leitungen mit Positionsbezeichnungen
- Angaben zu Leitungsverbindungen
- genaue Typbezeichnungen und techn. Daten der
  Einbaukomponenten
- Darstellung von Halte- und Befestigungskonstruktionen

Soweit für die Montage erforderlich:
- Anordnung und Bemaßung
- Kennzeichnung der versch. Medienströme nach
EN/DIN/VDI
- 1 Satz Grundrisspläne mit den ausgeführten Einbauten
als
  Weißpausen farbig angelegt
- 1 Satz Strang- und Regelschemata mit den ausgeführten
  Einbauten als Weißpausen farbig angelegt
- 1 Satz Kopien der Komponentendatenblätter der
Teilersteller
- 1 Satz komplett auf Datenträger (CD oder DVD),
Zeichnungen
  im Format AutoCAD 2002.
- Berechnungen, Datenblätter, Auslegungen als Word,
Exel oder
  PDF
- Einschl. Erstellen der Kabelzuglisten für alle
elektrischen
  Anschlüsse, bei denen von dem Gewerk Elektro
Leitungen
  herangeführt werden sollen, mit Angabe von Leistung,
  Anlaufstrom usw.
- Es ist das AutoCAD DWG oder DXF Format zu verwenden
und
  der Objektüberwachung vor der Ausführung eine Kopie
zu
  übersenden.
- Änderungen im Zuge der Ausführung sind vom
Unternehmer bis
  zur erfolgreichen VOB-Abnahme in dessen
Montageplanung
  fortzuführen. Der Aufwand ist mit derPauschale in der
Position
  abgegolten.
- Grundlage der Leistungserbringung sind die
freigegebenen
- Montagepläne des Unternehmers. Diese sind auf der
Baustelle
  jeweils in der neuesten freigegebenen Version
auszuhängen
  und dem Bauherrn (1xPapier, 1x DWG/DXF) zu übergeben.
Menge: 1,000 psch
Zuordnung: 429

**1.8.510 Installationsschienen**
Installationsschienen für die Befestigung der
Leitungstrassen an
Geschossdecken und Wänden (Montagehöhe bis 3 m!)
bestehend aus:
Installationsschienen, verzinkt, Profil 38 x 40 mm
einschl. der
dazu benötigten Schrauben und Dübel für die Befestigung
an der Betondecke bzw. Betonwand, einschl.
erforderlicher Bohrungen, Bohrlöcher, einschl.
"Hammerkopfbefestiger", verzinkt, mit Anschlussgewinde
für Profil 38x40 mm, M8 / 100, Abrechnung nach m.
Menge: 100,000 m
Zuordnung: 429

**1.8.520 Zuschlag für vorstehende Installationsschienen**
Zuschlag für vorstehende Installationsschienen für:
- Schienenverbinder, verz.
- Sattelflansch, verz.
- Konsolenwinkel, verz.
- Stütz- und Montagewinkel, verz. einschl. der dazu
benötigten
  Schrauben, Beilagscheiben u. Dübel! Abrechnung in kg!
Menge: 75,000 kg
Zuordnung: 429

**1.8.530 Profilstahl bis 5kg Einzelgewicht**
Die Rohrleitungen sind spannungsfrei zu verlegen.
Mögliche Ausdehnungen der Rohrleitungen sind bei der
Montage zu berücksichtigen.
Schrauben, Muttern, Sicherungsscheiben, Dübel usw. sind
mit den Einheitspreisen abgegolten.
Profilstahl bis 5kg: Sonderkonstruktion für
Rohrhalterung - verzinkt für Stütz-, Hänge-, Trag- und
Sonderbefestigungen, einschl. Befestigungsmaterial,
Dübel, Schrauben etc. Material: ST 37-2 oder
höherwertig Oberfläche: feuerverzinkt Ausführung:
gefertigt aus schwarzen Stahlprofilen und anschließend
feuerverzinkt, Schnitt- und Schweißstellen
nachverzinkt, Ausführung je nach Bedarf und örtlichem
Aufmaß. Abrechnung nach den Einheitsgewichten der
zutreffenden DIN-Normn. Einschließlich aller Zuschläge
für Verzinkungen und Kleinmaterial, statischen und
dynamischen Berechnungen und Nachweisen der
Tragfähigkeit.

liefern und betriebsfertig montieren

Angeb. Fabrikat/Typ:
'....................................................'
  (vom Bieter
einzutragen)
Menge: 150,000 kg
Zuordnung: 429

USt %: 19,00
